# 19 - Sanierung und Erweiterung von Sportstätten
Leistungsbeschreibung (GAEB DA XML 3.3, DA81)
Projekt: Uhlenhor
Währung: EUR
Auftraggeber: Hockey-und Tennisclub Uhlenhorst Mülheim, Uhlenhorstweg 19, 45479 Mülheim an der Ruhr
Erstellt mit: SJ OFFICE/ GXML Toolbox V3.3 R20201215, Modul AVA, 16.09.2026

## Baubeschreibung
1. Globale Angaben zum Bauvorhaben

Name und Anschrift des Auftraggebers:

Hockey.-u. Tennisclub, Uhlenhorst Mülheim e.V.
Uhlenhorstweg 19
45479 Mülheim an der Ruhr

Beschreibung des Bauvorhabens:

Sanierung und Erweiterung von Sportstätten
Errichtung der Hockeyhalle 1 und 2 (Halle 1 als Versammlungsstätte),
Athletik- und Umkleidegebäude und Änderung der Tennishalle mit Einbauten
im großen Sonderbau (GK 3)

Beschreibung des Baumaßnahme:

Auf dem Grundstück des HTC Uhlenhorst e.V. wird die bestehende Tennis- und Hockeyhalle (A2) baulich erweitert (A1) und zur reinen Tennishalle umgebaut. Die im Gebäude östlich liegenden Räumlichkeiten werden dabei weiterhin als Seminarräume genutzt (C1) bzw. durch Grundrissänderung neu errichtet (C2).

Südlich der Tennishalle schließt sich angrenzend eine neue Halle für Athletik (B) an. Hier werden auch die Umkleiden und Sozialräume integriert.

Westlich der beiden Gebäude schließen sich zwei neue Hockeyhallen (D) an, wobei die größere der beiden Hallen (Halle 1) auch als Austragungsort für Hockeyspiele mit Publikumsverkehr (Versammlungsstätte) in der Wintersaison dienen soll.

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
Die projektinterne Benennung/Gliederung ist zu berücksichtigen:

Bauteil A: Tennishalle (A2) mit Erweiterung (A1)
Bauteil B: Athletikhalle
Bauteil C: Seminarbereich (C1 und C2)
Bauteil D: beide Hockeyhallen

Die Bauteile A und C zusammen: Tennishalle
Die Bauteile B und D zusammen: Bundesstützpunkt

Die zuletzt aufgeführten Bezeichnungen Tennishalle und Bundesstützpunkt unterliegen dabei unterschiedlichen Förderprogrammen und sind daher auch getrennt abzurechnen und zu dokumentieren.

Im Zuge der Errichtung der insgesamt drei neuen Hallen sind die Stahlblech-Sandwichpaneele auf die Stahlbeton-Rohbauten zu montieren und alle An- und Abschlüsse zu erstellen.
Im Zuge der geplanten Sanierung und Erweiterung der Tennishalle sind die Stahlblech-Sandwichpaneele auf die Bestandswände aus Waschbetonplatten und Holzskelettbau zu montieren. Die Erweiterung Bauteil A1 wird als
Holzskelettbau errichtet und ist ebenfalls mit Stahlblech-Sandwichpaneelen zu verkleiden .

Diese Ausschreibung für die Trockenbauarbeiten umfasst die fachgerechte Errichtung von inneren Trennwänden, Vorsatzschalen, abgehängten Decken sowie Wandbekleidungen einschließlich aller erforderlichen Unterkonstruktionen und Dämmungen.

Ebenfalls vollumfänglicher Bestandteil dieser Ausschreibung ist die komplette Lieferung und funktionsfertige Montage aller HPL-Innentürelemente (inklusive Stahlumfassungszargen, Türblättern und Objektbeschlägen). Dies umfasst auch das vollständige, hohlraumfreie Hinterfüllen bzw. Vergießen der Zargen sowohl im Bereich der neu zu errichtenden Trockenbauwände als auch bei der Montage in vorhandene Bestands- und Rohbauwände.

Für die Bauteile A und C, Tennishalle sind die Vorgaben gemäß EFRE Förderung zwingend erforderlich einzuhalten.

Für die Bauteile B und D, Bundestützpunkt sind die Vorgaben gemäß GEG - Wärmeschutznachweis zwingend erforderlich einzuhalten.

Unmittelbar nach Beauftragung sind die Befestigungspunkte zu klären, um etwaige Anpassungen an der Rohbauplanung vornehmen zu können.

Alle Bauteile sollen zeitgleich begonnen und errichtet werden.

Eine Ortsbesichtigung wird empfohlen.

Mit der Sicherheits- und Gesundheitskoordination wurde beauftragt:
SLS - Ingenenieurbüro für Sicherheitstechnik
Gut Lohhof 1
41516 Grevenbroich

Vorgaben aus dem SiGe-Plan: Werden nachgereicht.
Durch den SiGeKo wird eine Baustellenordnung übergeben.

Mit der Bauleitung wurde beauftragt:
Schütt Baumanagement
Schirmerstr. 80
40211 Düsseldorf

Folgende Ausführungszeichnungen / Unterlagen sind der Leistungsbeschreibung beigefügt:

10 - Bauzeitenplan
11 - Plan 001 Baustelleneinrichtung
12 - Amtlicher Lageplan
15 - Brandschutzkonzept
15 - Brandschutzkonzept-Anlage
15 - Wärmeschutznachweis GEG 2024
15 - Plan 003 Grundriss EG 1:100
15 - Plan 004 Schnitte A B C 1:100
15 - Plan 005 Schnitte D E F J 1:100
15 - Plan 006 Ansichten Ost Nord West 1:100
15 - Plan 007 Ansicht Süd 1:100
15 - Plan 008 Dachaufsicht 1:100
15 - Plan 010 Grundriss EG Bauteil C 1:50
15 - Plan 011 Grundriss EG Bauteil B 1:50
15 - Plan 017 Grundriss EG Bauteil A 1:50
15 - Plan 018 Deckenspiegel Bauteil B 1:50
15 - Plan 019 Deckenspiegel Bauteil C 1:50
15 - Plan 020 Schnitte C I Bauteil B 1:50
15 - Plan 021 Schnitte A F G H Bauteil A C 1:50
15 - Statik Plan 003 Bauteil B Dachkonstruktion Gründung Schnitte 1:100
15 - TGA Durchbrüche 1 Bauteil B 1:50
15 - TGA Durchbrüche 2 Bauteil B 1:50

Arbeiten anderer Unternehmer auf der Baustelle:
Es wird ausdrücklich darauf hingewiesen, dass während der Ausführung der Trockenbau- und Innentürenarbeiten parallel oder zeitlich versetzt andere Unternehmer (z.B. Dachdecker, Vermesser, Elektro-, Sanitärinstallateure) auf der Baustelle tätig sein können.
Der Auftragnehmer hat die Arbeiten anderer Unternehmer zu dulden und die wechselseitige Behinderung auf ein Minimum zu beschränken.

Koordinationsaufwand: Die Koordination der Schnittstellen erfolgt primär durch die Bauleitung. Der AN ist verpflichtet, seine Tätigkeiten (insbesondere den Einsatz von Großgeräten) kurzfristig mit den auf der Baustelle anwesenden anderen Unternehmern abzustimmen, um einen reibungslosen Ablauf zu gewährleisten.

Baufreiheit: Der Arbeitsbereich wird in abgestimmten Teilabschnitten (gemäß Bauzeitenplan) übergeben. Ist ein Teilbereich übergeben, ist der AN für die Aufrechterhaltung der Baufreiheit in diesem Bereich verantwortlich.

Mehraufwand aus der Koordination ist in die Einheitspreise einzukalkulieren. Wesentliche Behinderungen sind der Bauleitung unverzüglich anzuzeigen.

Art und Umfang der Regelung und Sicherung des öffentlichen Verkehrs:
Vom fremden Straßeneigentum der Landesstraße 138 dürfen keine Arbeiten an der Baumaßnahme ausgeführt werden.
Auch das Aufstellen von Geräten und Fahrzeugen und das Lagern von Baustoffen, Bauteilen, Boden- und Aushubmassen oder sonstiger Materialien sind auf  dem fremden Straßeneigentum nicht zulässig.

Schmutz- und Abwasser - auch in geklärtem Zustand - sowie sonstiges gesammeltes Wasser dürfen dem Straßeneigentum der Landesstraße 138 weder unmittel- noch mittelbar zugeleitet werden.
Das Baugrundstück darf über die Zufahrt zur Landesstraße 138 nur vorwärtsfahrend angefahren und über den Ganghoferweg verlassen werden.

Das Baugrundstück darf nur in solcher Weise genutzt werden, dass jegliche sonstige Beeinträchtigungen der Sicherheit und Leichtigkeit des Verkehrs auf der Landesstraße 138 ausgeschlossen ist. Insbesondere müssen störende Einwirkungen auf die Verkehrsteilnehmer, wie Dämpfe, Gase, Rauch, Blendungen, Geräusche, Staubentwicklungen,  Erschütterungen und dergleichen von der Baustelle unterbleiben

Es ist sicherzustellen, dass die Fahrbahn der Landesstraße 138 nach und während der Ausführung der Bauarbeiten nicht über das übliche Maß hinaus verschmutzt wird. Verunreinigungen sind ohne Aufforderung unverzüglich zu beseitigen.

Weitere Angaben:
Alle Bauzauntore müssen (mit Ausnahme zur Durchfahrt der Baustellenfahrzeuge und des Durchgangs der baustellenberechtigten Personen) dauerhaft geschlossen gehalten werden und täglich nach Beendigung des Baustellentagesbetriebes gegen unbefugtes Betreten gesichert werden.

Bisher unbekannte historische Bauteile/Bodenfunde sind der Bauleitung unverzüglich zu melden, die diese ebenfalls unverzüglich der Unteren Denkmalbehörde meldet. Die Arbeiten sind bis zur Rückmeldung der Bauleitung/ der Unteren Denkmalbehörde einzustellen.

2. Angaben zur Örtlichkeit

Anschrift der Baustelle:

Uhlenhorstweg 19
45479 Mülheim an der Ruhr

Lage des Grundstücks:
Die Liegenschaft liegt im südwestlich gelegenen Mülheimer Stadtteil (Gemarkung Broich) und dort südlich des Uhlenhorstwegs, der als Landstraße L138 von Broich aus in westlicher Richtung nach Duisburg führt.

Die Anlage ist im Regelbetrieb über den Ganghoferweg erreichbar.
Für den Baustellenbetrieb siehe Punkt 4 und Baustelleneinrichtungsplan

Auf dem Gelände befinden sich neben Freiluft-Sportplätzen auch eine Sporthalle für Tennis und Hockey sowie das Clubhaus des HTC Uhlenhorst. Die Halle ist dabei teilunterkellert.

Der großflächige Parkplatz (ca. 100 Stellplätze) direkt auf dem Vereinsgelände steht für die Baumaßnahme und den Baustellen- und Dienstfahrzeugen der beauftragten Baufirmen nicht zur Verfügung, sondern wird von den Vereinsmitgliedern genutzt.

Während der Baumaßnahme läuft der Sportbetrieb des Vereins inklusive der Außensportflächen für Hockey und Tennis uneingeschränkt weiter. Da ganztägig Vereinsmitglieder  insbesondere Kinder und Jugendliche  die Sportangebote nutzen, muss eine erhöhte Rücksichtnahme und Aufmerksamkeit durch den Baustellenbetrieb erfolgen (strikte Geschwindigkeitsbeschränkung, erhöhte Vorsicht bei Abbiegevorgängen mit Kraftfahrzeugen, Minimierung von Staubentwicklung und sonstigen Emissionen).

An das Bauvorhaben grenzen folgende Bebauungen an:
Nord: Landesstraße Uhlenhorstweg, L138, nördlich davon Wohnbebauung
Ost: Waldgebiet
Süd: Waldgebiet mit vereinzelter Wohnbebauung
West: Reitanlage Uhlenhorst -seit 15.01.2015 als Baudenkmal eingetragen, Waldgebiet

Anzahl und Höhe der geplanten Geschosse Neubau: 1, ca. 7,00m Firsthöhe
Anzahl und Höhe der Bestandsgeschosse: 1 + Teilunterkellerung, ca. 9,60m Firsthöhe
Art und Zustand des umzubauenden Bestands, hier Tennis- und Hockeyhalle: Rückbau bis Tragkonstruktion, Zustand: weitestgehend gut nach Tragwerksprüfung vom 02.-03.09.2025
Besonderheiten: keine

Besondere Umstände:
Bei Fund von nicht eingezeichneten Kabeln bzw. Leitungen oder verdächtigen Gegenständen (z. B. Kabelhauben) sind die Arbeiten sofort einzustellen und die Bauleitung zu informieren.

3. Termine und Fristen

Die Arbeiten sind fortlaufend an ganzen Tagen mit einer ausreichenden Anzahl an Mitarbeitern durchzuführen.

Vorgesehener Beginn der Trockenbauarbeiten:
Gemäß beigefügtem Bauzeitenplan

Geplante Dauer der Trockenbauarbeiten:
Gemäß beigefügtem Bauzeitenplan

Weitere Angaben/Bauablauftechnische Unterbrechungen:
Bauablauftechnisch bedingte Arbeitsunterbrechungen werden nicht separat vergütet und sind - sofern relevant- in der Angebotskalkulation zu berücksichtigen.
Gemäß beigefügtem Bauzeitenplan

4. Angaben zur Baustelle

Baugrund / Bodenverhältnisse:
Die Geländehöhe des Grundstücks im Bereich der Baugrube  liegt bei ca. 86m NHN und damit auf Höhe der geplanten Erdgeschossfußbodenhöhe (EFH = 85,95 m über NHN, außer Tennishalle/Bestand, hier geplante EFH = 85,87m über NHN)

Folgender Bodenaufbau ist zu erwarten:
Flug- und Dünensand (Quartär), Ablagerung der Grundmoräne (Quartär), Ablagerungen der Hauptterasse (Quartär), Ratinger Schichten (Tertiär).
Siehe beigefügtes Bodengutachten.

Grundwasserspiegel: interpoliert, ca. 80 m ü. NN
Siehe beigefügtes Bodengutachten.

Vorfluter: nein

Lage und Transportwege:
Zufahrt für Baustellenfahrzeuge erfolgt über die geplante Feuerwehrzufahrt Uhlenhorstweg:
Breite: 3,50 m

Ausfahrt für Baustellenfahrzeuge über die bestehende Feuerwehrzufahrt Ganghoferweg:
Breite: 3,50 m

Das Parken ist in dem mit Bauzaun eingefriedeten Baustellenbereich nach Vorgaben der Bauleitung gestattet.

Baukran  wird bauseits nicht gestellt
Schrägaufzug  wird bauseits nicht gestellt

Bei Erfordernis zur Erfüllung der vertragsgemäßen Leistungen sind diese vom AN in die Position der Baustelleneinrichtung einzukalkulieren und fristgerecht für die Dauer der Erfordernis zu organisieren.

Sonstige Baustelleneinrichtung:
Geräte/Einrichtungen anderer Unternehmer:
Bauzaun mit Toren: Aufbau, Vorhaltung und Abbau von Beginn bis Ende der gesamten Bauphase durch den Erdbauunternehmer.

Sanitäreinrichtungen, bestehend aus WCs mit Handwaschbecken: Bereitstellung, regelmäßige Reinigung und Abtransport von Beginn bis Ende der gesamten Bauphase organisiert durch den Rohbauunternehmer.

Baustrom und Bauwasser: Bereitstellung und Demontage von Beginn bis Ende der gesamten Bauphase durch den Rohbauunternehmer.

Die oben genannte sonstige Baustelleinrichtung (Bauzaun, Sanitäreinrichtungen sowie Baustrom und Bauwasser wird zeitgleich zu direktem Beginn der Baumaßnahme ausgeführt und steht somit allen Baustellenbeteiligten, einschließlich Erdbauarbeiten, zur Verfügung.

Ver- und Entsorgungsleitungsanschlüsse für:
Baustrom:
6 x Schuko 16 A / 230 V; 2 x CEE 5-polig (16 A / 400 V) Hauptverteiler
4 x Schuko 16 A / 230 V; 1 x CEE 5-polig (16 A / 400 V) Endverteiler
Standort: Hauptverteiler außen, südlich vor Bauteil C, Endverteiler vor Bauteil D

Bauwasser: 1 x DN 20
Standort: Entnahmestelle außen, östlich vor Bauteil C

Art/Lage der Lagerplätze:
Es bestehen keine Lagermöglichkeiten an der Landesstraße 138 Uhlenhorstweg, hierzu sind ausschließlich ausgewiesene Lagerflächen im Baustellenbereich gemäß Baustelleneinrichtungsplan zu nutzen.

Mörtel, Putze, etc. sind bei der Anlieferung auf Paletten, Bohlengelege oder Ähnlichem abzusetzen und zu lagern.

Auf der Baustelle lagernde Baustoffe sind durch Abdecken mit Folie, Planen oder gleichwertig geeigneten Maßnahmen gegen Witterung zu schützen.

Sonstige Angaben:
Sind sichtbare Mängel am Bauobjekt und/oder an den Vorleistungen zu erkennen oder Schäden an der eigenen, fertigen Leistung zu befürchten, ist der Auftragnehmer gemäß VOB, Teil B, verpflichtet, schriftlich darauf hinzuweisen.

Entsorgung von Abfall:
Die Entsorgung von Abfall nach den Abschnitten 4.1.11 und 4.1.12 ATV DIN 18299 hat umgehend, spätestens täglich zum Abschluss der jeweiligen Arbeiten, zu erfolgen.

Dabei ist die Satzung über die Vermeidung, Verwertung und Beseitigung von Abfällen der Stadt Mülheim an der Ruhr (Abfallwirtschaftssatzung) in der gültigen Fassung zu berücksichtigen.

5. Kalkulation und Angebotsabgabe

Sofern nicht ausdrücklich in der Leistungsbeschreibung anders beschrieben, sind alle Preise für die komplette Ausführung (inklusive aller erforderlichen Vor- und Nebenarbeiten) der Arbeiten, einschließlich Lieferung und Lagerung aller Stoffe zu kalkulieren und einzutragen.

Unstimmigkeiten sind mit der Vergabestelle vor Abgabe des Angebots zu klären.

## Trockenbauarbeiten
Technische Vorbemerkung - Trockenbauarbeiten

1. Mitgeltende Normen und Regeln

Allgemeines
Es gelten jeweils die Normen und Regeln in der zum Vertragsschluss gültigen Fassung einschließlich der Änderungen, Berichtigungen und Beiblätter.

DIN 4109-2
Schallschutz im Hochbau  Teil 2: Rechnerische Nachweise der Erfüllung der Anforderungen

DIN EN 12217
Türen  Bedienungskräfte  Anforderungen und Klassifizierung

DIN 18100
Türen; Wandöffnungen für Türen; Maße entsprechend DIN 4172

DIN 18111-1
Stahlzargen  Teil 1: Standardzargen für gefälzte Türen in Mauerwerkswänden

DIN 18111-2
Stahlzargen  Teil 2: Standardzargen für gefälzte Türen in Ständerwerkwänden

DIN 18202
Toleranzen im Hochbau  Bauwerke

DIN 18251-1
Schlösser  Einsteckschlösser für Türen  Teil 1: Einsteckschlösser für gefälzte Türen

DIN 18040-1
Barrierefreies Bauen  Planungsgrundlagen  Teil 1: Öffentlich zugängliche Gebäude

DIN 18534-1
Abdichtung von Innenräumen

DIN 55634-1
Beschichtungsstoffe und Überzüge  Korrosionsschutz von tragenden dünnwandigen Bauteilen aus Stahl  Teil 1: Anforderungen und Prüfverfahren

DIN 55634-2
Beschichtungsstoffe und Überzüge  Korrosionsschutz von tragenden dünnwandigen Bauteilen aus Stahl  Teil 2: Überwachung und Zertifizierungsanforderungen

DIN EN 179
Schlösser und Baubeschläge  Notausgangsverschlüsse mit Drücker oder Stoßplatte für Türen in Rettungswegen  Anforderungen und Prüfverfahren

DIN EN 13170
Wärmedämmstoffe für Gebäude  Werkmäßig hergestellte Produkte aus expandiertem Kork (ICB)  Spezifikation

VDI 3755
Schalldämmung und Schallabsorption abgehängter Unterdecken

VDI 3762
Schalldämmung von Doppel- und Hohlböden

VDI 6202 Blatt 10
Schadstoffbelastete bauliche und technische Anlagen  Asbest in Bauschutt, Recycling- und Bodenmaterial

BEB-Hinweisblatt 4.9.2
Fertigteilestriche aus Holzwerkstoffen  Holzspan- und OSB-Platten
Herausgeber: Bundesverband Estrich und Belag e.V.

BVF Richtlinie 15
Reihe: Kühlen und Heizen mit Deckensystemen
Bundesverband Flächenheizungen und Flächenkühlungen e.V. (BVF)

BG Bau Fachinfo Gefahrstoffe Prävention
Umgang mit Mineralwolle-Dämmstoffen (Glaswolle, Steinwolle) Handlungsanleitung
Herausgeber: Fachverband Mineralwolleindustrie e.V. und andere

IVD-Merkblatt Nr. 16
Anschlussfugen im Trockenbau  Einsatzmöglichkeiten von spritzbaren Dichtstoffen
Herausgeber: Industrieverband Dichtstoffe e.V. (IVD)

IVD-Merkblatt Nr. 19-2
Abdichtungen von Fugen und Anschlüssen im Dachbereich. Einsatzmöglichkeiten von spritzbaren Dichtstoffen, Montageklebstoffen, Butyldichtungsbändern und -profilen.  Teil 2 Luftdichte Ebene
Herausgeber: Industrieverband Dichtstoffe e.V. (IVD)

IVD-Merkblatt Nr. 20
Fugenabdichtung an Holzbauteilen und Holzwerkstoffen. Einsatzmöglichkeiten von spritzbaren Dichtstoffen
Herausgeber: Industrieverband Dichtstoffe e.V. (IVD)

IVD-Merkblatt Nr. 21
Elastische Fugenabdichtungen im Lebensmittelbereich
Herausgeber: Industrieverband Dichtstoffe e.V. (IVD)

IVD-Merkblatt Nr. 30
Montageklebstoffe für Klebungen und Abdichtungen
Herausgeber: Industrieverband Dichtstoffe e.V. (IVD)

Merkblatt 1
Baustellenbedingungen
Herausgeber: Bundesverband der Gipsindustrie e.V., Industriegruppe Gipsplatten

Merkblatt 3
Fugen und Anschlüsse bei Gipsplatten- und Gipsfaserplattenkonstruktionen
Herausgeber: Bundesverband der Gipsindustrie e.V., Industriegruppe Gipsplatten

Merkblatt 4
Regeldetails zum Wärmeschutz gemäß EnEV 2009 Modernisierung mit Trockenbausystemen
Herausgeber: Bundesverband der Gipsindustrie e.V., Industriegruppe
Gipsplatten

Anhang zum Merkblatt 4
Regeldetails zum Wärmeschutz gem. EnEV 2009 mit Trockenbausystemen in der Modernisierung  Bauteilkatalog
Herausgeber: Bundesverband der Gipsindustrie e.V., Industriegruppe Gipsplatten

Merkblatt 5
Bäder, Feucht- und Nassräume im Holz- und Trockenbau  Innenraumabdichtung nach DIN 18534
Herausgeber: Bundesverband der Gipsindustrie e.V., Industriegruppe Gipsplatten

Merkblatt 6
Vorbehandlung von Trockenbauflächen aus Gipsplatten zur weitergehenden Oberflächenbeschichtung bzw. -bekleidung
Herausgeber: Bundesverband der Gipsindustrie e.V., Industriegruppe Gipsplatten

Merkblatt 8
Wandhöhen leichter Trennwände  Stegausschnitte, Anschlüsse, Türen und Öffnungen
Herausgeber: Bundesverband der Gipsindustrie e.V., Industriegruppe
Gipsplatten

Merkblatt 10
Korrosionsschutz im Trockenbau  Grundlagen, Anforderungen, Empfehlungen
Herausgeber: Bundesverband der Gipsindustrie e.V., Industriegruppe Gipsplatten

Merkblatt 11
Einbaurichtlinien für Sanitärinstallationen und -tragständer in Trockenbaukonstruktionen
Herausgeber: Bundesverband der Gipsindustrie e.V., Industriegruppe Gipsplatten

Porenbetonbericht 28
Bekleidungen auf Porenbetonmauerwerk
Herausgeber: Bundesverband Porenbeton

RAL-GZ 531
Trockenbau  Gütesicherung
Herausgeber: RAL Deutsches Institut für Gütesicherung und Kennzeichnung e.V.

RAL-RG 426
Gütesicherung für Innentüren aus Holz und Holzwerkstoffen
Herausgeber: RAL Deutsches Institut für Gütesicherung und Kennzeichnung e.V.

Richtlinie
Anwendungsrichtlinie zur DIN EN 12825 Doppelböden
Herausgeber: Bundesverband Systemböden e.V.

Richtlinie
Anwendungsrichtlinie für Trockenhohlböden gemäß DIN EN 13213 Hohlböden
Herausgeber: Bundesverband Systemböden e.V.

Richtlinie
Anwendungsrichtlinie für Nass-Hohlböden gemäß DIN EN 13213 Hohlböden
Herausgeber: Bundesverband Systemböden e.V.

WTA-Merkblatt 8-5-18/D
Fachwerkinstandsetzung nach WTA V: Innendämmungen
Herausgeber: Wissenschaftlich-Technische Arbeitsgemeinschaft für Bauwerkserhaltung und Denkmalpflege e.V. (WTA)

2. Angaben zu Stoffen und Bauteilen

Dokumentation:
Es ist eine Dokumentation anzufertigen und nach Baufortschritt unaufgefordert zu übergeben.

Die Übergabe erfolgt digital und mit Gliederungsverzeichnis und Ordnerstruktur. Die Dokumentation ist dem Baufortschritt gemäß fortzuschreiben.

Die Dokumentation umfasst lückenlos folgende Nachweise der eingebauten Bauprodukte, Materialien und Bauarten: Produktdatenblätter, Technische Merkblätter, Sicherheitsdatenblätter, abZ, abP, Leistungserklärungen, Übereinstimmungsnachweise, Lieferscheine, Herkunftsnachweise, Umwelt-Produktdeklarationen (EPD), Reinigungsanweisungen, etc.

Bei brandschutztechnischen Anforderungen sowie bei Türelementen in Rettungswegen (Notausgänge nach DIN EN 179) sind die amtlichen Nachweise (Prüfzeugnisse, Prüfbescheide, allgemeine bauaufsichtliche Zulassungen sowie die Konformitätszertifikate der Schloss-/Beschlagskombinationen) der Bauleitung unaufgefordert zu übergeben.

Bei nicht genormten Stoffen und Bauteilen sind, soweit erforderlich, die bauaufsichtlichen Zulassungen der Bauleitung zu übergeben
Bei brandschutztechnischen Anforderungen an Doppel- und Hohlböden sind die betreffenden Allgemeinen Bauaufsichtlichen Prüfzeugnisse (ABP), die zugehörigen Übereinstimmungserklärungen der Hersteller und der Nachweis über den Einbau schwerentflammbarer Dichtungen rechtzeitig zur Abnahme vorzulegen.

Klebstoffe müssen so beschaffen sein, dass durch sie eine feste und dauerhafte Verbindung erreicht wird. Sie dürfen die zu klebenden Materialien nicht negativ beeinflussen und nach der Verarbeitung keine Belästigung durch Geruch hervorrufen.

3. Angaben zur Ausführung

Allgemeines
Vor Ausführungsbeginn hat der Auftragnehmer mit dem Auftraggeber festzulegen, wo das zu verwendende Material auf der Baustelle gelagert werden kann, um gegenseitige Störungen der am Bau beteiligten Handwerker während der Bauausführung zu vermeiden.

Vor der Durchführung von Stemm-, Bohr- und Einsetzarbeiten an Estrichen sowie geputzten Wänden und Decken sind Leitungen mit einem Suchgerät zu orten. Der Auftragnehmer hat sich vor dem mechanischen Befestigen von Unterkonstruktionen, Bauteilen oder Vorsatzschalen generell zu vergewissern, dass durch die Befestigungsmittel keine Beschädigungen an nicht sichtbaren Leitungen, Kabeln und Rohren entstehen.

Späne vom Bohren und Fräsen sowie Reste von Schleifstaub sind sofort von den bearbeiteten Teilen zu entfernen. Bei Schleifarbeiten im Trockenverfahren sind zwingend Absauggeräte zu verwenden.

Die Ausführung der Trockenbauarbeiten darf erst nach ausreichender Austrocknung aller Nassgewerke (Putz, Estrich) sowie bei einer konstanten Raumtemperatur von mindestens +10 °C und einer relativen Luftfeuchtigkeit von unter 70 % erfolgen.

An allen beanspruchten Außenecken und Wandkanten sind Kantenschutzprofile aus Aluminium flucht- und lotrecht anzuspachteln, es sei denn, in den Positionen des Leistungsverzeichnisses ist etwas anderes ausgeschrieben.

Sämtliche Anschlüsse an flankierende Bauteile (Boden, Decke, Massivwände) sind zur Vermeidung von Schallbrücken und Zwangsspannungen zwingend mit einem elastischen Dichtungsband schallentkoppelt auszuführen.

Die nachfolgende Beschichtung (Maler- oder Tapezierarbeiten) darf erst nach vollständiger Durchtrocknung der Spachtelmasse und vorheriger Grundierung der gesamten Fläche durchgeführt werden. Staub, Spachtelreste und Verunreinigungen sind sofort nach dem jeweiligen Arbeitsgang von den Profilen, Platten und angrenzenden Bauteilen rückstandslos zu entfernen.

Bei Brandschutzanforderungen sind die Systemaufbauten der Hersteller hinsichtlich Plattendicke, Schraubabständen und Dämmstoffdichte strikt und lückenlos einzuhalten. Die Muster-Richtlinie über brandschutztechnische Anforderungen an Leitungsanlagen (Muster-Leitungsanlagen-Richtlinie  MLAR) ist zu beachten. Brandschutzkleber oder Brandschutzspachtelmassen sind so zu verarbeiten, dass überstehendes Material abgestrichen wird; ein großflächiges Verspachteln ist zu vermeiden.

Die Verarbeitungsvorschriften und -richtlinien der Hersteller der Trockenbausysteme sind lückenlos zu beachten. Dem Auftraggeber ist auf Verlangen Einsicht in diese zu gewähren. Das gilt besonders für Anzahl und Anordnung der Befestigungspunkte sowie die Fugenausbildung.

Zum Schutz der abgedichteten Bodenplatte vor mechanischen Beschädigungen ist beim Einsatz von Fahrgerüsten und Rollgerüsten die Verwendung von weichen Rollen (z. B. Polyurethan- oder Gummibereifung) zwingend vorgeschrieben.

Alle Maße sind vor der Ausführung am Bau eigenverantwortlich zu überprüfen, sofern keine Detailzeichnungen mit verbindlichen Maßangaben vorliegen. Vor Beginn der Arbeiten sind die tatsächlichen Einbauhöhen bezogen auf das gesamte Ausbausystem mit der Bauleitung abzustimmen, falls unzulässige Toleranzen oder Änderungen des geplanten Fußbodenaufbaus festgestellt oder vermutet werden.

Beschläge an Dampfsperr-, Dampfbrems- oder luftdichten Schichten sind, sofern diese Schichten zum Leistungsumfang des Auftragnehmers zählen, vor dem Abdecken mit nachfolgenden Bauteilen dauerhaft und materialgerecht zu schließen. Wenn diese Schichten zum Leistungsumfang eines anderen Auftragnehmers zählen, ist die Schadensbehebung vor dem Schließen über die Bauleitung zu koordinieren.

Die nach ATV DIN 18340 Abschnitt 3.7.2 erforderlichen Maßnahmen bei Türöffnungen sind in die Leistungen für das Anlegen der Türöffnungen einzurechnen. An allen Wandöffnungen für Innentüren sind zwingend verstärkte UA-Aussteifungsprofile (inkl. passender Anschlusswinkel an Boden und Decke) vorzusehen.

Die Montage aller Stahlzargen hat niveau- und lotrecht an diesen Profilen zu erfolgen. Der Mehraufwand hierfür ist in die Wand- bzw. Türpositionen einzukalkulieren.

Dämmungen und Luftdichtheit
Bei der Ausführung von Bauteilen und Anschlüssen, die der Herstellung der Luftdichtheit des Gebäudes dienen, ist davon auszugehen, dass vor oder bei der Abnahme der Leistungen durch den Auftraggeber eine Prüfung der Luftdichtheit durch einen Blower-Door-Test durchgeführt wird.

Trockenbauoberflächen / QualitätsstufenSofern bei der Beschreibung der Leistung nicht anders angegeben ist, sind die Oberflächen von Gipsplatten oder Gipsfaserplatten in der Qualitätsstufe Q2 auszuführen.

Sämtliche Einheitspreise für Wandkonstruktionen, Wandbekleidungen und Abhangdecken verstehen sich inklusive des gesamten anfallenden Verschnitts, der erforderlichen Pass- und Randstreifen sowie aller material- und herstellerbedingten Fugenhinterlegungen. Die Preise sind unabhängig von der jeweiligen Raum- und Einbauhöhe einzukalkulieren, sofern im Leistungsverzeichnis keine separaten Höhenzulagen ausgewiesen sind. Ein Mehraufwand für das Überkopfarbeiten oder das Handling von Großformatplatten ist in die Einheitspreise einzurechnen.

Zur Vermeidung von späteren Spannungsrissen ist die Beplankung im Bereich von sämtlichen Türöffnungen so auszuführen, dass kein Plattenstoß auf den vertikalen UA- bzw. CW-Profilen der Türpfosten liegt. Die Plattenstöße sind zwingend versetzt im Bereich des Türsturzes anzuordnen. Die Verspachtelung der Stoßfugen hat in diesen dynamisch belasteten Zonen mit Gewebearmierungsstreifen zu erfolgen.

Das millimetergenaue Einschneiden, Anpassen und bündige Einarbeiten von kleinteiligen Ausschnitten (z. B. für Schalter- und Steckdosendosen, haustechnische Einzelzuleitungen oder Medienanschlüsse) ist in die jeweiligen Aussparungspositionen einzukalkulieren. Größere bauliche Durchbrüche, das Auswechseln von Unterkonstruktionen für Lüftungskanäle sowie der Einbau von Revisionsklappen werden gesondert über die dafür vorgesehenen Einzelpositionen des Leistungsverzeichnisses vergütet.

Allgemeines zum Türeinbau
Sämtliche Innentürelemente sind als vollständige, funktionsbereite Baueinheiten (bestehend aus Zarge, Türblatt, Dichtungen und komplettem Beschlagsatz) anzubieten und zu montieren. Die Abstimmung der exakten lichten Durchgangsmaße, Rohbaumaße und der benötigten Maulweiten der Zargen an den Trockenbau- und Bestandswänden hat vor der Bestellung eigenverantwortlich durch den Auftragnehmer mittels örtlichem Aufmaß am Bau zu erfolgen. Maßdifferenzen oder ungenaue Wandstärken aus Toleranzen des Rohbaus oder Ausbaus berechtigen nicht zur Geltendmachung von Mehrkosten.

Montage der Stahlzargen und Hinterfüllung
Die Montage aller Stahl-Umfassungszargen hat lot- und fluchtrecht an den UA-Aussteifungsprofilen zu erfolgen.

Einbau in Trockenbauwände: Alle Stahlzargen sind im Zuge des Einbaus hohlraumfrei und formstabil mit Mineralwolle (passend zur Wanddämmung) zu hinterfüllen. Ein nachträgliches, unvollständiges Stopfen ist unzulässig.

Einbau in Bestandswände (Mauerwerk): Bei Montage in massiven Bestandswänden sind die Zargen hohlraumfrei mit geeignetem Zargen-Vergussmörtel zu vergießen, um die geforderte mechanische Stabilität und den Schallschutz dauerhaft zu gewährleisten.

Schallschutz, Dichtschließung und Feuchtraumschutz
Bei Türelementen mit der Anforderung „dichtschließend (d)" gemäß Brandschutzkonzept ist die dreiseitig umlaufende Zargendichtung passgenau und lückenlos einzuziehen. Bei zweiflügeligen Elementen (B.11-IT.2) darf die optionale Montage der bodenbündigen Schließmulde für den Standflügel erst nach der bauseitigen Fertigstellung des finalen Fußbodenbelags (OKFF) erfolgen. Der Auftragnehmer hat sich hierzu rechtzeitig mit der Bauleitung abzustimmen. In Sanitär- und Nassräumen (Duschbereiche) sind ausnahmslos feuchtigkeits- und wasserbeständige Türblätter (Klasse III bzw. PU-Kern) sowie korrosionsgeschützte Zargen und Beschläge einzubauen.

Beschläge, Zylinder und Schließanlagen-Schnittstelle
Die Lieferung aller Einsteckschlösser und Drückergarnituren (Klinken/Knäufe) erfolgt vollumfänglich durch diesen Auftrag. Sämtliche gelieferten Schlösser müssen herstellerunabhängig standardisiert für Profilzylinder (PZ) gelocht und für den Einsatz von bauseitigen elektronischen/mechatronischen Schließzylindern geeignet sein.

Zwingende Freilauffunktion: Bei allen Notausgangsverschlüssen nach DIN EN 179 müssen die Schlösser zwingend für den Einsatz von elektronischen/mechatronischen Schließzylindern mit zertifizierter Getriebefreilauf-Funktion (FZG-Zulassung) geeignet und zugelassen sein.

Bei Positionen mit Blindzylinder: Der mechanische Blindzylinder (ohne Schließfunktion) ist vom Auftragnehmer mitzuliefern und in das PZ-Loch des Schlosses passgenau einzubauen.

Bauseitige Leistungen: Die Lieferung und der Einbau der eigentlichen Schließzylinder (PZ, elektronische Knaufzylinder oder mechatronische Schlüssel-Zylinder) erfolgen bauseits durch den Auftraggeber und gehören nicht zum Leistungsumfang dieses Gewerkes. Die Schlösser und Langschilde müssen so beschaffen sein, dass die bauseitigen Zylinder ohne mechanische Nacharbeit oder Schleifen eingesetzt und betrieben werden können.

4. Sonstige Angaben

Der Auftragnehmer hat dafür Sorge zu tragen, dass während der Ausführung seiner Leistungen immer mindestens ein fließend deutsch sprechender Mitarbeiter seiner Firma auf der Baustelle anwesend ist.

Zu den auf der Baustelle vorzuhaltenden Ausführungsunterlagen zählt neben den Ausführungsplänen auch eine Ausfertigung dieser Leistungsbeschreibung.

## 022 Trockenbauarbeiten Vergabe-Nr. HTCU-2B-14
Datum: 29.06.2026

### Titel 01 Titel 14.1 - Bundesstützpunkt Bauteil B + D

#### Untertitel 01.01 Bauteil B+D Baustelleneinrichtung

**01.01.0001 Baustelle für die Trockenbauarbeiten einrichten**
Baustelle für die Trockenbauarbeiten einrichten, Vorhalten für die Dauer der Arbeiten sowie Räumen der Baustelle nach Abschluss der Arbeiten.

Baubüros, Unterkünfte, Werkstätten, Lagerräume, Magazine und dergleichen, soweit erforderlich, an- und abtransportieren, aufbauen und einrichten.

Alle zur ordnungsgemäßen und vertragsgemäßen Durchführung der Bauleistungen erforderlichen Leistungsumfänge sind in dieser Position einzurechnen.

Geräte, Werkzeuge und sonstige Betriebsmittel auf die Baustelle bringen, bereitstellen und soweit sie nicht in nachfolgenden Einzelpositionen erfasst sind,
betriebsfertig aufstellen einschl.
der dafür notwendigen Arbeiten, insbesondere:

-  Krane und Hebewerkzeuge
-  leichtes und schweres Gerät
-  Maschinen aller Art
-  Messgeräte aller Art
-  Absperrungen, Sicherungen
-  Ordnung auf Baustellengelände aufrechterhalten
-  Baustellenbeleuchtung
-  begehbare Abdeckungen
-  Schutzgeländer

Vorhaltedauer: gemäß den vorgesehenen Ausführungsterminen
Menge: 1,000 psch

#### Untertitel 01.02 Bauteil B+D Wandkonstruktionen

**01.02.0001 Plan-Pos. 1 Trennwand, MW 80 mm, d=150 mm, GKB 2x 12,5 mm, EI30 (fh)**
Liefern und Montieren einer nichttragenden inneren Trennwand in Brandschutzqualität EI 30 als Raumtrennung zwischen den Athletikräumen zum Flur und den Personalräumen im Trockenbereich (Wassereinwirkungsklasse W0-I nach DIN 18534).

Unterkonstruktion:
Metall-Ständerwerk aus verzinkten Stahlprofilen nach DIN EN 14195. Einbau von Bodenanschlussprofilen (UW 100) direkt auf der rohen Betonbodenplatte (OK RFB) und Deckenanschlussprofilen (UW 100) direkt an der Unterkonstruktion des schräg verlaufenden Pultdachs (ca. 2% Gefälle). Vertikale Ständerprofile (CW 100) im Achsabstand von 625 mm.

Der Anschluss an angrenzende Bauteile erfolgt unter Verwendung von systemkonformen, elastischen Dichtungsbändern zur Flankenschalldämpfung. Die Profile werden über die gesamte Raumlänge stufenlos bis unter das bauseitige Trapezblechdach hochgeführt.

Konstruktionshöhe:
Von OK RFB durchgehend ansteigend bis an die Unterkante des Trapezblechdachs im Bereich von ca. 3,80 m bis max. ca. 4,30 m (große Hallenhöhe).

Dämmung:
Einlegen einer Hohlraumdämmung aus Mineralwolle, Dicke 80 mm, im gesamten Profilinnenraum als Wärme- und Schallschutz und Brandschutz (nach Systemvorgaben für EI 30).

Beplankung:
Beidseitig, 2-lagig, Dicke 2 x 12,5 mm mit Standard-Gipsbauplatten (GKB / Typ A). Gesamt-Wanddicke ca. 150 mm. Die Platten sind im Deckenanschlussbereich exakt an das Dachgefälle anzupassen. Die Beplankung ist ab OK RFB hochzuführen.

Das brandschutztechnische Anarbeiten der Beplankung an das Trapezblechdach sowie die Sickenfüllung sind nicht Bestandteil dieser Position und werden separat vergütet.

Sämtliche Standard-Eckausbildungen (Innen- und Außenecken) sind handwerksgerecht, ggf. unter Verwendung systemkonformer Kantenschutzprofile, auszuführen und über den Flächenpreis vollständig abgegolten.

Verspachtelung:
Systemkonforme Fugenverarbeitung der Plattenstöße und Verspachtelung der sichtbaren Befestigungsmittel mit systemkonformem Fugenfüllstoff. Die Ausführung erfolgt durchgehend in Oberflächenqualität Q2 (Malerfertig für strukturierte Tapeten oder füllende Anstriche).

Bauteil:  Nichttragende innere
  Trennwand
Wassereinwirkungsklasse:  W0-I nach DIN 18534
Brandschutzklasse:  EI 30 nach DIN EN 13501-1
Typ Profil:  CW 100 / UW 100 bzw. nach Vorgaben des Systemherstellers für EI 30
Korrosionsschutz:  Standard-Korrosionsschutz
  verzinktes Stahlblech)
Konstruktionsmerkmal:  Raumhohe Ständerwand von OK RFB bis unter das bauseitige Trapezdach (H = 3,80 m bis 4,30 m)
Dämmung:  80 mm Mineralwolle im Profilraum
Anzahl Plattenlagen:  2-lagig
Dicke Platte:  2 x 12,5 mm, beidseitig
Art der Platte:  Standard-Gipsbauplatte (GKB / Typ A)
Oberflächenqualität:  Q2 durchgehend (Malerfertig für strukturierte Tapeten oder füllende Anstriche)

Inklusive aller erforderlichen Vor- und Nebenarbeiten.

Angeb. Fabrikat:..............................
Menge: 218,000 m2
Zeitansatz: 0,55

**01.02.0002 Plan-Pos. 1 Zulage für das Anarbeiten/Anschließen an Stahlbetonstützen (Sichtbeton)**
Zulage zur Hauptposition (Plan-Pos. 1) für den erhöhten Lohn- und Materialaufwand beim fachgerechten, optisch anspruchsvollen Anschließen der Trockenbauwand an die vertikalen Flanken der bauseitigen Stahlbetonstützen in Sichtbetonqualität.

Ausführung:
Der Anschluss an den Betonuntergrund ist unter Verwendung eines produktneutralen Baukörper-Anschlussprofils mit integrierter Abreißfolie auszuführen. Nach dem vollständigen Verspachteln und Schleifen der Anschlussfuge bis an das Profil heran wird die Schutzfolie sauber abgezogen, sodass eine exakte, schattenfreie Haarriss-Sollbruchstelle (Trennstreifen) zum Sichtbeton entsteht.

Leistungsumfang:
Der Positionspreis beinhaltet alle Lohn- und Materialanteile für das Profil, das sorgfältige Ausrichten sowie den vollumfänglichen Schutz des Sichtbetons vor Spachtelverschmutzungen während der Montage- und Schleifphase in der gesamten Hallenhöhe bis 4,30 m.
Menge: 16,200 m
Zeitansatz: 0,55

**01.02.0003 Plan-Pos. 1 Zulage für das Anarbeiten/Anschließen an Trockenbauwände (T-Verbindung)**
Zulage zur Hauptposition (Plan-Pos. 1) für für den erhöhten Arbeits- und Einmessaufwand beim Herstellen einer fachgerechten T-Verbindung/Kreuzung mit einer anderen Trockenbauwandkonstruktion.

Ausführung:
Die mechanische Befestigung des Wandanschlussprofils (CW 100) hat direkt in der Unterkonstruktion (Ständerprofil oder bauseitige Wechsel) der quer verlaufenden Trockenbauwand zu erfolgen.

Die Beplankung der neu anzuschließenden Wand ist exakt fluchtend an die bestehende Oberfläche heranzuführen. Zur Vermeidung von unkontrollierten Rissen im Eckbereich ist ein systemkonformer Trennstreifen (z. B. Spezial-Trennband) einzulegen.

Leistungsumfang:
Abgegolten wird der erhöhte Lohnaufwand für das positionsgenaue Einmessen der Achsen, das fachgerechte Einlegen des Trennstreifens sowie das erschwerte, kleinteilige Verspachteln der inneren Wandecke auf Oberflächenqualität Q2 in der vollen Einbauhöhe bis max. ca. 4,30 m.
Menge: 16,100 m
Zeitansatz: 0,55

**01.02.0004 Plan-Pos. 1 Zulage für das Herstellen Türöffnung, B = 1,01 m, H = 2,135 m**
Zulage zur Hauptposition (Plan-Pos. 1) für den erhöhten Lohn- und Materialaufwand zur Herstellung einer rechtwinkligen, maßgenauen Türöffnung für den späteren Einbau von Innentür-Umfassungszargen.

Abmessungen:
Lichte Öffnungsbreite ca. 1,01 m, lichte Öffnungshöhe ca. 2,135 m ab OK RFB (bzw. angepasst an das bauseitige Meterriss-Niveau).

Ausführung:
Die vertikale Leibungsausbildung der Türöffnung hat im Trockenbauverfahren mittels extra starker, verzinkter Stahl-Aussteifungsprofile (UA 100, Mindestmaterialstärke 2,0 mm) zu erfolgen.

Die UA-Profile sind am Rohfußboden (OK RFB) und an der Dachkonstruktion mit systemkonformen Anschlusswinkeln (Steckwinkel-Sets) mechanisch starr zu befestigen. Zur statischen Aussteifung der raumhohen Konstruktion (bis 4,30 m) gegen dynamische Kräfte durch zuschlagende Türen im Leibungsbereich jeweils ein verstärkter Ständer durch das paarkonforme, kraftschlüssige Verschrauben des UA-Profils mit einem direkt angrenzenden CW-100-Regelständer herzustellen. Ausbildung des oberen horizontalen Sturzprofils aus UW 100, inklusive des handwerksgerechten Zuschnitts der Beplankung über Eck (Vermeidung von Passungsrissen an den Ecken).

Leistungsumfang:
Der Positionspreis gilt als reiner Lohn- und Materialmehrpreis für UA-Profile, zusätzliche Verstärkungs-Ständer, Steckwinkel, Sturz und Zuschnittarbeiten pro Stück Öffnung. Das spätere Einsetzen der Zargen oder Türblätter ist kein Bestandteil dieser Position.
Menge: 2,000 St
Zeitansatz: 0,55

**01.02.0005 Plan-Pos. 1 Zulage für das Herstellen Türöffnung, B = 1,135 m, H = 2,135 m**
Zulage zur Hauptposition (Plan-Pos. 1) für den erhöhten Lohn- und Materialaufwand zur Herstellung einer rechtwinkligen, maßgenauen Türöffnung für den späteren Einbau von Innentür-Umfassungszargen.

Ausführung:
Die handwerkliche und statische Ausführung mit UA-100-Aussteifungsprofilen, verstärkten Kombi-Ständern, Decken-/Bodenanschlüssen, Sturzausbildung und ecküberlappendem Beplankungszuschnitt erfolgt vollumfänglich analog und materialgleich zur Vorposition Pos. 02.04.

Abweichende Dimension:
Lichte Öffnungsbreite abweichend ca. 1,135 m, lichte Öffnungshöhe ca. 2,135 m ab OK RFB.
Menge: 2,000 St
Zeitansatz: 0,55

**01.02.0006 Plan-Pos. 1 Zulage für das Herstellen Türöffnung, B = 2,01 m, H = 2,135 m**
Zulage zur Hauptposition (Plan-Pos. 1) für den erhöhten Lohn- und Materialaufwand zur Herstellung einer rechtwinkligen Türöffnung für zweiflügelige Innentür-Umfassungszarge

Ausführung:
Die grundlegende handwerkliche Ausführung mit UA-100-Aussteifungsprofilen und verstärkten Kombi-Ständern erfolgt analog zur Pos. 02.04.

Abweichende Dimension:
Lichte Öffnungsbreite ca. 2,01 m, lichte Öffnungshöhe ca. 2,135 m ab OK RFB.

Sturzausbildung:
Aufgrund der Öffnungsbreite von ca. 2,01 m ist der obere horizontale Abschluss mit einem durchgehenden Sturzprofil (UW 100) auszuführen und mittels systemkonformer Anschlusswinkel direkt an den vertikalen UA-Profilen zu fixieren. Die Gipsplatten-Beplankung über dem Sturz ist mit versetzten Stößen (Eck-Überlappung) auszuführen.
Menge: 2,000 St
Zeitansatz: 0,55

**01.02.0007 Plan-Pos. 2 Trennwand, MW 80 mm, d=150 mm, GKFI 2x 12,5 mm, Feuchtber., EI60 (hfh)**
Liefern und Montieren einer feuchtigkeits- und brandschutzoptimierten, nichttragenden inneren Trennwand (Plan-Pos. 2) als durchgehende Raumtrennung innerhalb der Mannschaftsumkleiden, Sanitär- und WC-Räume (ohne Duschen). Ausführung zum Schutz gegen umschlagende Raumfeuchtigkeit und erhöhte Luftfeuchte (Wassereinwirkungsklasse W1-I nach DIN 18534).

Brandschutz-Anforderung:
Die gesamte Konstruktion ist zur Einstufung in die bauaufsichtliche Feuerwiderstandsklasse hochfeuerhemmend (hfh bzw. mindestens F60-A / F90-A nach DIN 4102-2) als geprüftes System brandschutztechnisch bemessen auszuführen.

Unterkonstruktion:
Metall-Ständerwerk aus spezialbeschichteten Stahlprofilen mit erhöhtem Korrosionsschutz (Klasse C3-hoch nach DIN EN ISO 12944).

Einbau von Bodenanschsulsprofilen (UW 100) direkt auf der rohen Betonbodenplatte (OK RFB) und Deckenanschlussprofilen (UW 100) direkt an der Unterkonstruktion des schräg verlaufenden Pultdachs (ca. 2% Gefälle). Vertikale Ständerprofile (CW 100) im Achsabstand von 625 mm bzw. nach den geprüften Systemvorgaben des Herstellers.

Der Anschluss an angrenzende Bauteile erfolgt unter Verwendung von systemkonformen, elastischen Dichtungsbändern zur Flankenschalldämpfung und Rauchschutz-Abschottung. Die Profile werden stufenlos bis unter das bauseitige Trapezblechdach, hier Massivdach hochgeführt.

Konstruktionshöhe:
Von OK RFB durchgehend ansteigend bis an die Unterkante des Dachs im Bereich von ca. 3,80 m bis max. ca. 4,30 m (große Hallenhöhe).

Dämmung:
Einlegen einer Hohlraumdämmung aus Mineralwolle, Dicke 80 mm, im gesamten Profilinnenraum als Wärme-, Schall- und Brandschutz (nach Systemvorgaben des Wandherstellers).

Die Platten dienen als extrem tragfähiger Fliesenträger für die Aufnahme von raumhohen Fliesenbelägen. Die Platten sind im Deckenanschlussbereich exakt an das Dachgefälle anzupassen. Die Beplankung ist ab OK RFB hochzuführen.

Beplankung:
Beidseitig, 2-lagig, Dicke 2 x 12,5 mm mit imprägnierten Brandschutzplatten (GKFI / Typ DFH2 nach DIN EN 520) passend für W1-I. Die Platten dienen bis auf eine Höhe von ca. 2,50 m (Unterkante der späteren abgehängten Decke) als tragfähiger Fliesenträger für die Aufnahme von bauseitigen Fliesenbelägen. Die Platten sind im Deckenanschlussbereich exakt an das Dachgefälle anzupassen und formschlüssig inklusive brandschutztechnischer Verspachtelung an das Massivdach heranzuführen. Die Beplankung ist ab OK RFB hochzuführen.

Sämtliche Standard-Eckausbildungen (Innen- und Außenecken) sind über den Flächenpreis vollständig abgegolten.

Verspachtelung:
Systemkonforme, feuchtraum- und brandschutzgeprüfte Fugenverarbeitung aller Plattenlagen mittels systemkonformem Fugenfüllstoff.

Die Ausführung erfolgt in Oberflächenqualität Q1 (technische Verspachtelung, bündig abgezogen) von OK RFB durchgehend bis auf eine Höhe von ca. 2,50 m (Unterkante der späteren abgehängte Decke) in allen direkt zu verfliesenden Bereichen und Fliesenspiegeln. In den Bereichen oberhalb der Abhangdecke (ab H=2,50 m bis UK Dach) sowie an den reinen Malerwänden der Umkleide erfolgt die Ausführung durchgehend in Oberflächenqualität Q2.

Bauteil:  Nichttragende innere
  Trennwand
Wassereinwirkungsklasse:  W1-I nach DIN 18534
Brandschutzklasse:  hochfeuerhemmend (hfh / EI
  60 nach DIN EN 13501-1)
Typ Profil:  CW 100 / UW 100 bzw. nach Vorgaben des Systemherstellers
Korrosionsschutz:  Erhöhter Korrosionsschutz
  (Klasse C3-hoch)
Konstruktionsmerkmal:  Raumhohe Brandschutz- und Feuchtraumwand von OK RFB bis unter das bauseitige Trapezdach (H = 3,80 m bis 4,30 m)inklusive oberem brandschutztechnischen Deckenanschluss
Dämmung:  80 mm Mineralwolle im Profilraum
Anzahl Plattenlagen:  2-lagig
Dicke Platte:  2 x 12,5 mm, beidseitig
Art der Platte:  Imprägnierte Brandschutzplatte (GKFI / Typ DFH2)
Oberflächenqualität:  Q1 bis H=2,50 m (unter Fliesen) / Q2 ab H=2,50 m bis UK Dach (oberhalb Abhängdecke)

Inklusive aller erforderlichen Vor- und Nebenarbeiten des reinen Trockenbaus sowie dem herstellerneutralen Systemzubehör mit erhöhtem Korrosionsschutz (korrosionsgeschützte Spezialschrauben etc.).

Angeb. Fabrikat:..............................
Menge: 131,000 m2
Zeitansatz: 0,55

**01.02.0008 Plan-Pos. 2 Zulage für das Herstellen Türöffnung, hfh, B = 2,01 m, H = 2,135 m**
Zulage zur Hauptposition (Plan-Pos. 2) für den erhöhten Lohn- und Materialaufwand zur Herstellung einer rechtwinkligen, maßgenauen Türöffnung für den späteren Einbau von zweiflügeligen Brandschutztür-Zargen (Feuerwiderstand hochfeuerhemmend / hfh).

Abmessungen:
Lichte Öffnungsbreite ca. 2,01 m, lichte Öffnungshöhe ca. 2,135 m ab OK RFB (bzw. angepasst an das bauseitige Meterriss-Niveau).

Ausführung:
Die vertikale Leibungsausbildung der zweiflügeligen Türöffnung hat im Trockenbauverfahren mittels extra starker Stahl-Aussteifungsprofile (UA 100, Mindestmaterialstärke 2,0 mm) mit erhöhtem Korrosionsschutz (Klasse C3-hoch) zu erfolgen. Aufgrund der großen Spannweite von ca. 2,01 m und des hohen Gewichts der späteren Brandschutztürblätter sind die UA-100-Aussteifungsprofile im Leibungsbereich beidseitig doppelt (paarweise kraftschlüssig miteinander verschraubt) oder nach statischer Vorgabe des Systemherstellers für schwere Brandschutztüren auszuführen.

Die UA-Profile sind am Rohfußboden (OK RFB) und an der Dachkonstruktion mit korrosionsgeschützten (C3-hoch), systemkonformen Anschlusswinkeln (verstärkte Steckwinkel-Sets) mechanisch starr zu befestigen. Zur statischen Aussteifung der raumhohen Konstruktion (bis 4,30 m) gegen dynamische Kräfte durch zuschlagende Türen ist im Leibungsbereich jeweils ein verstärkter Kombi-Ständer durch das paarkonforme, kraftschlüssige Verschrauben der UA-Profile mit den direkt angrenzenden CW-100-Regelständern herzustellen.

Ausbildung des oberen horizontalen Sturzprofils aus UA 100 / UW 100 inklusive der brandschutztechnisch erforderlichen Hohlraumausstopfung mit nichtbrennbarer Mineralwolle (Schmelzpunkt ≥ 1000 °C) im gesamten Sturz- und Leibungsbereich. Der Zuschnitt der imprägnierten Brandschutzplatten (GKFI) hat handwerksgerecht über Eck zu erfolgen (Vermeidung von Passungsrissen an den Ecken). Die brandschutztechnische Qualität (hochfeuerhemmend) der Hauptwand darf im gesamten Öffnungsbereich nicht geschwächt werden.

Leistungsumfang:
Der Positionspreis gilt als reiner Lohn- und Materialmehrpreis für korrosionsgeschützte UA-Profile (C3-hoch), zusätzliche Verstärkungs-Ständer, verstärkte Steckwinkel, Sturzausbildung, Brandschutz-Dämmstoff und Zuschnittarbeiten pro Stück Öffnung. Das spätere Einsetzen der Zargen oder Türblätter ist kein Bestandteil dieser Position.
Menge: 3,000 St
Zeitansatz: 0,55

**01.02.0009 Plan-Pos. 3 Trennwand, MW 80 mm, d=150 mm, Zementplatte 2x 12,5 mm, Nassber., EI60 (hfh)**
Liefern und Montieren einer feuchtigkeits-, nassraum- und brandschutzoptimierten, nichttragenden inneren Trennwand (Plan-Pos. 3) als durchgehende Raumtrennung, die innerhalb der gewerblichen Sammelduschen (Wassereinwirkungsklasse W2-I nach DIN 18534) startet, sich in die Mannschaftsumkleide verlängert und als Raumabschluss zu den raumhoch zu verfliesenden Besucher-WCs dient.

Brandschutz-Anforderung:
Die gesamte Konstruktion ist zur Einstufung in die bauaufsichtliche Feuerwiderstandsklasse hochfeuerhemmend (hfh bzw. mindestens F60-A / F90-A nach DIN 4102-2) als geprüftes, rein zementgebundenes System brandschutztechnisch bemessen auszuführen.

Unterkonstruktion:
Metall-Ständerwerk aus spezialbeschichteten Stahlprofilen mit erhöhtem Korrosionsschutz (Klasse C3-hoch nach DIN EN ISO 12944).

Einbau von Bodenanschlussprofilen (UW 100) direkt auf der rohen Betonbodenplatte (OK RFB) und Deckenanschlussprofilen (UW 100) direkt an der Unterkonstruktion des schräg verlaufenden Pultdachs (ca. 2% Gefälle). Vertikale Ständerprofile (CW 100) im Achsabstand von 625 mm bzw. nach den geprüften Systemvorgaben für zementgebundene Brandschutzwände.

Der Anschluss an angrenzende Bauteile erfolgt unter Verwendung von systemkonformen, elastischen Dichtungsbändern zur Flankenschalldämpfung und Rauchschutz-Abschottung. Die Profile werden stufenlos bis unter das bauseitige Trapezblechdach hochgeführt.

Konstruktionshöhe:
Von OK RFB durchgehend ansteigend bis an die Unterkante des Trapezblechdachs im Bereich von ca. 3,80 m bis max. ca. 4,30 m (große Hallenhöhe).

Dämmung:
Einlegen einer brandschutztechnisch wirksamen Hohlraumdämmung aus Mineralwolle (Baustoffklasse A, Schmelzpunkt >= 1000 °C nach DIN 4102-17), Dicke 80 mm, im gesamten Profilinnenraum.

Beplankung(Rein anorganisches Brandschutz-System): Beidseitig, 2-lagig, Dicke 2 x 12,5 mm mit vollkommen wasserresistenten, rein anorganischen Zementbauplatten (mit W2-I Herstellerzulassung), systemgeprüft zur Erreichung des geforderten Feuerwiderstands ohne raumseitige Gipsplatten-Zwischenlagen.

Die Platten dienen als extrem tragfähiger Fliesenträger für die Aufnahme von raumhohen Fliesenbelägen. Die Platten sind im Deckenanschlussbereich exakt an das Dachgefälle anzupassen. Die Beplankung ist ab OK RFB hochzuführen.

Sämtliche Standard-Eckausbildungen (Innen- und Außenecken) sind handwerksgerecht, ggf. unter Verwendung systemkonformer Kantenschutzprofile, auszuführen und über den Flächenpreis vollständig abgegolten.

Verspachtelung:
Systemkonforme, nassraum- und brandschutzgeprüfte Fugenverarbeitung aller Zementbauplatten-Lagen mittels wasserbeständigem System-Fugenkleber bzw. System-Fugenmörtel inklusive des vollständigen Einbettens eines Glasfasergewebe-Fugenbandes.

Die Ausführung erfolgt in Oberflächenqualität Q1 (technische Verspachtelung, bündig abgezogen) von OK RFB durchgehend bis auf eine Höhe von ca. 2,50 m (Unterkante der späteren abgehängten Decke) in allen zu verfliesenden Bereichen der Duschen und WCs. In den Bereichen oberhalb der Fliesengrenze (ab H=2,50 m bis UK Dach) sowie an den reinen Malerwänden der Umkleide erfolgt die Ausführung durchgehend in Oberflächenqualität Q2.

Bauteil:  Nichttragende innere
  Trennwand
Wassereinwirkungsklasse:  W2-I nach DIN 18534
Typ Profil:  CW 100 / UW 100 bzw. nach Vorgaben des Systemherstellers
Korrosionsschutz:  Erhöhter Korrosionsschutz
  (Klasse C3-hoch)
Konstruktionsmerkmal:  Raumhohe Ständerwand von OK RFB bis unter das bauseitige Trapezdach (H = 3,80 m bis 4,30 m)
Dämmung:  80 mm Mineralwolle im Profilraum
Anzahl Plattenlagen:  2-lagig
Dicke Platte:  2 x 12,5 mm, beidseitig
Art der Platte:  Vollkommen wasserresistente, anorganische Zementbauplatte mit Brandschutzzulassung
Oberflächenqualität:  Q1 bis H=2,50 m (unter Fliesen) / Q2 ab H=2,50 m bis UK Dach (oberhalb Abhängdecke)

Inklusive aller erforderlichen Vor- und Nebenarbeiten des reinen Trockenbaus sowie dem herstellerneutralen Systemzubehör mit erhöhtem Korrosionsschutz (korrosionsgeschützte Spezialschrauben etc.).

Angeb. Fabrikat:..............................
Menge: 21,000 m2
Zeitansatz: 0,55

**01.02.0010 Plan-Pos. 2/3 Zulage für den Anschluss (hfh) an vertikale Massivbauteile**
Zulage zu den Hauptpositionen Plan-Pos. 2/3 für den erhöhten Lohn-, Material- und Nachweisaufwand beim fachgerechten, brandschutztechnisch geprüften Anschließen der Nass- und/oder Feuchtraum-Brandschutzwände an die vertikalen Flanken der bauseitigen Stahlbetonstützen (in Sichtbetonqualität) oder an die bauseitigen Porenbeton-Fassadenwände (Feuerwiderstand hfh)

Ausführung:
Der Anschluss an den massiven Untergrund ist systemkonform nach den geprüften Brandschutzvorgaben des Systemherstellers für zementgebundene Systeme auszuführen. Die mineralische Hohlraumdämmung ist dicht gestoßen an das Bauteil heranzuführen. Der Anschluss an Sichtbetonflanken ist mittels eines produktneutralen Baukörper-Anschlussprofils mit integrierter Abreißfolie (Göppinger Profil) staubfrei auszuführen. Die Verspachtelung der Anschlussfuge erfolgt mit dem brandschutz- und nassraumgeprüften System-Fugenmörtel, sodass ein absolut rauchdichter, hfh-konformer Raumabschluss gewährleistet ist.

Leistungsumfang:
Der Positionspreis beinhaltet alle Lohn- und Materialanteile für das Profil, die systemkonforme brandschutztechnische Fugenausbildung, die mechanische Fixierung mittels zugelassener Brandschutzdübel sowie den vollumfänglichen Schutz des Sichtbetons vor Spachtelverschmutzungen während der Montage- und Schleifphase in der gesamten Hallenhöhe bis 4,30 m. Inklusive des Ausstellens des erforderlichen Fachunternehmer-Brandschutznachweises.
Menge: 55,500 m
Zeitansatz: 0,55

**01.02.0011 Plan-Pos. 2/3 Zulage Gleitender Brandschutz-Dachanschluss an Massivbauteile**
Zulage zu den Brandschutz-Hauptpositionen Plan-Pos. 2/3 für den erhöhten Lohn-, Material- und Nachweisaufwand beim Herstellen eines systemgeprüften, gleitenden Deckenanschlusses unter den bauseitigen, planen Massivbauteilen der Dachkonstruktion (Porenbetonstreifen oder Stahlbeton-Fertigteilbinder). Der Anschluss muss die brandschutztechnische und rauchdichte Abschottung der Feuerwiderstandsklasse hfh vollumfänglich und dauerhaft gewährleisten.

Ausführung:
Die oberen horizontalen Deckenanschlussprofile (UW 100, Klasse C3-hoch) sind als gleitender Deckenanschluss mit einem rechnerischen Verformungsspielraum von mind. 20 mm auszuführen, um bauwerksbedingte Durchbiegungen der Binder- und Dachkonstruktion schadlos aufzunehmen. Die vertikalen Ständerprofile sind entsprechend gekürzt in die Deckenprofile einzustellen. Die Befestigung am Beton- oder Porenbetonuntergrund erfolgt mittels bauaufsichtlich zugelassener Brandschutz-Dübel unter Einlegung von brandschutzgeprüften, elastischen Dichtungsbändern zur Flankenschalldämpfung und Rauchabdeckung. Die zweilagige Zementbauplatten-Beplankung darf nicht starr mit der Dachkonstruktion verschraubt werden.

Verspachtelung:
Die Anschlussfugen im Sichtbereich (bis H=2,50 m) und im verdeckten Hohlraum darüber sind mit dem geprüften System-Fugenmörtel brandschutzkonform zu schließen und flexibel abzustellen.

Leistungsumfang:
Der Positionspreis beinhaltet das Liefern und Montieren des beweglichen Deckenprofilsystems, das Einlegen der Brandschutz-Dichtkomponenten, die flexible, rauchdichte Verspachtelung mit System-Mörtel sowie das Ausstellen und Übergeben des gesetzlich vorgeschriebenen Fachunternehmer-Brandschutznachweises für das Gesamtsystem über die gesamte Anschlusslänge.
Menge: 36,880 m
Zeitansatz: 0,55

**01.02.0012 Plan-Pos. 2/3 Zulage für das Anarbeiten an Trockenbauwände (T-Verbindung), hfh**
Zulage zu den Hauptpositionen Plan-Pos. 2/3 für den erhöhten Arbeits-, Einmess- und Materialaufwand beim Herstellen von fachgerechten, kraftschlüssigen T-Verbindungen oder 90-Grad-Kreuzungen mit anderen Trockenbauwänden zur lückenlosen Aufrechterhaltung der Feuerwiderstandsklasse hfh.

Ausführung:
Die mechanische Befestigung des Wandanschlussprofils (CW 100, Klasse C3-hoch) hat direkt in der Unterkonstruktion (Ständerprofil oder geprüfte System-Wechsel) der quer verlaufenden Trockenbauwand zu erfolgen. Die zweilagige Beplankung aus Zementbauplatten ist exakt fluchtend an die bestehende Oberfläche heranzuführen. Zur Vermeidung von Rissen im inneren Eckbereich und zur Gewährleistung des Rauchschutzes ist ein systemgeprüfter, brandschutzkonformer Trennstreifen einzulegen.

Leistungsumfang:
Abgegolten wird der erhöhte Lohn- und Materialaufwand für das positionsgenaue Einmessen der Achsen, das fachgerechte Einlegen des Brandschutz-Trennstreifens sowie das erschwerte, kleinteilige Verspachteln der inneren Wandecken mit geprüfter Brandschutz-Systemspachtel (Q1 unter Fliesen bis H=2,50 m, darüber technische Verspachtelung/Q2) in der vollen raumhohen Einbauhöhe bis max. ca. 4,30 m.

Inklusive des Ausstellens des erforderlichen Fachunternehmer-Brandschutznachweises.
Menge: 25,200 m
Zeitansatz: 0,55

**01.02.0013 Plan-Pos. 4 Trennwand, MW 80 mm, d=150 mm, Spezialplatte 2x 12,5 mm, Nassbereich**
Liefern und Montieren einer feuchtigkeits- und nassraumoptimierten, nichttragenden inneren Trennwand (Plan-Pos. 4) als Raumtrennung innerhalb der gewerblichen Sammelduschen (Wassereinwirkungsklasse W2-I nach DIN 18534) als tragfähiger Untergrund für nachfolgende Verbundabdichtungen und Fliesenbeläge.

Unterkonstruktion:
Metall-Ständerwerk aus spezialbeschichteten Stahlprofilen mit erhöhtem Korrosionsschutz (Klasse C3-hoch nach DIN EN ISO 12944) zum dauerhaften Schutz gegen aggressive Feuchtigkeits- und Nässebelastungen.

Einbau von Bodenanschlussprofilen (UW 100) direkt auf der rohen Betonbodenplatte (OK RFB) und Deckenanschlussprofilen (UW 100) direkt an der Unterkonstruktion des schräg verlaufenden Pultdachs (ca. 2% Gefälle). Der obere Deckenanschluss ist als gleitender Anschluss zur Aufnahme bauseitiger Dachdurchbiegungen nach Vorgaben des Systemherstellers auszuführen. Vertikale Ständerprofile (CW 100) im Achsabstand von 625 mm bzw. nach statischen Vorgaben des Systemherstellers.

Der Anschluss an angrenzende Bauteile erfolgt unter Verwendung von systemkonformen, elastischen Dichtungsbändern zur Flankenschalldämpfung. Die Profile werden stufenlos bis unter das bauseitige Trapezblechdach hochgeführt.

Korrosionsschutz:
Sämtliche Profile, Schienen, Verbinder und Befestigungsschrauben in erhöhter Korrosionsschutzklasse C3-hoch (nach DIN EN ISO 12944 oder gleichwertig).

Konstruktionshöhe:
Von OK RFB durchgehend ansteigend bis an die Unterkante des Trapezblechdachs im Bereich von ca. 3,80 m bis max. ca. 4,30 m (große Hallenhöhe). Aufgrund der Wandhöhe sind die statischen Vorgaben des Systemherstellers für EI 30-Wände strikt einzuhalten.

Dämmung:
Einlegen einer Hohlraumdämmung aus Mineralwolle, Dicke 80 mm, im gesamten Profilinnenraum.

Beplankung:
Beidseitig, 2-lagig, Dicke 2 x 12,5 mm mit hoch feuchtigkeits- und schimmelresistenten Spezial-Feuchtraumbauplatten (mit expliziter W2-I Herstellerzulassung für Sammelduschen) als formstabiler Fliesenträger im gewerblichen Bereich. Die Platten sind im Deckenanschlussbereich exakt an das Dachgefälle anzupassen. Die Beplankung ist ab OK RFB hochzuführen.

Das Anarbeiten der Beplankung an das Trapezblechdach sowie die Sickenfüllung sind nicht Bestandteil dieser Position und werden separat vergütet.

Sämtliche Standard-Eckausbildungen (Innen- und Außenecken) sind über den Flächenpreis vollständig abgegolten.

Verspachtelung:
Systemkonforme Fugenverarbeitung der Plattenstöße und Befestigungsmittel mittels wasserbeständigem System-Fugenfüllstoff inklusive des Einbettens eines systemkonformen Glasfasergewebe-Fugenbandes.

Die Ausführung erfolgt in Oberflächenqualität Q1 (technische Verspachtelung, bündig abgezogen) von OK RFB durchgehend bis auf eine Höhe von ca. 2,50 m (Unterkante der späteren abgehängten Decke) in allen zu verfliesenden Bereichen der Duschen. In den Bereichen oberhalb der Fliesengrenze (ab H=2,50 m bis UK Dach) erfolgt die Ausführung durchgehend in Oberflächenqualität Q2.

Bauteil:  Nichttragende innere
  Trennwand
Wassereinwirkungsklasse:  W2-I
Typ Profil:  CW 100 / UW 100 bzw. nach Vorgaben des Systemherstellers
Korrosionsschutz:  Erhöhter Korrosionsschutz
  Klasse C3-hoch)
Konstruktionsmerkmal:  Raumhohe Ständerwand von OK
  RFB bis unter das bauseitige Trapezdach (H = 3,80 m bis 4,30 m)mit gleitendem Dachanschluss
Dämmung:  80 mm Mineralwolle im Profilraum
Anzahl Plattenlagen:  2-lagig (für Standsicherheit
  und Fliesenträger im gewerblichen Bereich)
Dicke Platte:  2 x 12,5 mm, beidseitig
Art der Platte:  Spezial-Feuchtraumbauplatte (mit expliziter W2-I Herstellerzulassung für Sammelduschen)
Oberflächenqualität:  Q1 bis H=2,50 m (unter Fliesen) / Q2 ab H=2,50 m bis UK Dach (oberhalb Abhängdecke)

Inklusive aller erforderlichen Vor- und Nebenarbeiten des reinen Trockenbaus sowie dem herstellerneutralen Systemzubehör mit erhöhtem Korrosionsschutz (korrosionsgeschützte Spezialschrauben etc.).

Angeb. Fabrikat:..............................
Menge: 80,000 m2
Zeitansatz: 0,55

**01.02.0014 Plan-Pos. 4 Zulage für das Herstellen einer Türöffnung, B = 1,01 m, H = 2,135 m**
Zulage zur Hauptposition (Plan-Pos. 4) für den erhöhten Lohn- und Materialaufwand zur Herstellung einer rechtwinkligen, maßgenauen Türöffnung für den späteren Einbau von Nassraumtür-Umfassungszargen.

Abmessungen: Lichte Öffnungsbreite ca. 1,01 m, lichte Öffnungshöhe ca. 2,135 m ab OK RFB (bzw. angepasst an das bauseitige Meterriss-Niveau).

Ausführung:
Die vertikale Leibungsausbildung der Türöffnung hat im Trockenbauverfahren mittels extra starker, spezialbeschichteter Stahl-Aussteifungsprofile (UA 100, Mindestmaterialstärke 2,0 mm, Klasse C3-hoch) zu erfolgen.

Die UA-Profile sind am Rohfußboden (OK RFB) und an der Dachkonstruktion mit systemkonformen, korrosionsgeschützten Anschlusswinkeln mechanisch starr zu befestigen. Zur statischen Aussteifung der raumhohen Konstruktion (bis 4,30 m) gegen die dynamischen Kräfte schwerer Feucht- und Nassraumtüren ist im Leibungsbereich jeweils ein verstärkter Ständer durch das paarkonforme, kraftschlüssige Verschrauben des UA-Profils mit einem direkt angrenzenden CW-100-Regelständer (C3-hoch) herzustellen.

Ausbildung des oberen horizontalen Sturzprofils aus UW 100 (C3-hoch) inklusive des handwerksgerechten, ecküberlappenden Zuschnitts der Spezial-Feuchtraumbauplatten zur Vermeidung von Passungsrissen an den Ecken.

Leistungsumfang:
Der Positionspreis gilt als reiner Lohn- und Materialmehrpreis für UA-Profile (C3-hoch), zusätzliche Verstärkungs-Ständer, Steckwinkel, Sturz und Zuschnittarbeiten pro Stück Öffnung. Das spätere Einsetzen der Zargen oder Türblätter ist kein Bestandteil.
Menge: 4,000 St
Zeitansatz: 0,55

**01.02.0015 Plan-Pos. 4 Zulage für das Anschließen an die Vorsatzschale (Wand 5, H = 2,70 m)**
Zulage zur Hauptposition (Plan-Pos. 4) für den erhöhten Arbeits-, Einmess- und Materialaufwand beim Herstellen einer dichten, feuchtigkeitsgeschützten T-Verbindung mit der Wandvorsatzschale (Wand 5) im Bereich der Sammelduschen.

Ausführung:
Die mechanische Befestigung des Wandanschlussprofils (CW 100, Klasse C3-hoch) hat direkt in der Unterkonstruktion der quer verlaufenden Vorsatzschale (Wand 5) zu erfolgen. Der Anschluss wird von OK RFB durchgehend bis auf die Konstruktionshöhe der Vorsatzschale von ca. 2,70 m ausgeführt. Da die spätere abgehängte Decke auf H = ca. 2,50 m verläuft, liegt der obere Anschlussbereich (ca. 20 cm) im nicht einsehbaren Deckenhohlraum. Die raumhohe Trennwand 4 läuft oberhalb der Vorsatzschale (ab H = 2,70 m bis UK Trapezdach ca. 4,30 m) als durchgehende Konstruktion im Hohlraum weiter; ein aufwendiges, optisches Einhausen der Wandwange ist im verdeckten Deckenbereich nicht erforderlich. Zur Vermeidung von Rissen im Sichtbereich bis H = 2,50 m ist ein systemkonformer Trennstreifen einzulegen.

Leistungsumfang:
Der Positionspreis gilt als reiner Lohn- und Materialmehrpreis für UA-Profile (C3-hoch), zusätzliche Verstärkungs-Ständer, Steckwinkel, Sturz und Zuschnittarbeiten pro Stück Öffnung. Das spätere Einsetzen der Zargen oder Türblätter ist kein Bestandteil.
Menge: 4,000 St
Zeitansatz: 0,55

**01.02.0016 Plan-Pos. 5 Vorsatzschale, MW 80 mm, d=125 mm, Spezialplatte 2x 12,5 mm, Nassb.**
Liefern und Montieren einer feuchtigkeitsbeständigen Vorsatzschale im Bereich der Sammelduschen als tragfähiger Untergrund für eine vollflächige, raumhohe Verfliesung gemäß Wassereinwirkungsklasse W2-I nach DIN 18534.

Unterkonstruktion:
Metall-Ständerwerk aus korrosionsgeschützten Stahlprofilen als Wand- (UW 100) und Ständerprofile (CW 100). Der Einbau erfolgt standardmäßig direkt vor der bauseitigen Außenwandkonstruktion mit einem lichten Installationsabstand von ca. 60 mm. Zur statischen Stabilisierung sind die Ständerprofile mittels systemkonformer Direktverbinder oder Justieranker mechanisch am bauseitigen Massivuntergrund (Betonstützen/Sockel) zu fixieren. Der obere Decken- bzw. Dachanschluss ist nach Herstellervorgaben so auszuführen, dass Durchbiegungen und Bewegungen der bauseitigen Decken- und Dachkonstruktionen schadenfrei aufgenommen werden.

Korrosionsschutz:
Sämtliche Profile, Schienen, Verbinder und Befestigungsschrauben in erhöhter Korrosionsschutzklasse C3-hoch (nach DIN EN ISO 12944 oder gleichwertig).

Konstruktionshöhe nach Einbausituation:
Bereich Außenwände (Fassade): Waagerechter Abschluss auf einer festen Konstruktionshöhe von ca. 2,70 m ab OK FFB (ca. 20 cm höher als die spätere abgehängte Decke verlaufend).

Bereich Innenwände: Raumhoher Einbau von OK RFB durchgehend ansteigend bis an die Unterkante des schräg verlaufenden Trapezblechdachs im Bereich von ca. 3,80 m bis max. ca. 4,30 m (große Hallenhöhe), exakt an das ansteigende Dachgefälle (ca. 2 %) angepasst.

Dämmung:
Einbau einer Mineralwolle-Hohlraumdämmung, Dicke 80 mm, im Profilraum.

Beplankung:
Einseitig, 2-lagig, Dicke 2 x 12,5 mm mit hoch feuchtigkeits- und schimmelresistenten Spezial-Feuchtraumbauplatten (W2-I zugelassen).

Sämtliche Standard-Eckausbildungen (Innen- und Außenecken) sind handwerksgerecht, ggf. unter Verwendung systemkonformer Kantenschutzprofile, auszuführen und über den Flächenpreis vollständig abgegolten.

Das Anarbeiten der Beplankung an das Trapezblechdach sowie die Sickenfüllung sind nicht Bestandteil dieser Position und werden separat vergütet.

Verspachtelung:
Systemkonforme Fugenverarbeitung der Plattenstöße und Verspachtelung der sichtbaren Befestigungsmittel mit wasserbeständigem Nassraum-Fugenfüllstoff in Oberflächenqualität Q1 (technische Verspachtelung, bündig glattgestrichen). In den Bereichen über 2,50 m bzw. im verdeckten Deckenhohlraum bis UK Dach erfolgt eine technisch dichte Verspachtelung der Stoßfugen.

Bauteil:  Wandvorsatzschale
  freistehend vor Außenwand)
Wassereinwirkungsklasse:  W2-I
Typ Profil:  CW 100 / UW 100 bzw. nach Vorgaben des Systemherstellers
Korrosionsschutz:  Erhöhter Korrosionsschutz
  Klasse C3-hoch)
Konstruktionsmerkmal:  Direkt befestigt vor
  Außenwand mit ca. 60 mm lichtem Abstand und mechanischer Rückverankerung (Direktverbinder/ Justieranker) an Betonstützen/Sockel. Höhenausführung variabel (Fassade = 2,70 m / Innenwand = raumhoch bis 4,30 m) mit beweglichem/gleitendem Deckenanschluss.
Dämmung:  80 mm Mineralwolle im Profilraum
Anzahl Plattenlagen:  2-lagig (für Standsicherheit
  und Fliessträger im gewerblichen Bereich)
Dicke Platte:  2 x 12,5 mm, einseitig
Art der Platte:  Spezial-Feuchtraumbauplatte (mit expliziter W2-I Herstellerzulassung für Sammelduschen)
Oberflächenqualität:  Q1 (unter Fliesen, bündig
  abgezogen), Technische Spachtelung über Decke (H >= 2,50 m)

Inklusive aller erforderlichen Vor- und Nebenarbeiten.

Angeb. Fabrikat:..............................
Menge: 79,750 m2
Zeitansatz: 0,55

**01.02.0017 Plan-Pos. 5 Zulage für freistehende Ausführung (Großer Wandabstand ca. 180 mm)**
Zulage zur Hauptposition (Plan-Pos. 5) für den Teilbereich der Vorsatzschalen, der aufgrund massiver TGA-Leitungsführungen vollkommen freistehend und ohne mechanische Rückverankerung zur bauseitigen Außenwand montiert werden muss.

Ausführung:
Der Einbau der Unterkonstruktion (CW 100 / UW 100 mit erhöhtem Korrosionsschutz C3-hoch) hat statisch autark mit einem vergrößerten, lichten Installationsabstand von ca. 180 mm zur Rohbauwand zu erfolgen. Die Lastabtragung und statische Standsicherheit erfolgt  angepasst an die jeweilige Höhe der Hauptposition (Fassade = 2,70 m / Innenwand = raumhoch bis ca. 4,30 m)  ausschließlich über die verstärkte, engmaschige mechanische Verankerung der UW-Profile an der Betonbodenplatte sowie den oberen horizontalen und seitlichen vertikalen Anschlüssen mittels bauaufsichtlich zugelassener Schwerlast-Befestigungsmittel.

Leistungsumfang:
Der Quadratmeterpreis der Hauptposition (Plan-Pos. 5) wird für diese Flächen voll vergütet. Über diese Zulage wird der erhöhte Lohnaufwand für das freistehende, erschwerte Einmessen der fluchtenden Achsen, das exakte lotrechte Justieren ohne Wandanker sowie der Mehraufwand für die verstärkte Randprofil-Verdübelung vollumfänglich abgegolten.

Technische Bauteilübersicht:

Bauteil:  Funktionale Zulage zu
  Wandvorsatzschale (Plan-Nr. 5 / Sammelduschen)
Konstruktionsmerkmal:  Freistehender XXL-
  Installationsschacht ohne mechanische Wand-Rückverankerung
Lichter Abstand:  Ca. 180 mm zur Rohbauwand
  zur Durchführung massiver Medienstränge
Lastabtragung:  Ausschließlich über
  verstärkte Boden-, Decken- und Flankenfixierung (autarke Statik)
Systemkompatibilität:  Zwingend ausgeführt im CW
  100 / C3-hoch System mit Spezial-Feuchtraumbauplatten analog Hauptposition 3.5
Menge: 46,400 m2
Zeitansatz: 0,55

**01.02.0018 Plan-Pos. 5 Zulage für freistehende Installationswände im Raum inkl. Vollüberdämmung**
Zulage zur Hauptposition (Plan-Pos. 5) für den Teilbereich der Vorsatzschalen, die als komplett freistehende Installationswände/Schächte mitten im Raum platziert werden und zur Fließgeräuschdämmung vollflächig ausgedämmt werden müssen.

Ausführung und Volldämmung:
Statisch autarker Einbau als freistehende Raumtrenn-Installationswand aus CW 100 / UW 100 Profilen mit erhöhtem Korrosionsschutz (Klasse C3-hoch).

Im Gegensatz zur Hauptposition ist der gesamte Profilinnenraum über die vollständige Profiltiefe von 100 mm vollflächig, hohlraumfrei und lückenlos mit einem mineralischen Schalldämmstoff auszufüttern.

Mechanische Rückseiten-Sicherung:
Da die Wandkonstruktion rückseitig offen bleibt, ist der Dämmstoff auf der unbeplankten Rückseite  angepasst an die jeweilige Bauhöhe (Fassade = 2,70 m / Innenwand = raumhoch bis ca. 4,30 m)  über systemkonforme, dauerhaft korrosionsgeschützte mechanische Maßnahmen (z. B. durch das Spannen von kunststoffummanteltem Bindedraht/Rödeldraht im engen Zick-Zack-Verlauf oder den Einsatz von C3-hoch-konformen Dämmstoff-Halteclipsen) permanent und lückenlos gegen Herausfallen, Verrutschen und Zusammensinken zu sichern.

Leistungsumfang:
Der Quadratmeterpreis der Hauptposition 3.5 wird für diese Flächen voll vergütet. Über diese Zulage wird der reine Material- und Lohnmehrpreis für die zusätzliche Dämmstoffdicke (Aufstockung von 80 mm auf 100 mm Volldämmung), das Liefern und Montieren der mechanischen Rückseitensicherung sowie das erschwerte, freistehende Einmessen und Ausrichten der autarken Wandachse im Raum abgegolten.
Menge: 25,800 m2
Zeitansatz: 0,55

**01.02.0019 Plan-Pos. 5 Zulage Verstärkung für UP-Armatureneinbauteil, wasserfest, Nassraum**
Zulage zur Hauptposition (Plan-Pos. 5) für das Herstellen einer tragfähigen Wand-Auswechselung im Ständerwerk und den Einbau einer absolut wasserbeständigen Verstärkungsplatte zur stabilen Aufnahme bauseitig gelieferter Unterputz-Armaturenkörper (System iBox), einschl.:

Herstellen der erforderlichen Profilauswechselung innerhalb der Metall-Unterkonstruktion (CW-/UA-Profile) mittels zusätzlichen Querriegeln und passenden mechanischen Befestigungsmitteln.

Liefern, passgenaues Zuschneiden und stabiler Einbau einer vollumfänglich wasser- und feuchtigkeitsbeständigen Tragplatte.

Ausführung der Platte ausdrücklich unempfindlich gegen Schimmel und Fäulnis. Die Verwendung von unbehandelten Holzwerkstoffen (wie OSB- oder Spanplatten) ist in diesen Nassbereichen strikt unzulässig.

Abstimmen der genauen Einbautiefe und Ausschnittsmaße mit den Ausführungsplänen der TGA (Gewerke Sanitär) sowie den Herstellervorgaben des Armaturensystems.

Einbauort: B.01.2, B.02.2, B.05.2, B.06.2 (Duschen)
Menge: 24,000 St
Zeitansatz: 0,55

**01.02.0020 Plan-Pos. 6 Vorsatzschale, MW 75 mm, d=100 mm, GKBI 2x 12,5 mm, Feuchtebereich**
Liefern und Montieren einer feuchtigkeitsgeschützten Vorsatzschale in den Mannschaftsumkleiden, den Sanitär- und WC-Räumen (ohne Duschen) sowie in den Räumen mit Waschbeckenanschlüssen (Physio- und Sanitätsraum) als tragfähiger, glatter Untergrund. Der Einbau erfolgt vor einer Trockenbau-Wandkonstruktion, die in einer separaten Position dieses Titels ausgeschrieben und vergütet wird.

Ausführung mit imprägnierten Platten zum Schutz gegen umschlagende Raumfeuchtigkeit (Wassereinwirkungsklasse W1-I nach DIN 18534).

Unterkonstruktion:
Metall-Ständerwerk aus verzinkten Stahlprofilen als Bodenanschlussprofil (UW 75) direkt auf dem Fußbodenaufbau und Deckenanschlussprofil (UW 75) als waagerechter oberer Raumabschluss. Vertikale Ständerprofile (CW 75) im Achsabstand von 625 mm.

Der Einbau erfolgt mit einem lichten Installationsabstand von ca. 100 mm zu der parallel verlaufenden Trockenbauwand desselben Gewerks zur hohlraumfreien Aufnahme von Medien- und Abwasserleitungen. Zur Gewährleistung der Standsicherheit und Tragfähigkeit für den späteren Fliesenbelag sind die vertikalen Profile dieser Vorsatzschale im Hohlraum systemkonform (z. B. durch Profil-Laschen oder formstabile Plattenstreifen) mechanisch starr mit den Ständerprofilen der hinteren Trockenbauwand zu einer statischen Einheit zu koppeln.

Konstruktionshöhe nach Einbausituation:
Bereich Außenwände (Fassade): Waagerechter Abschluss auf einer festen Konstruktionshöhe von ca. 2,70 m ab OK FFB (ca. 20 cm höher als die spätere abgehängte Decke verlaufend).

Bereich Innenwände: Raumhoher Einbau von OK RFB durchgehend ansteigend bis an die Unterkante des schräg verlaufenden Trapezblechdachs im Bereich von ca. 3,80 m bis max. ca. 4,30 m (große Hallenhöhe), exakt an das ansteigende Dachgefälle (ca. 2 %) angepasst.

Dämmung:
Vollflächiges Ausfüttern und Verfüllen des gesamten Profilraumes mit einem Mineralwolle-Dämmstoff, Dicke 75 mm (Hohlraumdämmung im CW 75-Profil).

Beplankung:
Einseitig, 2-lagig, Dicke 2 x 12,5 mm mit feuchtigkeitsgeschützten, imprägnierten Gipsbauplatten (GKBI / Typ H2) als Fliessträger und zur Gewährleistung der Standsicherheit im gewerblichen Bereich.

Sämtliche Standard-Eckausbildungen (Innen- und Außenecken) sind handwerksgerecht, ggf. unter Verwendung systemkonformer Kantenschutzprofile, auszuführen und über den Flächenpreis vollständig abgegolten.

Das Anarbeiten der Beplankung an das Trapezblechdach sowie die Sickenfüllung sind nicht Bestandteil dieser Position und werden separat vergütet.

Verspachtelung:
Systemkonforme Fugenverarbeitung der Plattenstöße und Verspachtelung der sichtbaren Befestigungsmittel mit feuchtigkeitsbeständigem Fugenfüllstoff. Die Ausführung erfolgt in Oberflächenqualität Q1 in allen direkt zu verfliesenden Bereichen und Fliesenspiegeln (technische Verspachtelung für optimale Fliesenkleber-Haftung) sowie in Oberflächenqualität Q2 (Standardverspachtelung für einen stufenlosen Übergang zur Plattenoberfläche) oberhalb der Fliesenspiegel und an reinen Malerwänden.
Im verdeckten Deckenhohlraum oberhalb der Sichtdecke (ab H = 2,50 m) erfolgt eine rein technisch dichte Verspachtelung der Stoßfugen.

Bauteil:  Wandvorsatzschale
  freistehend vor Trockenbauwand)
Wassereinwirkungsklasse:  W1-I
Typ Profil:  CW 75 / UW 75 bzw. nach Vorgaben des Systemherstellers
Korrosionsschutz:  Standard-Korrosionsschutz
  (verzinktes Stahlblech)
Konstruktionsmerkmal:  Komplett freistehend, ohne
  direkte mechanische Rückverankerung an der hinteren Wandkonstruktion (Fixierung über statische Koppelunglaschen). Höhenausführung variabel (Fassade = 2,70 m / Innenwand = raumhoch bis 4,30 m).
Dämmung:  75 mm Mineralwolle (vollflächige Hohlraumdämmung im CW 75-Profil)
Anzahl Plattenlagen:  2-lagig (für Standsicherheit
  und Fliessträger im gewerblichen Bereich)
Dicke Platte:  2 x 12,5 mm, einseitig
Art der Platte:  Imprägnierte Gipsbauplatte (GKBI / Typ H2) zum Schutz gegen umschlagende Raumfeuchte
Oberflächenqualität:  Q1 in allen direkt zu verfliesenden Bereichen und Fliesenspiegeln (technische Verspachtelung für optimale Fliesenkleber-Haftung); Q2 oberhalb der Fliesenspiegel und an allen reinen Malerwänden. Technische Spachtelung im Hohlraum (H >= 2,50 m).

Inklusive aller erforderlichen Vor- und Nebenarbeiten.

Angeb. Fabrikat:..............................
Menge: 196,000 m2
Zeitansatz: 0,55

**01.02.0021 Plan-Pos. 6 Zulage für freistehende Ausführung (Wandabstand 180 bis 200 mm)**
Zulage zur Hauptposition (Plan-Pos. 6) für den Teilbereich der Vorsatzschalen, der aufgrund von TGA-Leitungsführungen vollkommen freistehend und ohne mechanische Rückverankerung zur bauseitigen Außenwand montiert werden muss.

Ausführung:
Der Einbau der Unterkonstruktion (CW 75 / UW 75, Standard-Korrosionsschutz) hat statisch autark mit einem vergrößerten, lichten Installationsabstand von ca. 180 mm bis 200 mm zur Rohbau- bzw. hinteren Trockenbauwand zu erfolgen. Die Lastabtragung und statische Standsicherheit erfolgt  angepasst an die jeweilige Höhe der Hauptposition (Fassade = 2,70 m / Innenwand = raumhoch bis ca. 4,30 m)  ausschließlich über die verstärkte, engmaschige mechanische Verankerung der UW-Profile an der Betonbodenplatte sowie den oberen horizontalen und seitlichen vertikalen Anschlüssen mittels bauaufsichtlich zugelassener Schwerlast-Befestigungsmittel.

Die Dämmung erfolgt analog zur Hauptposition vollflächig im CW 75-Profil (75 mm).

Leistungsumfang:
Der Quadratmeterpreis der Hauptposition (Plan-Pos. 6) wird für diese Flächen voll vergütet. Über diese Zulage wird der erhöhte Lohnaufwand für das freistehende, erschwerte Einmessen der fluchtenden Achsen, das exakte lotrechte Justieren ohne direkte Wandanker sowie der Mehraufwand für die verstärkte Randprofil-Verdübelung vollumfänglich abgegolten.
Menge: 30,600 m2
Zeitansatz: 0,55

**01.02.0022 Plan-Pos. 6 Zulage für freistehende Installationswände im Raum inkl. Dämmstoffsicherung**
Zulage zur Hauptposition (Plan-Pos. 6) für den Teilbereich der Vorsatzschalen, die als komplett freistehende Installationswände/Schächte mitten im Raum platziert werden und mechanisch gegen das Herausfallen der Dämmung gesichert werden müssen.

Ausführung:
Statisch autarker Einbau als freistehende Raumtrenn-Installationswand auf Basis der Hauptposition (CW 75 / 75 mm Dämmung).

Dämmstoffsicherung:
Da die Wandkonstruktion rückseitig offen bleibt, ist die 75 mm dicke Dämmung auf der unbeplankten Rückseite  angepasst an die jeweilige Bauhöhe (Fassade = 2,70 m / Innenwand = raumhoch bis ca. 4,30 m)  über systemkonforme mechanische Maßnahmen (z. B. durch das Spannen von Bindedraht im Zick-Zack-Verlauf oder den Einsatz von Dämmstoff-Halteclipsen) dauerhaft gegen Herausfallen und Zusammensinken zu sichern.

Über diese Zulage wird der reine Lohn- und Material-Mehrpreis für das freistehende Ausrichten sowie die mechanische Dämmstoffsicherung abgegolten.
Menge: 153,000 m2
Zeitansatz: 0,55

**01.02.0023 Plan-Pos. 6 Zulage für Traverse für barrierefreies WC und Stützklappgriffe**
Zulage zur Hauptposition der Wandvorsatzschale (Wand 6 / Feuchtbereich) für den erhöhten Lohn- und Materialaufwand beim Herstellen einer statisch tragfähigen Unterkonstruktion zur Aufnahme von bauseitigen, barrierefreien Sanitäreinrichtungen nach DIN 18040-1.

Ausführung:
In das Metall-Ständerwerk (CW 75) ist eine systemkonforme, herstellerneutrale Sanitär-Universal-Traverse oder ein entsprechendes Schwerlast-Montageelement mechanisch starr einzubauen. Die Traverse muss aus einer verwindungssteifen, korrosionsgeschützten Stahlrahmenkonstruktion bestehen und mit einer werkseitig integrierten, wasserfest verleimten Multiplex-Mehrschichtholzplatte (Dicke mind. 30 mm) ausgestattet sein. Die Abmessungen und die Einbauhöhe der Holzfläche sind exakt auf die Achsmaße und Befestigungspunkte der bauseitigen Stützklappgriffe links und rechts neben der WC-Keramik abzustimmen.

Statische Lastabtragung:
Die Traverse ist kraftschlüssig mit den vertikalen Ständerprofilen (ggf. unter Verwendung von verstärkten Profilen) zu verschrauben, um die auftretenden Hebel- und Torsionskräfte (mind. 1,0 kN Punktlast nach DIN) sicher über das Konstruktionsgefüge in die rohe Betonbodenplatte (OK RFB) abzuleiten.

Leistungsumfang:
Der Positionspreis gilt als reiner Lohn- und Materialmehrpreis für das Liefern, Einmessen, Ausrichten und starre Verschrauben der Schwerlast-Traverse im Ständerwerk vor dem Schließen der Beplankung. Die spätere Montage der Griffe oder der Sanitärkeramik selbst ist kein Bestandteil dieser Position.
Menge: 1,000 St
Zeitansatz: 0,55

**01.02.0024 Plan-Pos. 7 Trennwand, MW 80 mm, d=150 mm, GKBI 2x 12,5 mm, Feuchteber., EI30 (fh)**
Liefern und Montieren einer feuchtigkeitsgeschützten und brandschutzoptimierten, nichttragenden inneren Trennwand (gemäß Ausführungsplan Plan-Pos. 7) in Brandschutzqualität EI 30 als Raumtrennung innerhalb der Personalräume, WC-Anlagen oder des Sanitäts- und Physioraumes (ohne Duschen) als tragfähiger, glatter Untergrund für nachfolgende Maler- und Fliesenarbeiten. Ausführung mit imprägnierten Platten zum Schutz gegen umschlagende Raumfeuchtigkeit (Wassereinwirkungsklasse W1-I nach DIN 18534).

Unterkonstruktion:
Metall-Ständerwerk aus verzinkten Stahlprofilen nach DIN EN 14195 mit Standard-Korrosionsschutz.

Einbau von Bodenanschsulsprofilen (UW 100) direkt auf der rohen Betonbodenplatte (OK RFB) und Deckenanschlussprofilen (UW 100) direkt an der Unterkonstruktion des schräg verlaufenden Pultdachs (ca. 2% Gefälle). Vertikale Ständerprofile (CW 100) im Achsabstand von 625 mm.

Der Anschluss an angrenzende Bauteile erfolgt unter Verwendung von systemkonformen, elastischen Dichtungsbändern zur Flankenschalldämpfung und Rauchschutz-Abschottung. Die Profile werden über die gesamte Raumlänge stufenlos bis unter das bauseitige Trapezblechdach hochgeführt und als gleitender Deckenanschluss zur Aufnahme bauseitiger Dachdurchbiegungen ausgebildet.

Konstruktionshöhe:
Von OK RFB durchgehend ansteigend bis an die Unterkante des Trapezblechdachs im Bereich von ca. 3,80 m bis max. ca. 4,30 m (große Hallenhöhe). Aufgrund der Wandhöhe sind die statischen Vorgaben des Systemherstellers für EI 30-Wände strikt einzuhalten.

Dämmung:
Einlegen einer Hohlraumdämmung aus Mineralwolle, Dicke 80 mm, im gesamten Profilinnenraum als Wärme-,  Schallschutz und Brandschutz (nach Systemvorgaben für EI 30)..

Beplankung:
Beidseitig, 2-lagig, Dicke 2 x 12,5 mm mit feuchtigkeitsgeschützten, imprägnierten Gipsbauplatten (GKBI / Typ H2 nach DIN EN 520) passend für W1-I) als formstabiler Fliesenträger im gewerblichen Bereich. Gesamt-Wanddicke ca. 150 mm. Die Platten sind im Deckenanschlussbereich exakt an das Dachgefälle anzupassen. Die Beplankung ist ab OK RFB hochzuführen.

Das brandschutztechnische Anarbeiten der Beplankung an das Trapezblechdach sowie die Sickenfüllung sind nicht Bestandteil dieser Position und werden separat vergütet.

Sämtliche Standard-Eckausbildungen (Innen- und Außenecken) sind handwerksgerecht, ggf. unter Verwendung systemkonformer Kantenschutzprofile, auszuführen und über den Flächenpreis vollständig abgegolten.

Das formschlüssige Anarbeiten der Beplankung an das Trapezblechdach sowie die Sickenfüllung sind nicht Bestandteil dieser Position und werden in einer gesonderten Position vergütet.

Verspachtelung:
Systemkonforme, brandschutzgeprüfte Fugenverarbeitung aller Plattenlagen und Verspachtelung der sichtbaren Befestigungsmittel mit feuchtigkeitsbeständigem Fugenfüllstoff. Die Ausführung erfolgt in Oberflächenqualität Q1 (bündig abgezogen) von OK RFB durchgehend bis auf eine Höhe von ca. 2,50 m (Unterkante der späteren abgehängten Decke) in allen direkt zu verfliesenden Bereichen und Fliesenspiegeln. In den Bereichen oberhalb der Fliesengrenze (ab H = 2,50 m bis UK Dach) sowie an den reinen Malerwänden erfolgt die Ausführung durchgehend in Oberflächenqualität Q2.

Bauteil:  Nichttragende innere
  Trennwand
Wassereinwirkungsklasse:  W1-I
Brandschutzklasse:  EI 30 nach DIN EN 13501-1
  (feuerhemmend / fh)
Typ Profil:  CW 100 / UW 100 bzw. nach Vorgaben des Systemherstellers
Korrosionsschutz:  Standard-Korrosionsschutz
  (verzinktes Stahlblech)
Konstruktionsmerkmal:  Raumhohe Ständerwand von OK
  RFB bis unter das bauseitige Trapezdach (H = 3,80 m bis 4,30 m) mit gleitendem Dachanschluss.
Dämmung:  80 mm Mineralwolle im Profilraum (nach Systemvorgaben für EI 30)
Anzahl Plattenlagen:  2-lagig (für Standsicherheit
  und Fliessträger im gewerblichen Bereich)
Dicke Platte:  2 x 12,5 mm, beidseitig
Art der Platte:  Imprägnierte Gipsbauplatte (GKBI / Typ H2) zum Schutz gegen umschlagende Raumfeuchte
Oberflächenqualität:  Q1 in allen direkt zu verfliesenden Bereichen und Fliesenspiegeln (technische Verspachtelung für optimale Fliesenkleber-Haftung); Q2 oberhalb der Fliesenspiegel und an allen reinen Malerwänden sowie ab H = 2,50 m bis UK Dach.

Inklusive aller erforderlichen Vor- und Nebenarbeiten des reinen Trockenbaus sowie dem Nachweis der Brandschutztauglichkeit mittels allgemeinem bauaufsichtlichen Prüfzeugnis (abP) des Herstellers.

Angeb. Fabrikat:..............................
Menge: 319,000 m2
Zeitansatz: 0,55

**01.02.0025 Plan-Pos. 7 Zulage für das Herstellen einer Türöffnung, B = 0,885 m, H = 2,135 m**
Zulage zur Hauptposition (Plan-Pos. 7) für den erhöhten Lohn- und Materialaufwand zur Herstellung einer rechtwinkligen, maßgenauen Türöffnung für den späteren Einbau von Innentür-Umfassungszargen im Feuchtbereich.

Abmessungen: Lichte Öffnungsbreite ca. 0,885 m, lichte Öffnungshöhe ca. 2,135 m ab OK RFB (bzw. angepasst an das bauseitige Meterriss-Niveau).

Ausführung:
Die vertikale Leibungsausbildung der Türöffnung hat im Trockenbauverfahren mittels extra starker, verzinkter Stahl-Aussteifungsprofile (UA 100, Mindestmaterialstärke 2,0 mm) zu erfolgen.

Die UA-Profile sind am Rohfußboden (OK RFB) und an der Dachkonstruktion mit systemkonformen Anschlusswinkeln (Steckwinkel-Sets) mechanisch starr zu befestigen.

Zur statischen Aussteifung der raumhohen Konstruktion (bis 4,30 m) gegen die dynamischen Kräfte beim Zuschlagen der Türen ist im Leibungsbereich jeweils ein verstärkter Ständer durch das paarkonforme, kraftschlüssige Verschrauben des UA-Profils mit einem direkt angrenzenden CW-100-Regelständer herzustellen. Ausbildung des oberen horizontalen Sturzprofils aus UW 100, inklusive des handwerksgerechten, ecküberlappenden Zuschnitts der imprägnierten Gipsbauplatten zur Vermeidung von Passungsrissen an den Ecken.

Leistungsumfang:
Der Positionspreis gilt als reiner Lohn- und Materialmehrpreis für UA-Profile, zusätzliche Verstärkungs-Ständer, Steckwinkel, Sturz und Zuschnittarbeiten pro Stück Öffnung. Das spätere Einsetzen der Zargen oder Türblätter ist kein Bestandteil.
Menge: 2,000 St
Zeitansatz: 0,55

**01.02.0026 Plan-Pos. 7 Zulage für das Herstellen einer Türöffnung, B = 1,01 m, H = 2,135 m**
Zulage zur Hauptposition (Plan-Pos. 7) für den erhöhten Lohn- und Materialaufwand zur Herstellung einer rechtwinkligen, maßgenauen Türöffnung für den späteren Einbau von Innentür-Umfassungszargen.

Ausführung:
Ausführung: Die handwerkliche und statische Ausführung mit UA-100-Aussteifungsprofilen, verstärkten Kombi-Ständern, Decken-/Bodenanschlüssen, Sturzausbildung und ecküberlappendem Beplankungszuschnitt erfolgt vollumfänglich analog und materialgleich zur Vorposition 02.24.

Abweichende Dimension:
Lichte Öffnungsbreite abweichend ca. 1,01 m, lichte Öffnungshöhe ca. 2,135 m ab OK RFB.
Menge: 3,000 St
Zeitansatz: 0,55

**01.02.0027 Plan-Pos. 7 Zulage für das Herstellen einer Türöffnung, B = 1,135 m, H = 2,135 m**
Zulage zur Hauptposition (Plan-Pos. 7) für den erhöhten Lohn- und Materialaufwand zur Herstellung einer rechtwinkligen, maßgenauen Türöffnung für den späteren Einbau von Innentür-Umfassungszargen.

Ausführung:
Die handwerkliche und statische Ausführung mit UA-100-Aussteifungsprofilen, verstärkten Kombi-Ständern, Decken-/Bodenanschlüssen, Sturzausbildung und ecküberlappendem Beplankungszuschnitt erfolgt vollumfänglich analog und materialgleich zur Vorposition 02.24.

Abweichende Dimension:
Lichte Öffnungsbreite abweichend ca. 1,135 m, lichte Öffnungshöhe ca. 2,135 m ab OK RFB.
Menge: 4,000 St
Zeitansatz: 0,55

**01.02.0028 Plan-Pos. 7 Zulage für das Anarbeiten/Anschließen an Trockenbauwände (T-Verbindung)**
Zulage zur Hauptposition (Plan-Pos. 7) für den erhöhten Arbeits- und Einmessaufwand beim Herstellen einer fachgerechten T-Verbindung/Kreuzung mit einer anderen Trockenbauwandkonstruktion im Feuchtbereich.

Ausführung:
Die mechanische Befestigung des Wandanschlussprofils (CW 100) hat direkt in der Unterkonstruktion (Ständerprofil oder systemkonforme Wechsel) der quer verlaufenden Trockenbauwand zu erfolgen.

Die Beplankung der neu anzuschließenden Wand 7 ist exakt fluchtend an die bestehende Oberfläche heranzuführen. Zur Vermeidung von Rissen im Eckbereich ist ein systemkonformer Trennstreifen (z. B. Spezial-Trennband) einzulegen.

Leistungsumfang:
Abgegolten wird der erhöhte Lohnaufwand für das positionsgenaue Einmessen der Achsen, das fachgerechte Einlegen des Trennstreifens sowie das erschwerte, kleinteilige Verspachteln der inneren Wandecke auf Oberflächenqualität Q1 (im Fliesenbereich bis H=2,50 m) bzw. Q2 (darüber hinaus) in der vollen Einbauhöhe bis max. ca. 4,30 m.
Menge: 32,800 m
Zeitansatz: 0,55

**01.02.0029 Plan-Pos. 7 Zulage für das Anarbeiten/Anschließen an Stahlbetonstützen (Sichtbeton)**
Zulage zur Hauptposition (Plan-Pos. 7) für den erhöhten Lohn- und Materialaufwand beim fachgerechten, optisch anspruchsvollen Anschließen der Trockenbauwand an die vertikalen Flanken der bauseitigen Stahlbetonstützen in Sichtbetonqualität.

Ausführung:
Der Anschluss an den Betonuntergrund ist unter Verwendung eines produktneutralen Baukörper-Anschlussprofils mit integrierter Abreißfolie (Göppinger Profil) auszuführen.

Nach dem vollständigen Verspachteln und Schleifen der Anschlussfuge bis an das Profil heran wird die Schutzfolie sauber abgezogen, sodass eine exakte, schattenfreie Haarriss-Sollbruchstelle (Trennstreifen) zum Sichtbeton entsteht.

Leistungsumfang:
Der Positionspreis beinhaltet alle Lohn- und Materialanteile für das Profil, das sorgfältige Ausrichten sowie den vollumfänglichen Schutz des Sichtbetons vor Spachtelverschmutzungen während der Montage- und Schleifphase in der gesamten Hallenhöhe bis 4,30 m.
Menge: 32,000 m
Zeitansatz: 0,55

**01.02.0030 Plan-Pos. 7 Zulage für das Anarbeiten/Anschließen an Sandwichpaneel-Außenwand**
Zulage zur Hauptposition (Plan-Pos. 7) für den erhöhten Arbeits-, Einmess- und Materialaufwand beim Herstellen eines fachgerechten, dichten Anschlusses an die bauseitige Außenwandkonstruktion, die vertikal aus einem Betonfertigteil-Sockel (BFT-Sockel), tragenden Stahlbetonstützen, einer Stahl-Unterkonstruktion sowie gedämmten Sandwichpaneelen besteht.

Ausführung am BFT-Sockel / Stütze:
Im unteren Wandabschnitt hat die mechanische Befestigung des Wandanschlussprofils (CW 100) direkt auf dem massiven Betonuntergrund mittels systemkonformer, zugelassener Dübel unter Einlegung von elastischen Dichtungsbändern zu erfolgen.

Ausführung an der Stahl-UK und den Sandwichpaneelen:
Im mittleren und oberen Wandabschnitt ist der Anschluss zwingend bewegungsoffen und gleitend auszuführen, um thermisch bedingte Verformungen der Paneelfassade schadlos aufzufangen. Die Befestigung erfolgt an der bauseitigen Stahl-Unterkonstruktion. Der direkte Kontakt zur ebenen, blechbekleideten Innenschale des Sandwichpaneels ist mittels vorkomprimierter Dichtungsbändern (Komprimerband) wind- und diffusionsdicht herzustellen.

Die zweilagige Beplankung der Wand 7 ist mit einem bündigen, sauberen Trennstreifen (Baukörper-Anschlussprofil mit Abreißfolie oder systemkonformes Trennband) zum Paneel hin flexibel abzustellen, um optische Abrissrisse in der Maler- und Fliesenebene zu blockieren.

Leistungsumfang:
Abgegolten wird das erschwerte Einmessen über die Materialwechsel hinweg, die flexible Fugenausbildung sowie das handwerksgerechte Verspachteln der inneren Anschlussecke (Q1 bis H=2,50 m, darüber Q2) in der vollen raumhohen Einbauhöhe bis max. ca. 4,30 m.
Menge: 9,200 m
Zeitansatz: 0,55

**01.02.0031 Plan-Pos. 8 Trennwand, MW 75 mm, d=125 mm, GKBI 2x 12,5 mm, Feuchtebereich**
Liefern und Montieren einer feuchtigkeitsgeschützten, nichttragenden inneren inneren Trennwand (gemäß Ausführungsplan Plan-Nr. 8) als raumhohe Raumtrennung innerhalb der Mannschaftsumkleiden, Sanitär- und WC-Räume (ohne Duschen) als tragfähiger, glatter Untergrund für nachfolgende Maler- und Fliesenarbeiten. Ausführung mit imprägnierten Platten zum Schutz gegen umschlagende Raumfeuchtigkeit (Wassereinwirkungsklasse W1-I nach DIN 18534).

Unterkonstruktion:
Metall-Ständerwerk aus verzinkten Stahlprofilen mit Standard-Korrosionsschutz.

Einbau von Bodenanschlussprofilen (UW 75) direkt auf der rohen Betonbodenplatte (OK RFB) und Deckenanschlussprofilen (UW 75) direkt an der Unterkonstruktion des schräg verlaufenden Pultdachs (ca. 2% Gefälle). Vertikale Ständerprofile (CW 75) im Achsabstand von 625 mm.

Der Anschluss an angrenzende Bauteile erfolgt unter Verwendung von systemkonformen, elastischen Dichtungsbändern zur Flankenschalldämpfung. Die Profile werden über die gesamte Raumlänge stufenlos bis unter das bauseitige Trapezblechdach hochgeführt.

Konstruktionshöhe:
Von OK RFB durchgehend ansteigend bis an die Unterkante des Trapezblechdachs im Bereich von ca. 3,80 m bis max. ca. 4,30 m (große Hallenhöhe).

Dämmung:
Vollflächiges Ausfüttern und Einlegen einer Hohlraumdämmung aus Mineralwolle, Dicke 75 mm, im gesamten Profilinnenraum als Wärme- und Schallschutz

Beplankung:
Beidseitig, 2-lagig, Dicke 2 x 12,5 mm mit feuchtigkeitsgeschützten, imprägnierten Gipsbauplatten (GKBI / Typ H2) als formstabiler Fliesenträger im gewerblichen Bereich. Gesamt-Wanddicke ca. 125 mm. Die Platten sind im Deckenanschlussbereich exakt an das Dachgefälle anzupassen. Die Beplankung ist ab OK RFB hochzuführen.

Sämtliche Standard-Eckausbildungen (Innen- und Außenecken) sind handwerksgerecht, ggf. unter Verwendung systemkonformer Kantenschutzprofile, auszuführen und über den Flächenpreis vollständig abgegolten.

Das Anarbeiten der Beplankung an das Trapezblechdach sowie die Sickenfüllung sind nicht Bestandteil dieser Position und werden separat vergütet.

Verspachtelung:
Systemkonforme Fugenverarbeitung der Plattenstöße und Verspachtelung der sichtbaren Befestigungsmittel mit feuchtigkeitsbeständigem Fugenfüllstoff. Die Ausführung erfolgt in Oberflächenqualität Q1 (bündig abgezogen) von OK RFB durchgehend bis auf eine Höhe von ca. 2,50 m (Unterkante der späteren abgehängten Decke) in allen direkt zu verfliesenden Bereichen und Fliesenspiegeln. In den Bereichen oberhalb der Fliesengrenze (ab H = 2,50 m bis UK Dach) sowie an den reinen Malerwänden erfolgt die Ausführung durchgehend in Oberflächenqualität Q2.

Bauteil:  Nichttragende innere
  Trennwand
Wassereinwirkungsklasse:  W1-I
Typ Profil:  CW 75 / UW 75 bzw. nach Vorgaben des Systemherstellers
Korrosionsschutz:  Standard-Korrosionsschutz
  (verzinktes Stahlblech)
Konstruktionsmerkmal:  Raumhohe Ständerwand von OK
  RFB bis unter das bauseitige Trapezdach (H = 3,80 m bis 4,30 m)
Dämmung:  75 mm Mineralwolle im Profilraum
Anzahl Plattenlagen:  2-lagig (für Standsicherheit
  und Fliessträger im gewerblichen Bereich)
Dicke Platte:  2 x 12,5 mm, beidseitig
Art der Platte:  Imprägnierte Gipsbauplatte (GKBI / Typ H2) zum Schutz gegen umschlagende Raumfeuchte
Oberflächenqualität:  Q1 in allen direkt zu verfliesenden Bereichen und Fliesenspiegeln (technische Verspachtelung für optimale Fliesenkleber-Haftung); Q2 oberhalb der Fliesenspiegel und an allen reinen Malerwänden sowie ab H = 2,50 m bis UK Dach.

Inklusive aller erforderlichen Vor- und Nebenarbeiten des reinen Trockenbaus.

Angeb. Fabrikat:..............................
Menge: 319,000 m2
Zeitansatz: 0,55

**01.02.0032 Plan-Pos. 8 Zulage für das Herstellen Türöffnung, B = 0,76 m, H = 2,135 m**
Zulage zur Hauptposition (Plan-Pos. 8) für den erhöhten Lohn- und Materialaufwand zur Herstellung einer rechtwinkligen, maßgenauen Türöffnung für den späteren Einbau von Innentür-Umfassungszargen im Feuchtbereich.

Abmessungen: Lichte Öffnungsbreite ca. 0,76 m, lichte Öffnungshöhe ca. 2,135 m ab OK RFB (bzw. angepasst an das bauseitige Meterriss-Niveau).

Ausführung:
Die vertikale Leibungsausbildung der Türöffnung hat im Trockenbauverfahren mittels extra starker, verzinkter Stahl-Aussteifungsprofile (UA 75, Mindestmaterialstärke 2,0 mm) zu erfolgen.

Die UA-Profile sind am Rohfußboden (OK RFB) und an der Dachkonstruktion mit systemkonformen Anschlusswinkeln (Steckwinkel-Sets) mechanisch starr zu befestigen.

Zur statischen Aussteifung der raumhohen Konstruktion (bis 4,30 m) gegen die dynamischen Kräfte beim Zuschlagen der Türen ist im Leibungsbereich jeweils ein verstärkter Ständer durch das paarkonforme, kraftschlüssige Verschrauben des UA-Profils mit einem direkt angrenzenden CW-75-Regelständer herzustellen. Ausbildung des oberen horizontalen Sturzprofils aus UW 75, inklusive des handwerksgerechten, ecküberlappenden Zuschnitts der imprägnierten Gipsbauplatten zur Vermeidung von Passungsrissen an den Ecken.

Leistungsumfang:
Der Positionspreis gilt als reiner Lohn- und Materialmehrpreis für UA-Profile, zusätzliche Verstärkungs-Ständer, Steckwinkel, Sturz und Zuschnittarbeiten pro Stück Öffnung. Das spätere Einsetzen der Zargen oder Türblätter ist kein Bestandteil.
Menge: 2,000 St
Zeitansatz: 0,55

**01.02.0033 Plan-Pos. 8 Zulage für das Ausbilden von freien Wandenden**
Zulage zur Hauptposition (Plan-Pos. 8) für den erhöhten Lohn- und Materialaufwand beim sauberen, rechtwinkligen Schließen und Verkleiden von freien, offen stehenden Wandenden (Stirnseiten).

Ausführung:
Die offene Profil-Stirnseite des 75er-Ständerwerks ist handwerksgerecht mit einem passend zugeschnittenen Streifen der imprägnierten Gipsbauplatte (Breite ca. 125 mm entsprechend der Gesamtwanddicke) bündig zu beplanken. Zur Gewährleistung eines dauerhaften mechanischen Schutzes sind an beiden vertikalen Kanten systemkonforme Eckschutzprofile anzusetzen.

Verspachtelung:
Die Eckprofile sind lot- und fluchtgerecht einzumessen, mechanisch zu fixieren und mit feuchtigkeitsbeständigem Fugenfüllstoff in Oberflächenqualität Q1 (bis H=2,50 m im Fliesenbereich) bzw. Q2 (darüber hinaus an reinen Malerflächen) über die gesamte raumhohe Einbauhöhe bis max. ca. 4,30 m vollständig bündig beizuarbeiten.

Leistungsumfang:
Der Leistungsumfang beinhaltet alle Lohn- und Materialkosten für die raumhohe Ausführung in Oberflächenqualität Q1 bis H = 2,50 m sowie die technische Verspachtelung im Deckenhohlraum.
Menge: 8,000 St
Zeitansatz: 0,55

**01.02.0034 Plan-Pos. 8 Zulage für das Anarbeiten/Anschließen an Sandwichpaneel-Außenwand**
Zulage zur Hauptposition (Plan-Pos. 8) für den erhöhten Arbeits-, Einmess- und Materialaufwand beim Herstellen eines fachgerechten, dichten Anschlusses an die bauseitige Außenwandkonstruktion, die vertikal aus einem Betonfertigteil-Sockel (BFT-Sockel), tragenden Stahlbetonstützen, einer Stahl-Unterkonstruktion sowie gedämmten Sandwichpaneelen besteht.

Ausführung am BFT-Sockel / Stütze:
Im unteren Wandabschnitt hat die mechanische Befestigung des Wandanschlussprofils (CW 75) direkt auf dem massiven Betonuntergrund mittels systemkonformer, zugelassener Dübel unter Einlegung von elastischen Dichtungsbändern zu erfolgen.

Ausführung an der Stahl-UK und den Sandwichpaneelen:
Im mittleren und oberen Wandabschnitt ist der Anschluss zwingend bewegungsoffen und gleitend auszuführen, um thermisch bedingte Verformungen der Paneelfassade schadlos aufzufangen. Die Befestigung erfolgt an der bauseitigen Stahl-Unterkonstruktion. Der direkte  Kontakt zur ebenen, blechbekleideten Innenschale des Sandwichpaneels ist mittels vorkomprimierter Dichtungsbändern (Komprimerband) wind- und diffusionsdicht herzustellen. Die zweilagige Beplankung der Wand 8 ist mit einem bündigen, sauberen Trennstreifen (Baukörper-Anschlussprofil mit Abreißfolie oder systemkonformes Trennband) zum Paneel hin flexibel abzustellen, um optische Abrissrisse in der Maler- und Fliesenebene zu blockieren.

Leistungsumfang:
Abgegolten wird das erschwerte Einmessen über die Materialwechsel hinweg, die flexible Fugenausbildung sowie das handwerksgerechte Verspachteln der inneren Anschlussecke (Q1 bis H=2,50 m, darüber Q2) in der vollen raumhohen Einbauhöhe bis max. ca. 4,30 m.
Menge: 4,000 St
Zeitansatz: 0,55

**01.02.0035 Plan-Pos. 8 Zulage für das Anarbeiten/Anschließen an Trockenbauwände (T-Verbindung)**
Zulage zur Hauptposition (Plan-Pos. 8) für den erhöhten Arbeits- und Einmessaufwand beim Herstellen von fachgerechten, kraftschlüssigen T-Verbindungen oder 90-Grad-Kreuzungen mit anderen, separat ausgeschriebenen Trockenbauwänden im Feuchtbereich.

Ausführung:
Die mechanische Befestigung des Wandanschlussprofils (CW 75) hat direkt in der Unterkonstruktion (Ständerprofil oder systemkonforme Wechsel) der quer verlaufenden Trockenbauwand zu erfolgen. Die Beplankung der neu anzuschließenden Wand 8 ist exakt fluchtend an die bestehende Oberfläche heranzuführen. Zur Vermeidung von unkontrollierten Rissen im inneren Eckbereich ist ein systemkonformer Trennstreifen (z. B. Spezial-Trennband) einzulegen.

Leistungsumfang:
Abgegolten wird der erhöhte Lohnaufwand für das positionsgenaue Einmessen der Achsen, das fachgerechte Einlegen des Trennstreifens sowie das erschwerte, kleinteilige Verspachteln der inneren Wandecken auf Oberflächenqualität Q1 (im Fliesenbereich bis H=2,50 m) bzw. Q2 (darüber hinaus) in der vollen raumhohen Einbauhöhe bis max. ca. 4,30 m.
Menge: 44,600 m
Zeitansatz: 0,55

**01.02.0036 Plan-Pos. 1, 4 bis 8 Zulage für Wand-Auswechselung für UP-Verteilerschränke**
Zulage zu den Hauptpositionen des Trockenbaus für den erhöhten Lohn- und Materialaufwand zur statischen Unterbrechung des Regelständerwerks zur Aufnahme von bauseitigen Unterputz-Heizkreisverteilerschränken (HKV-UP).

Ausführung:
Da die Schrankbreite den System-Achsabstand von 625 mm überschreitet, ist das vertikale Ständerwerk fachgerecht zu unterbrechen. Einbau von horizontalen und vertikalen Wechseln aus verstärkten Profilen (UW 100 / CW 100) zur sicheren Lastabtragung der darüber liegenden Wandmasse bis 4,30 m Höhe. Das Anarbeiten der zweilagigen Beplankung hat absolut bündig, rechtwinklig und spaltfrei an den bauseitig montierten Einbaurahmen des Verteilerschranks zu erfolgen.

Abmessungen:
Gültig für geschätzte Schrankgrößen bis maximal 1.000 mm Breite und 800 mm Höhe (Richtwert ca. 900 x 600 mm).

Verspachtelung:
Systemkonformes Einarbeiten eines Trennstreifens zum Schrankgehäuse und kleinteiliges Verspachteln der umlaufenden Schnittkanten in Oberflächenqualität Q2 (bzw. Q1 im Fliesenbereich).
Menge: 5,000 St
Zeitansatz: 0,55

**01.02.0037 Plan-Pos. 1, 4 bis 8 Zulage für Einbau von OSB-Verstärkungsplatten**
Zulage zu den Hauptpositionen des Trockenbaus für den erhöhten Lohn- und Materialaufwand beim Liefern und fachgerechten Integrieren von statischen Holzwerkstoffplatten innerhalb des Hohlraums der Ständerwandkonstruktion. Die Platten dienen als ausreißsichere Unterkonstruktion zur Aufnahme von schweren Hängeschränken oder Wandboards nach genauen Verortungsvorgaben der Bauleitung.

Ausführung:
Zum Einsatz kommen hochstabile, feuchtigkeitsbeständige OSB/3-Platten (Dicke mind. 18 mm bis 22 mm). Die Platten sind exakt auf das bauseitige Ständer-Rastermaß (Achsabstand 625 mm) und auf die Geometrie von ca. 400 mm Höhe und ca. 600 mm Breite zuzuschneiden. Die Montage hat vollkommen bündig mit der Flucht der Metallständer (CW 75 / CW 100) zu erfolgen, sodass die nachfolgende zweilagige Beplankung vollflächig und ohne Beulen oder Hohlräume auf dem Profil- und Holzgefüge aufliegt.

Befestigung:
Die OSB-Plattenstücke sind mittels systemkonformer Hilfswinkel (Montagewinkel) oder direkt durch die Profilflansche hindurch mehrfach mechanisch starr mit dem Metallständerwerk zu verschrauben. Das Einlegen der Hohlraumdämmung hinter den Platten darf hierdurch nicht beeinträchtigt oder komprimiert werden.

Leistungsumfang:
Der Positionspreis gilt als reiner Lohn- und Materialmehrpreis für das Liefern, den Zuschnitt, das höhen- und achsgerechte Einmessen sowie das starre, fluchtbündige Fixieren der Verstärkungsplatten vor dem Schließen der Wandflächen. Die spätere Montage der Schränke selbst ist kein Bestandteil.
Menge: 6,000 St
Zeitansatz: 0,55

**01.02.0038 Plan-Pos. 4, 5, 6 und 8 Zulage Anschluss Trapezblech, längs zum Profil**
Zulage zu den Hauptpositionen (Plan-Pos. 4, 5, 6 und 7) für den erhöhten Lohn- und Materialaufwand.

Bekleidung an Decken- oder Dachkonstruktionen aus bauseitigen Trapezblech-Akustikprofilen anarbeiten. Richtung der Wand längs zu den Sicken.

Erweiterte schalltechnische Anforderungen:
Im Bereich der Wandachse ist die Steglochung des Akustik-Trapezblechs auf der gesamten Breite des Wandkopfes luft- und schalldicht mittels eines schweren, selbstklebenden EPDM- oder Bitumendichtbandes vollflächig abzukleben, um die akustische Längsleitung (Flankenübertragung) innerhalb der Profilkanäle zu unterbinden.

Inklusive Lieferung und rauchdichtem, strammem Einbringen von systemkonformen Sickenfüllern. Ausführung zwingend als Akustik-Profilfüller aus hochverdichteter Mineralwolle mit werkseitiger, einseitiger Luftwandschicht/Kaschierung (passend für profilierte Tragschalen Typ 150/280 mit Steglochung).

Typ Trapezblech: Akustik-Trapezprofil 150/280, t=0,75mm mit Steglochung.
Menge: 88,000 m
Zeitansatz: 0,23

**01.02.0039 Plan-Pos. 4, 5, 6 und 8 Zulage Anschluss Trapezblech, quer zum Profil**
Zulage zu den Hauptpositionen (Plan-Pos. 4, 5, 6 und 8) für den erhöhten Lohn- und Materialaufwand.Bekleidung an Decken- oder Dachkonstruktionen aus bauseitigen Trapezblech-Akustikprofilen anarbeiten. Richtung der Wand quer zu den Sicken.

Bekleidung an Decken- oder Dachkonstruktionen aus bauseitigen  Trapezblech anarbeiten, inklusive Sickenfüller, Richtung der Wand quer zu den Sicken.

Erweiterte schalltechnische Anforderungen: Im Bereich der Wandachse ist die Steglochung des Akustik-Trapezblechs auf der gesamten Breite des Wandkopfes luft- und schalldicht mittels eines schweren, selbstklebenden Elastomer- oder Bitumendichtbandes vollflächig abzukleben, um die akustische Längsleitung (Flankenübertragung) innerhalb der Profilkanäle zu unterbinden.

Inklusive Lieferung und rauchdichtem, strammem Einbringen von systemkonformen Sickenfüllern. Ausführung zwingend als Akustik-Profilfüller aus hochverdichteter Mineralwolle mit einer Rohdichte von mindestens 140 kg/m³ und einer werkseitigen, einseitigen Luftwandschicht/Kaschierung (passend für profilierte Tragschalen Typ 150/280 mit Steglochung).

Typ Trapezblech: Akustik-Trapezprofil 150/280, t=0,75mm mit Steglochung.
Menge: 92,000 m
Zeitansatz: 0,30

**01.02.0040 Plan-Pos. 1/7 Zulage Anschluss Trennwand an Trapezblech, EI 30**
Zulage zu den Hauptpositionen (Plan-Pos. 1 und 7) für den erhöhten Lohn- und Materialaufwand.

Anschluss der Trennwand an eine Deckenkonstruktion aus bauseitigen Trapezblech-Akustikprofilen, für Brandschutzanforderungen und erhöhten Schallschutz, wie folgt ausführen:

-  Wandkopfkasten aus 2 hochkant gestellten Aussteifungsprofilen (Materialstärke ≥ 2,0 mm), mit zwischenliegendem Dämmstreifen an das obere Führungsprofil verschraubt (akustisch entkoppelt).

-  Im Bereich der Wandachse ist die Steglochung des Akustik-Trapezblechs auf der gesamten Breite des Wandkopfes luft- und schalldicht mittels eines schweren, selbstklebenden Elastomer- oder Bitumendichtbandes vollflächig abzukleben, um die akustische Längsleitung (Flankenübertragung) innerhalb der Profilkanäle zu unterbinden.

-  Obere Abdichtung an das abgedichtete Akustik-Trapezblech mit zwei Plattenstreifen sowie Dämmstreifen aus Mineralwolle.

-  Auf beiden Seiten zweilagige, in die Trennwand verzahnte, vertikale Beplankung aus den nachfolgend genannten Platten.

-  Inklusive Lieferung und rauchdichtem, strammem Einbringen von systemkonformen Sickenfüllern. Ausführung zwingend als Akustik-Profilfüller aus hochverdichteter Mineralwolle mit einer Rohdichte von mindestens 140 kg/m³ und einer werkseitigen, einseitigen Luftwandschicht/Kaschierung (passend für profilierte Tragschalen Typ 150/280 mit Steglochung).

-  Alle Anschlussfugen zum Blech sind beidseitig dauerelastisch mit einem brandschutz- und schalltechnisch nachgewiesenen Fugendichtstoff luftdicht zu versiegeln.

Typ Trapezblech:  Akustik-Trapezprofil
  150/280, t=0,75mm mit Steglochung
Art der Platte:  Gipsfeuerschutzplatte, faserverstärkt, mit Vliesarmierung
Dicke Platte:  12,5 mm
Typ Platte:  GM-F
Baustoffklasse (DIN 4102-1): A1
Dicke Wand:  150 mm
Typ Profil:  CW/UW 100/50(40)/06
Feuerwiderstandsklasse (DIN EN 13501-2): EI 30
Brandverhalten Dämmstoff (DIN EN 13501-1): A1
Wärmedämmung:  Mineralwolle

Angeb. Fabrikat:  ............................
Menge: 44,500 m
Zeitansatz: 0,50

**01.02.0041 F90-Einkastung, Fluchtweg, für Medien- und Kabeltrassen, 4-seitig, im Sichtbereich**
Liefern und fachgerechtes Montieren einer systemgeprüften, 4-seitig rundherum geschlossenen Trockenbau-Brandschutzbekleidung (Unterdecken-Kanal) der Feuerwiderstandsklasse F90 (nach DIN 4102-4) innerhalb des offen einsehbaren Flurs ohne Unterdecken. Die Konstruktion verbleibt vollkommen sichtbar im Raum und dient dem brandschutztechnischen Schutz des Rettungsweges vor Bränden der dort geführten Medienstränge.

Unterkonstruktion:
Metall-Grund- und Tragrahmen aus verzinkten Stahl-Deckenprofilen (CD 60/27) inklusive systemkonformer, brandschutztechnisch bemessener Abhängeelemente (Direktabhänger, Noniusabhänger oder verstärkte Gewindestangen). Die mechanische Verankerung erfolgt starr an den bauseitigen Massivbauteilen (Betonbinder / Porenbeton) mittels bauaufsichtlich zugelassener Brandschutz-Dübel.

Geometrie und Einbau:
Auslegung der Abkastung als komplett freischwebender, 4-seitig geschlossener Kanal passend für die bauseitige Trassenbelegung (Lichtes Innenmaß ca. 500 mm Breite und 200 mm Höhe). Die Montage erfolgt vollkommen offen einsehbar im Raum auf einer lichten Unterkantenhöhe von ca. 2,87 m über OK RFB.

Beplankung:
4-seitig umlaufende, 2-lagige Bekleidung (oben, unten, links, rechts), Dicke 2 x 15 mm mit Gipskarton-Feuerschutzplatten (GKF / Typ DF) gemäß den systemgeprüften Brandschutz-Nachweisen des Herstellers

Verspachtelung:
Systemkonforme, brandschutztechnische Fugenverarbeitung aller Plattenlagen (inklusive der verdeckten 1. Lage) mit systemkonformem Fugenfüllstoff zur Gewährleistung der F90-Rauchdichtigkeit. Die drei im Raum sichtbaren Außenflächen (links, rechts und unten) sind lot- und fluchtrecht unter Verwendung von systemkonformen Kantenschutzprofilen an den beiden unteren Längskanten in Oberflächenqualität Q2 (Malerfertig bündig verspachtelt und geschliffen für nachfolgende Anstriche) auszuführen. Die nicht einsehbare Oberseite zum Dach hin wird rein technisch dicht verspachtelt.

Leistungsumfang:
Der Meterpreis beinhaltet das Liefern und Montieren des Profilrahmens, das vollständige Abhangesystem, alle Brandschutzdübel, die 4-seitige 2-lagige GKF-Beplankung, das Ansetzen des Eckschutzes sowie das vollständige Verspachteln und Schleifen auf Q2 im Sichtbereich.
Menge: 2,400 m
Zeitansatz: 0,55

**01.02.0042 Aussparung in Vorsatzschale, rechteckig, bis 180 x 180 mm**
Liefern und Herstellen von rechtwinkligen Wanddurch-brüchen (WD)/ Öffnungen in Gips- bzw. Gipsfaserplatten-Vorsatzschale auf einer lichten Unterkantenhöhe von ca. 2,70m bis 3,85m über OK RFB, zur Durchführung von horizontalen TGA Trassen, einschl. Verstärkungsprofile.

Ausführung:
Statisches Unterbrechen der vertikalen Regel-Ständerprofile und fachgerechter Einbau von horizontalen und vertikalen Wechseln (UW-/CW-Profile) zur sicheren Lastabtragung. Die zweilagige Beplankung ist absolut rechtwinklig, eng und spaltfrei bis an die lichte Öffnungskante heranzuführen.
Verdeckter Bereich (oberhalb Abhangedecke).
Die Ausführung erfolgt in Oberflächenqualität Q1 (technisch dicht bündig abgezogen) ohne optische Schleifarbeiten.

Abrechnung:
Per Stück fertig hergestelltem und ausgewechseltem Wanddurchbruch, unabhängig von der Wanddicke.
Abrechnung für beide Plattenlagen.

Bauteil  :  GK - Vorsatzschale
Art der Platte: GKB, GKI
Anzahl Lagen: 2 Lagen einseitig
Dicke Platte: 12,5 mm

Größe Aussparung B x H:100 mm x 100 mm (2x)
  130 mm x 130 mm (3x)
  150 mm x 150 mm (4x)  180 mm x 180 mm (4x)
Menge: 13,000 St
Zeitansatz: 0,12

**01.02.0043 Aussparung in Vorsatzschale, rechteckig, 400 x 150mm bis 600 x 400mm**
Liefern und Herstellen von rechtwinkligen Wanddurch-brüchen (WD)/ Öffnungen in Gips- bzw. Gipsfaserplatten-Vorsatzschale auf einer lichten Unterkantenhöhe von ca. 2,70m bis 3,85m über OK RFB, zur Durchführung von horizontalen TGA Trassen, einschl. Verstärkungsprofile.

Ausführung:
Statisches Unterbrechen der vertikalen Regel-Ständerprofile und fachgerechter Einbau von horizontalen und vertikalen Wechseln (UW-/CW-Profile) zur sicheren Lastabtragung. Die zweilagige Beplankung ist absolut rechtwinklig, eng und spaltfrei bis an die lichte Öffnungskante heranzuführen.
Verdeckter Bereich (oberhalb Abhangedecke).
Die Ausführung erfolgt in Oberflächenqualität Q1 (technisch dicht bündig abgezogen) ohne optische Schleifarbeiten.

Abrechnung:
Per Stück fertig hergestelltem und ausgewechseltem Wanddurchbruch, unabhängig von der Wanddicke.
Abrechnung für beide Plattenlagen.

Bauteil  :  GK - Vorsatzschale
Art der Platte: GKB, GKI
Anzahl Lagen: 2 Lagen einseitig
Dicke Platte: 12,5 mm

Größe Aussparung B x H:500 mm x 150 mm (1x)
  500 mm x 200 mm (2x)
  400 mm x 200 mm (3x)
  400 mm x 150 mm (4x)
  600 mm x 400 mm (2x)
Menge: 12,000 St
Zeitansatz: 0,12

**01.02.0044 Aussparung in Trennwand, rechteckig, bis 300 x 300 mm**
Liefern und Herstellen von rechtwinkligen Wanddurch-brüchen (WD)/ Öffnungen in Gips- bzw. Gipsfaserplatten-Trennwand auf einer lichten Unterkantenhöhe von ca. 2,70m bis 3,85m über OK RFB, zur Durchführung von horizontalen TGA Trassen, einschl. Verstärkungsprofile.

Ausführung:
Statisches Unterbrechen der vertikalen Regel-Ständerprofile und fachgerechter Einbau von horizontalen und vertikalen Wechseln (UW-/CW-Profile) zur sicheren Lastabtragung. Die zweilagige Beplankung ist absolut rechtwinklig, eng und spaltfrei bis an die lichte Öffnungskante heranzuführen.
Verdeckter Bereich (oberhalb Abhangedecke).
Die Ausführung erfolgt in Oberflächenqualität Q1 (technisch dicht bündig abgezogen) ohne optische Schleifarbeiten.

Abrechnung:
Per Stück fertig hergestelltem und ausgewechseltem Wanddurchbruch, unabhängig von der Wanddicke.
Abrechnung für beide Plattenlagen.

Bauteil  :  GK - Trennwände
Art der Platte: GKB, GKI
Anzahl Lagen: 2 Lagen beidseitig
Dicke Platte: 12,5 mm

Größe Aussparung B x H:100 mm x 100 mm (1x)
  130 mm x 130 mm (8x)
  150 mm x 150 mm (7x)  180 mm x 180 mm (2x)  200 mm x 100 mm (2x)
  250 mm x 150 mm (6x)
  300 mm x 300 mm (1x)
Menge: 27,000 St
Zeitansatz: 0,12

**01.02.0045 Aussparung in Trennwand, rechteckig, 400 x 200mm / 500 x 150mm**
Liefern und Herstellen von rechtwinkligen Wanddurch-brüchen (WD)/ Öffnungen in Gips- bzw. Gipsfaserplatten-Trennwand auf einer lichten Unterkantenhöhe von ca. 2,70m bis 3,85m über OK RFB, zur Durchführung von horizontalen TGA Trassen, einschl. Verstärkungsprofile.

Ausführung:
Statisches Unterbrechen der vertikalen Regel-Ständerprofile und fachgerechter Einbau von horizontalen und vertikalen Wechseln (UW-/CW-Profile) zur sicheren Lastabtragung. Die zweilagige Beplankung ist absolut rechtwinklig, eng und spaltfrei bis an die lichte Öffnungskante heranzuführen.
Verdeckter Bereich (oberhalb Abhangedecke).
Die Ausführung erfolgt in Oberflächenqualität Q1 (technisch dicht bündig abgezogen) ohne optische Schleifarbeiten.

Abrechnung:
Per Stück fertig hergestelltem und ausgewechseltem Wanddurchbruch, unabhängig von der Wanddicke.
Abrechnung für beide Plattenlagen.

Bauteil  :  GK - Trennwände
Art der Platte: GKB, GKI
Anzahl Lagen: 2 Lagen einseitig
Dicke Platte: 12,5 mm

Größe Aussparung B x H:500 mm x 150 mm (3x)
  400 mm x 200 mm (1x)
Menge: 4,000 St
Zeitansatz: 0,12

**01.02.0046 Aussparung in Trennwand, rechteckig, bis 300 x 300mm, W2-I**
Liefern und Herstellen von rechtwinkligen Wanddurch-brüchen (WD)/ Öffnungen in Zementbauplatten-Trennwand, W2-I, auf einer lichten Unterkantenhöhe von ca. 2,70m bis 3,85m über OK RFB, zur Durchführung von horizontalen TGA Trassen, einschl. Verstärkungsprofile.

Ausführung:
Statisches Unterbrechen der vertikalen Regel-Ständerprofile und fachgerechter Einbau von horizontalen und vertikalen Wechseln (UW-/CW-Profile) zur sicheren Lastabtragung. Die zweilagige Beplankung ist absolut rechtwinklig, eng und spaltfrei bis an die lichte Öffnungskante heranzuführen.
Verdeckter Bereich (oberhalb Abhangedecke).
Die Ausführung erfolgt in Oberflächenqualität Q1 (technisch dicht bündig abgezogen) ohne optische Schleifarbeiten.

Abrechnung:
Per Stück fertig hergestelltem und ausgewechseltem Wanddurchbruch, unabhängig von der Wanddicke.
Abrechnung für beide Plattenlagen.

Bauteil  :  Trennwand Plan-Pos. 4 und 5
Art der Platte: Vollkommen wasserresistente, anorganische Zementbauplatte
  mit Brandschutzzulassung
Anzahl Lagen: 2 Lagen beidseitig
Dicke Platte: 12,5 mm

Größe Aussparung B x H:130 mm x 130 mm (4x)
  200 mm x 100 mm (4x)
  250 mm x 250 mm (4x)  290 mm x 290 mm (1x)
  300 mm x 200 mm (1x)
Menge: 14,000 St
Zeitansatz: 0,12

**01.02.0047 Aussparung in Trennwand, rechteckig, 450 x 250mm bis 450 x 350mm, W2-I**
Liefern und Herstellen von rechtwinkligen Wanddurch-brüchen (WD)/ Öffnungen in Zementbauplatten-Trennwand, W2-I, auf einer lichten Unterkantenhöhe von ca. 2,70m bis 3,85m über OK RFB, zur Durchführung von horizontalen TGA Trassen, einschl. Verstärkungsprofile.

Ausführung:
Statisches Unterbrechen der vertikalen Regel-Ständerprofile und fachgerechter Einbau von horizontalen und vertikalen Wechseln (UW-/CW-Profile) zur sicheren Lastabtragung. Die zweilagige Beplankung ist absolut rechtwinklig, eng und spaltfrei bis an die lichte Öffnungskante heranzuführen.
Verdeckter Bereich (oberhalb Abhangedecke).
Die Ausführung erfolgt in Oberflächenqualität Q1 (technisch dicht bündig abgezogen) ohne optische Schleifarbeiten.

Abrechnung:
Per Stück fertig hergestelltem und ausgewechseltem Wanddurchbruch, unabhängig von der Wanddicke.
Abrechnung für beide Plattenlagen.

Bauteil  :  Trennwand Plan-Pos. 4 und 5
Art der Platte: Vollkommen wasserresistente, anorganische Zementbauplatte
  mit Brandschutzzulassung
Anzahl Lagen: 2 Lagen beidseitig
Dicke Platte: 12,5 mm

Größe Aussparung B x H:450 mm x 250 mm (1x)450 mm x 350 mm (1x)
Menge: 2,000 St
Zeitansatz: 0,12

**01.02.0048 Aussparung in Trennwand, rechteckig, 550 x 1050mm, W2-I**
Liefern und Herstellen von rechtwinkligen Wanddurch-brüchen (WD)/ Öffnungen in Zementbauplatten-Trennwand, W2-I, auf einer lichten Unterkantenhöhe von ca. 2,70m bis 3,85m über OK RFB, zur Durchführung von horizontalen TGA Trassen, einschl. Verstärkungsprofile.

Ausführung:
Statisches Unterbrechen der vertikalen Regel-Ständerprofile und fachgerechter Einbau von horizontalen und vertikalen Wechseln (UW-/CW-Profile) zur sicheren Lastabtragung. Die zweilagige Beplankung ist absolut rechtwinklig, eng und spaltfrei bis an die lichte Öffnungskante heranzuführen.
Verdeckter Bereich (oberhalb Abhangedecke).
Die Ausführung erfolgt in Oberflächenqualität Q1 (technisch dicht bündig abgezogen) ohne optische Schleifarbeiten.

Abrechnung:
Per Stück fertig hergestelltem und ausgewechseltem Wanddurchbruch, unabhängig von der Wanddicke.
Abrechnung für beide Plattenlagen.

Bauteil  :  Trennwand Plan-Pos. 4 und 5
Art der Platte: Vollkommen wasserresistente, anorganische Zementbauplatte
  mit Brandschutzzulassung
Anzahl Lagen: 2 Lagen beidseitig
Dicke Platte: 12,5 mm

Größe Aussparung B x H:550 mm x 1050 mm (1x)
Menge: 1,000 St
Zeitansatz: 0,12

**01.02.0049 Aussparung in Trennwand, rechteckig, 500 x 200mm, EI 30**
Liefern und Herstellen von rechtwinkligen Wanddurch-brüchen (WD)/ Öffnungen in Gips- bzw. Gipsfaserplatten-Trennwand auf einer lichten Unterkantenhöhe von ca. 3,80m über OK RFB, zur Durchführung einer horizontalen TGA Elektro-Trasse, einschl. Verstärkungsprofile.
Mit Auskleidung für Anschluss eines bauseitigen Brandschotts.

Ausführung:
Statisches Unterbrechen der vertikalen Regel-Ständerprofile und fachgerechter Einbau von horizontalen und vertikalen Wechseln (UW-/CW-Profile) zur sicheren Lastabtragung. Die zweilagige Beplankung ist absolut rechtwinklig, eng und spaltfrei bis an die lichte Öffnungskante heranzuführen. Sämtliche Schnittkanten sind vor dem Schließen zu entgraten.

Mengenaufteilung nach Ausführung und Lage:
Verdeckter Bereich (oberhalb Abhangedecke). Die Laibungsflächen im Hohlraum sind brandschutz- und rauchtechnisch sauber mit System-Fugenmörtel dicht und bündig abzugehen.

Abrechnung:
Per Stück fertig hergestelltem und ausgewechseltem Wanddurchbruch, unabhängig von der Wanddicke.
Abrechnung für beide Plattenlagen.

Bauteil  :  Trennwand Plan-Pos. 1
Art der Platte: GKB
Anzahl Lagen: 2 Lagen beidseitig
Dicke Platte: 12,5 mm
Feuerwiderstandsklasse (DIN EN 13501-2):EI 30

Größe Aussparung B x H:500 mm x 200 mm
Menge: 1,000 St
Zeitansatz: 0,12

**01.02.0050 Aussparung in Trennwand, rechteckig, bis 300 x 300 mm, EI 60**
Liefern und Herstellen von rechtwinkligen Wanddurch-brüchen (WD)/ Öffnungen in Gips- bzw. Gipsfaserplatten-Trennwand auf einer lichten Unterkantenhöhe von ca. 3,80m über OK RFB, zur Durchführung einer horizontalen TGA Elektro-Trasse, einschl. Verstärkungsprofile.
Mit Auskleidung für Anschluss eines bauseitigen Brandschotts.

Ausführung:
Statisches Unterbrechen der vertikalen Regel-Ständerprofile und fachgerechter Einbau von horizontalen und vertikalen Wechseln (UW-/CW-Profile) zur sicheren Lastabtragung. Die zweilagige Beplankung ist absolut rechtwinklig, eng und spaltfrei bis an die lichte Öffnungskante heranzuführen. Sämtliche Schnittkanten sind vor dem Schließen zu entgraten.

Mengenaufteilung nach Ausführung und Lage:
Verdeckter Bereich (oberhalb Abhangedecke). Die Laibungsflächen im Hohlraum sind brandschutz- und rauchtechnisch sauber mit System-Fugenmörtel dicht und bündig abzugehen.

Abrechnung:
Per Stück fertig hergestelltem und ausgewechseltem Wanddurchbruch, unabhängig von der Wanddicke.
Abrechnung für beide Plattenlagen.

Bauteil  :  Trennwand Plan-Pos. 2
Art der Platte: GKFI
Anzahl Lagen: 2 Lagen beidseitig
Dicke Platte: 12,5 mm
Feuerwiderstandsklasse (DIN EN 13501-2):EI 60

Größe Aussparung B x H:250 mm x 100 mm (1x)
  250 mm x 120 mm (1x)
  290 mm x 290 mm (2x)
Menge: 4,000 St
Zeitansatz: 0,12

**01.02.0051 Aussparung in Trennwand, rechteckig, 400 x 200mm bis 500 x 200mm, EI 60**
Liefern und Herstellen von rechtwinkligen Wanddurch-brüchen (WD)/ Öffnungen in Gips- bzw. Gipsfaserplatten-Trennwand auf einer lichten Unterkantenhöhe von ca. 3,80m über OK RFB, zur Durchführung einer horizontalen TGA Elektro-Trasse, einschl. Verstärkungsprofile.
Mit Auskleidung für Anschluss eines bauseitigen Brandschotts.

Ausführung:
Statisches Unterbrechen der vertikalen Regel-Ständerprofile und fachgerechter Einbau von horizontalen und vertikalen Wechseln (UW-/CW-Profile) zur sicheren Lastabtragung. Die zweilagige Beplankung ist absolut rechtwinklig, eng und spaltfrei bis an die lichte Öffnungskante heranzuführen. Sämtliche Schnittkanten sind vor dem Schließen zu entgraten.

Mengenaufteilung nach Ausführung und Lage:
Verdeckter Bereich (oberhalb Abhangedecke). Die Laibungsflächen im Hohlraum sind brandschutz- und rauchtechnisch sauber mit System-Fugenmörtel dicht und bündig abzugehen.

Abrechnung:
Per Stück fertig hergestelltem und ausgewechseltem Wanddurchbruch, unabhängig von der Wanddicke.
Abrechnung für beide Plattenlagen.

Bauteil  :  Trennwand Plan-Pos. 2
Art der Platte: GKFI
Anzahl Lagen: 2 Lagen beidseitig
Dicke Platte: 12,5 mm
Feuerwiderstandsklasse (DIN EN 13501-2):EI 60

Größe Aussparung B x H:400 mm x 200 mm (2x)
  500 mm x 150 mm (1x)
  500 mm x 200 mm (2x)
Menge: 5,000 St
Zeitansatz: 0,12

**01.02.0052 Aussparung in Trennwand, rechteckig, bis 400 x 600mm / 450 x 580mm**
Liefern und Herstellen von rechtwinkligen Wanddurch-brüchen (WD)/ Öffnungen in Gips- bzw. Gipsfaserplatten-Trennwand auf einer lichten Unterkantenhöhe von ca. 2,70m bis 3,85m über OK RFB, zur Durchführung von horizontalen TGA Trassen, einschl. Verstärkungsprofile.

Ausführung:
Statisches Unterbrechen der vertikalen Regel-Ständerprofile und fachgerechter Einbau von horizontalen und vertikalen Wechseln (UW-/CW-Profile) zur sicheren Lastabtragung. Die zweilagige Beplankung ist absolut rechtwinklig, eng und spaltfrei bis an die lichte Öffnungskante heranzuführen.
Verdeckter Bereich (oberhalb Abhangedecke).
Die Ausführung erfolgt in Oberflächenqualität Q1 (technisch dicht bündig abgezogen) ohne optische Schleifarbeiten.

Abrechnung:
Per Stück fertig hergestelltem und ausgewechseltem Wanddurchbruch, unabhängig von der Wanddicke.
Abrechnung für beide Plattenlagen.

Bauteil  :  GK - Trennwände
Art der Platte: GKB, GKI
Anzahl Lagen: 2 Lagen einseitig
Dicke Platte: 12,5 mm

Größe Aussparung B x H:400 mm x 600 mm (2x)
  450 mm x 580 mm (1x)
Menge: 3,000 St
Zeitansatz: 0,12

**01.02.0053 Aussparung in Trennwand: Zulage für Öffnungen im sichtbaren Bereich**
Zulage für das Ausbilden der Wanddurchbrüche (WD)/ Öffnungen in Gips- bzw. Gipsfaserplatten-Trennwand im sichtbaren Bereich.

Ausführung:
Die umlaufenden Laibungen und Kanten sind unter Verwendung von systemkonformen Kantenschutzprofilen lot- und fluchtgerecht in Oberflächenqualität Q2 (Malerfertig bündig verspachtelt und fein geschliffen) auszuführen.

Größe Aussparung B x H:130 mm x 130 mm (4x)
  150 mm x 150 mm (5x)
  180 mm x 180 mm (1x)
  200 mm x 100 mm (1x)
  250 mm x 100 mm (2x)
  250 mm x 120 mm (1x)
  200 mm x 200 mm (1x)
  300 mm x 300 mm (2x)
  500 mm x 120 mm (2x)
  500 mm x 150 mm (1x)
  500 mm x 200 mm (1x)
Menge: 21,000 St
Zeitansatz: 0,55

#### Untertitel 01.03 Bauteil B+D Abhangdecken

**01.03.0001 Gipsplattenunterdecke, GKF, freitragend, beidseitig EI 30**
Liefern und Montieren einer horizontalen Unterdecke als freitragende Gipsplattendecke (mit Brandschutzanforderung EI30 von unten und oben) im notwendigen Flur B.10.2.
Unterkonstruktion:
-  Stahlprofile, Rücken an Rücken verschraubt
-  Metall-Randprofile, an angrenzende Wände verschraubt

Lichte Höhe UK Unterdecke zu OK FFB:
horizontal durchgehend auf 3,00 m eingemessen.
Höhe darüberliegendes Trapezblech ab OK FFB:
3,65 m (Min.) / 4,195 m

Oberflächenausbildung:
Standardverspachtelung, Qualitätsstufe Q2 (Grundverspachtelung plus Nachverspachtelung/Finish). Evtl. Fugenbewehrung gemäß Herstellerangaben.

Zusatzleistung:
Inklusive fachgerechtem Einmessen, Anpassen im Randbereich sowie allen erforderlichen Vor- und Nebenarbeiten.

Deckensystem  :  Gipsplattenunterdecke
Art der Unterdecke:  freitragend
Typ Profil  :  2 x CW 75
Spannweite  :  2,50 m
Anzahl Plattenlagen unten  :  1-lagig
Dicke Platte  :  18 mm
Typ Platte  :  DF (Feuerschutzplatte)
Anzahl Plattenstreifen oben  :  1-lagig
Dicke Platte  :  25 mm
Typ Platte  :  DF (Massivbauplatte)

Brandverhalten Platte (DIN EN 13501-1):  A2-s1,d0
Wärmedämmung  :  Mineralwolle
Dicke Dämmstoff  :  60 mm
Rohdichte Dämmstoff:  40 kg/m³
Schmelzpunkt Dämmstoff:  1000 °C
Brandverhalten Dämmstoff (DIN EN 13501-1):  A1
Feuerwiderstandsklasse (DIN EN 13501-2):  EI 30 beidseitig

Angeb. Fabrikat  :  ..........
Menge: 75,000 m2
Zeitansatz: 0,90

**01.03.0002 Zulage für runde Aussparungen, D = 2000 mm**
Zulage für Herstellen von kreisrunden Aussparungen für
Lichtkuppelöffnungen in der freitragenden EI30 Unterdecke der Vorposition, in folgender Ausführung
-  Kanten sauber schneiden
-  Unterkonstruktion entsprechend ausbilden, z.B. durch Auswechslungen

Inklusive aller erforderlichen Vor- und Nebenarbeiten.

Bauteil:  freitragende  Gipsplattendecke EI30
Art des Einbauteils: Lichtkuppel
Größe Aussparung, rund: 2000 mm
Menge: 2,000 St
Zeitansatz: 0,55

**01.03.0003 Abschlussschürze, Feuerschutzplatten-Decke, beidseitig EI 30, rund, H=100 cm**
im Bereich der runden Lichtkuppel Abschlussschürze, vertikal, aus Gipsplatten, als Randabschluss der abgehängten Decke, mit Unterkonstruktion aus Profilen der abgehängten Decke, Deckenanschluss elastisch, Unterkante mit Kantenschutz.
Bauteil:  Decke
Arbeitshöhe: ca. 3,00 m

Höhe  :  ca. 100 cm
Durchmesser: 200cm
Art der Platte: Feuerschutzplatte
Plattenlagen: 1-lagig
Dicke Platte: 18 mm
Typ Platte:  DF (Feuerschutzplatte)
Brandverhalten (DIN EN 13501-1):A1
Kantenausbildung: gebogenes Kantenschutzprofil
Feuerwiderstandsklasse (DIN EN 13501-2):EI 30 beidseitig
Oberfläche  :  Q2

Angeb. Fabrikat:..........
Menge: 13,000 m
Zeitansatz: 0,42

**01.03.0004 Nassraum-Unterdecke, abgehängt, Spezial-Feuchtraumbauplatte 1x 12,5 mm**
Liefern und Montieren einer hoch feuchtigkeitsbeständigen Unterdecke als abgehängte Konstruktion in den Sammelduschbereichen.

Ausführung für Räume mit langanhaltend hoher Feuchtigkeitsbelastung gemäß Wassereinwirkungsklasse W2-I nach DIN 18534.

Unterkonstruktion:
Metall-Doppelrost aus korrosionsgeschützten, beschichteten Stahlprofilen (Grund- und Tragprofile), Typ CD 60/27/06 und Wandanschlussprofil Typ UD 28/27/06 bzw. nach statischen und systembezogenen Vorgaben des Systemherstellers.

Abhängung:
Befestigung an der bestehenden, schrägverlaufenden Trapezblech-Konstruktion des Pultdaches (Gefälle ca. 2%) mit für diesen Einsatzzweck bauaufsichtlich zugelassenen, systemkonformen Abhängern.

Abhanghöhe:
Höhe Trapezblech ab OK FFB: 3650 mm (Min.) / 4195 mm (Max.)
Lichte Höhe / UK Unterdecke zu OK FFB: horizontal durchgehend auf 2,50 m eingemessen.

Korrosionsschutz:
Sämtliche Profile, Abhänger, Verbinder und Befestigungsmittel müssen einen erhöhten Korrosionsschutz (Klasse C3-hoch nach DIN EN ISO 12944 oder gleichwertig) aufweisen.

Beplankung:
1-lagig, Dicke 12,5 mm. Zum Einsatz kommen Spezial-Feuchtraumbauplatten, die dauerhaft gegen Schimmelbildung geschützt und vom Hersteller explizit für die Anwendung in gewerblichen Nassräumen (Wassereinwirkungsklasse W2-I) zugelassen sind. Plattenfugen sind systemkonform auszuführen.

Verspachtelung:
Systemkonforme Fugenverarbeitung der Plattenstöße sowie Verspachtelung der sichtbaren Befestigungsmittel.
Die Ausführung erfolgt mit einem wasserbeständigen Nassraum-Fugenfüllstoff gemäß den Richtlinien des Systemherstellers in Oberflächenqualität Q2 (Standardverspachtelung, bestehend aus Grund- und Nachverspachtelung).

Bauteil:  Unterdecke
Wassereinwirkungsklasse:  W2-I
Typ Profil:  CD 60/27/06, UD 28/27/06
  bzw. nach Vorgaben des Systemherstellers

Anzahl Plattenlagen:  1-lagig
Dicke Platte:  12,5 mm
Art der Platte:  Spezial-Feuchtraumbauplatte (mit expliziter W2-I Herstellerzulassung für Sammelduschen)
Wassereinwirkungsklasse:  W2-I
Oberflächenqualität:  Q2 (Standard)

Inklusive aller erforderlichen Vor- und Nebenarbeiten.

Angeb. Fabrikat:..............................
Menge: 48,500 m2
Zeitansatz: 0,55

**01.03.0005 Zulage für runde Ausschnitte, bis d=300 mm, in Nassräumen, inkl. Kantenversiegelung**
Zulage für Herstellen von kreisrunden Öffnungen in der hoch feuchtigkeitsbeständigen Unterdecke der Vorposition für den nachträglichen Einbau von technischen Komponenten (z. B. Beleuchtungskörper, Präsenzmelder und RLT-Zuluftventile Ø 160 mm).

Leistungsumfang:
Einmessen, Anzeichnen und staubarmes Ausschneiden der Öffnungen bis zu einem Durchmesser von 300 mm.

Besondere Leistung:
Einschließlich des erhöhten Aufwands für das Bearbeiten der harten Spezialbauplatten.

Die rauen Schnittflächen sind fachgerecht, feuchtigkeitsgeschützt zu versiegeln und mit einem produktspezifischen Kantenschutz gemäß den Richtlinien des Systemherstellers für die Wassereinwirkungsklasse W2-I zu versehen.

Inklusive aller erforderlichen Vor- und Nebenarbeiten.
Menge: 20,000 St

**01.03.0006 Zulage für eckige Ausschnitte, 525/125 mm, Nassb., inkl. Profilwechsel/Kantenversiegelung**
Zulage für Herstellen von rechteckigen Öffnungen in der hoch feuchtigkeitsbeständigen Unterdecke (Vorposition) für den flächenbündigen Einbau der eckigen RLT-Abluftgitter.

Leistungsumfang:
Einmessen, Anzeichnen und maßgenaues Ausschneiden der Öffnungen für das Nennmaß 525 mm x 125 mm (bzw. nach exakter Angabe der RLT-Werkplanung).

Konstruktive Auswechselung:
Einschließlich des fachgerechten Trennens der CD-Deckenprofile und dem Einbau einer statisch erforderlichen Profilauswechselung (Hilfsrahmen / Querwechsel) aus korrosionsgeschützten Profilen (C3-hoch) zur fachgerechten Lastabtragung der unterbrochenen Deckenkonstruktion gemäß den Vorgaben des Systemherstellers.

Besondere Leistung:
Feuchtigkeitsgeschützte Versiegelung und Kantenschutz aller rauen Platten-Schnittkanten passend zur Wassereinwirkungsklasse W2-I.

Inklusive aller erforderlichen Vor- und Nebenarbeiten.
Menge: 4,000 St

**01.03.0007 Zulage für elastischen Wandanschluss, in Nassräumen**
Zulage zur Vorposition für das fachgerechte Herstellen eines elastischen, gleitfähigen Deckenanschlusses an die aufgehenden Wandbauteile zur rissfreien Aufnahme von Bauteilbewegungen der Leichtbau-Hallenkonstruktion.

Ausführung:
Ausbildung des horizontalen Anschlusses zu den vertikalen Trockenbaubauteilen mittels systemkonformen Trennstreifen oder Schattenfugenprofilen während der Plattenmontage.

Versiegelung:
Nach der Fugenverspachtelung ist die Anschlussfuge flächenbündig und hohlraumfrei mit einer für die Wassereinwirkungsklasse W2-I zugelassenen, dauerelastischen und pilzhemmend (fungizid) eingestellten Dichtmasse (z. B. hochwertiges Sanitärsilikon) zu schließen und glatt abzuziehen.
Menge: 56,800 m

**01.03.0008 Gipskarton-Rasterdecke, feuchtigkeitsbeständig, Modul 625x625 mm**
Liefern und Montieren einer horizontalen Unterdecke als abgehängte Raster-Kassettendecke (ohne Brandschutz- und ohne Schallschutzanforderungen) in den Sanitäts- und WC-Räumen und den Umkleidebereichen.

Ausführung mit erhöhter Feuchtigkeitsbeständigkeit gegen umschlagende Raumfeuchte aus den angrenzenden Nassräumen.

Unterkonstruktion:
Sichtbares, werkseitig komplett weiß beschichtetes T-Schienensystem (Trage- und Querprofile, Rastermaße passend für das Modul 625 x 625 mm) aus verzinktem Stahlblech nach DIN EN 13964. Umlaufender Wandanschluss mittels werkseitig weiß lackierten L-Wandwinkelprofilen.

Abhängung:
Befestigung an der bestehenden, schrägverlaufenden Trapezblech-Konstruktion des Pultdaches (Gefälle ca. 2%) mittels systemkonformen, stufenlos regulierbaren Abhängern nach DIN EN 13964.

Abhanghöhe:
Höhe Trapezblech ab OK FFB: 3650 mm (Min.) / 4195 mm (Max.)Lichte Höhe / UK Unterdecke zu OK FFB: horizontal durchgehend auf 2,50 m eingemessen.

Einlegeplatten:
Quadratische Gipskarton-Kassetten nach DIN EN 14190. Modulmaß 625 x 625 mm, Plattendicke ca. 9,5 mm bis 12,5 mm.

Ausführung:
In Standardqualität, ungelocht mit glatter, werkseitig weiß beschichteter Oberfläche.

Kantenausführung: Scharfkantig (Kante 1 / SK / Board), flach in das T-Profil einlegend.

Zusatzleistung:
Inklusive fachgerechtem Einmessen, Herstellen von Passstücken im Randbereich sowie allen erforderlichen Vor- und Nebenarbeiten.

Bauteil:  Unterdecke
Typ Profil:  Sichtbares T-Schienensystem,
  Modul 625 x 625 mm, werkseitig komplett weiß beschichtet (inkl. L-Wandwinkelprofile) bzw. nach Vorgaben des Systemherstellers
Anzahl Plattenlagen:  1-lagig, lose
Dicke Platte:  12,5 mm
Art der Platte:  Quadratische Gipskarton-
  Kassetten, ungelocht / glatte Oberfläche

Angeb. Fabrikat:..............................
Menge: 181,000 m2
Zeitansatz: 0,55

**01.03.0009 Zulage für feuchtigkeitsbeständige Ausführung der Gips-Einlegekassetten**
Zulage zur Hauptposition für den raumweisen Einsatz von feuchtigkeitsbeständigen Gips-Einlegekassetten in den 4 Mannschafts-Umkleidebereichen zum dauerhaften Schutz gegen umschlagende Feuchtigkeit und Wasserdampf aus den angrenzenden Duschräumen.

Ausführung:
Anstelle der Standard-Kassetten sind im Rahmen dieser Zulagenposition quadratische Gipskarton-Kassetten mit einem hydrophobierten (imprägnierten) Gipskern zu liefern.

Die Kassetten müssen werkseitig mit einer feuchtigkeitsbeständigen, abwischbaren weißen Oberflächenbeschichtung versehen sein und eine nachgewiesene Beständigkeit bis mindestens 90 % relative Luftfeuchtigkeit (RH) aufweisen.

Optik, Modulmaß (625x625 mm) und Kantenform müssen vollkommen identisch mit der Hauptposition sein, um ein einheitliches Deckenbild zu gewährleisten.

Inklusive aller erforderlichen Vor- und Nebenarbeiten.
Menge: 109,200 m2

**01.03.0010 Zulage für runde Ausschnitte, bis d=300 mm, in Gips-Einlegekassetten**
Herstellen von kreisrunden Öffnungen in den fertig beschichteten Gipskarton-Rasterkassetten für den nachträglichen Einbau von technischen Komponenten (z. B. Decken-Präsenzmelder, runde Abluftventile Ø 100 mm).

Leistungsumfang:
Einmessen, Anzeichnen und staubarmes, kreisrundes Ausschneiden der Öffnungen vor dem Einlegen der Platten bis zu einem maximalen Durchmesser von 300 mm.

Besondere Leistung:
Die Schnitte müssen splitterfrei ausgeführt werden, damit die werkseitige Weißbeschichtung der Plattenvorderseite im Sichtbereich nicht beschädigt wird.

Eine zusätzliche Verspachtelung oder Kantenversiegelung entfällt, da keine Anforderungen an Brand-, Schallschutz oder Wassereinwirkung W2-I vorliegen.

Inklusive aller erforderlichen Vor- und Nebenarbeiten.
Menge: 41,000 St

**01.03.0011 Zulage für schwere Einbaulasten (RLT-Drallauslässe), > 3 kg**
Liefern und Montieren von zusätzlichen, bauaufsichtlich zugelassenen Abhängern und statischen Hilfsprofilen im Schienenraster der Kassettendecke zur punktuellen Lastabtragung schwerer TGA-Einbaukomponenten.

Ausführung:
Herstellen einer unabhängigen Zusatzabhängung direkt von der bestehenden Trapezblech-Konstruktion des Pultdaches auf das T-Schienenraster im direkten Umkreis der RLT-Drallauslässe (Modul 600 x 600 mm), um eine punktuelle Überlastung oder ein Durchbiegen des Deckensystems dauerhaft auszuschließen.

Inklusive aller erforderlichen Vor- und Nebenarbeiten.
Menge: 4,000 St

**01.03.0012 Erschwerniszulage Kassettendecke für Anarbeiten an Stb-Stützen**
Zulage zur Gipskarton-Rasterdecke (Pos. 1.2) für den erhöhten Arbeits- und Zeitaufwand beim Anarbeiten der Deckenunterkonstruktion und der Gips-Einlegekassetten an die vorhandenen Stahlbetonstützen (Abmessung ca. 30 / 30 cm) im Deckenbereich.

Leistungsumfang:
Einschließlich des Auswechselns und Anpassens der weißen T-Haupt- und Querprofile, dem umlaufenden Liefern und Montieren von zusätzlichen weißen L-Wandwinkelprofilen an den Stützenflanken sowie dem exakten, splitterfreien Ausklinken und Zuschneiden der Gips-Einlegeplatten an die Stützengeometrie.

Hinweis:
Die Betonstützen selbst werden im Rahmen dieser Position nicht bekleidet, sondern bleiben sichtbar.

Inklusive aller erforderlichen Vor- und Nebenarbeiten.
Menge: 3,000 St

**01.03.0013 Gipsplattenunterdecke, GKBI Feuchtraum, abgehängt, 1x 12,5 mm**
Liefern und Montieren einer horizontalen Unterdecke als abgehängte Decke aus Gipsplatten (ohne Brandschutz- und ohne Schallschutzanforderungen) über den WC-Kabinen.

Ausführung mit erhöhter Feuchtigkeitsbeständigkeit geeignet für Feuchträume.

Unterkonstruktion:
Tragerost aus korrosionsbeständigen, beschichteten Stahlprofilen, als Grund- und Tragprofil.

Abhängung:
Befestigung an der bestehenden, schrägverlaufenden Trapezblech-Konstruktion des Pultdaches (Gefälle ca. 2%) mittels systemkonformen, stufenlos regulierbaren Abhängern nach DIN EN 13964.

Abhanghöhe:
Höhe Trapezblech ab OK FFB: 3650 mm (Min.) / 4195 mm (Max.)Lichte Höhe / UK Unterdecke zu OK FFB: horizontal durchgehend auf 2,50 m eingemessen.

Decklage aus Feuchtraum-Gipsplatten, Plattenfugen verklebt; Oberflächenausbildung in Standardverspachtelung, Qualitätsstufe Q2 (Grundverspachtelung plus Nachverspachtelung/Finish). Evtl. Fugenbewehrung gemäß Herstellerangaben

Zusatzleistung:
Inklusive fachgerechtem Einmessen, Anpassen im Randbereich sowie allen erforderlichen Vor- und Nebenarbeiten.

Bauteil  :  Unterdecke
Typ Profil  :  CD 60/27/06, UD 28/27/06
Art der Platte  :  Gipsbauplatte imprägniert
Anzahl Plattenlagen  :  1-lagig
Dicke Platte  :  12,5 mm
Typ Platte  :  H2
Brandverhalten (DIN EN 13501-1):A2-s1,d0
Abhängehöhe  :  2,50 m
Oberflächenqualität  :  Q2 (Standard)

Angeb. Fabrikat  :  ..........
Menge: 9,500 m2
Zeitansatz: 0,55

#### Untertitel 01.4 Bauteil B+D Wandbekleidung

**01.4.0001 Wandbekleidung an Fachwerkwand, mit Holz-UK, 2x 12,5 mm**
Liefern und Montieren einer horizontal und vertikal ausgerichteten Wandbekleidung auf einer Holz-Unterkonstruktion direkt auf den bauseitigen Holzpfosten einer neu errichteten Giebel-Fachwerkwand (Innenraum-Trennwand zu Bauteil A) ohne Brandschutz- und ohne Schallschutzanforderungen.

Unterkonstruktion:
Herstellen einer kreuzweise verlegten Holz-Unterkonstruktion nach DIN 18181 aus technisch getrocknetem Nadelholz.

Konterlattung (Grundlattung): Direktbefestigung auf den bauseitigen Fachwerkpfosten, Dimensionierung mind. 30 x 50 mm.

Traglattung: Horizontal im Achsabstand von maximal 500 mm auf der Grundlattung verschraubt, Dimensionierung mind. 30 x 50 mm.

Konstruktionshöhe:
Vertikale, rechteckige Wandfläche von OK FFB durchgehend bis zur Unterkante der tragenden Hallendeckenkonstruktion (Trapezblech-Pultdach) auf der maximalen Raumhöhe von ca. 4,20 m. (Hinweis: Höhenbezogene Rüstungen und Geräte sind über die BE-Position abgegolten).

Beplankung:
2-lagig, Dicke 2 x 12,5 mm mit Standard-Gipsbauplatten.

Verspachtelung:
Systemkonforme Fugenverarbeitung der Plattenstöße sowie Verspachtelung der sichtbaren Befestigungsmittel in Oberflächenqualität Q2 (Standardverspachtelung, bestehend aus Grund- und Nachverspachtelung).

Bauteil:  Wandbekleidung mit
  Unterkonstruktion
Typ Profil:  Grundlattung 30 x 50 mm
  Traglattung 30 x 50 mm
  bzw. nach statischen Erfordernissen)
Anzahl Plattenlagen:  2-lagig
Dicke Platte:  12,5 mm
Art der Platte:  Standard-Gipsbauplatte
Oberflächenqualität:  Q2 (Standard)

Inklusive aller erforderlichen Vor- und Nebenarbeiten.

Angeb. Fabrikat:..............................
Menge: 148,500 m2
Zeitansatz: 0,55

**01.4.0002 Einbau MW-Hohlraumdämmung, Dicke 2x 100 mm, in bauseit. Fachwerkwand**
Liefern und lückenloses Einbauen eines 2-lagigen Dämmstoffes im Hohlraum der bauseitigen Giebel-Fachwerkwand (Pfostendicke/Tiefe: 240 mm) vor dem Schließen durch die Wandbekleidung.

Material:
Mineralwolle-Dämmstoff (Steinwolle oder Glaswolle) nach DIN EN 13162, Gesamtdicke 200 mm (ausgeführt in 2 Lagen à 100 mm), raumhoch und gefachbündig verlegt.

Ausführung:
Einpassen des Dämmstoffes in die bauseitige Fachwerkstruktur. Der Einbau erfolgt kreuzweise bzw. mit versetzten Plattenstößen der beiden Lagen, dicht gestoßen, vollflächig klemmend zwischen den Holzständern, ohne Fehlstellen oder Hohlräume an den Flanken.

Aufgrund der Gefachegeometrie (Riegelabstand ca. 1,25 m, Pfostenabstand ca. 2,50 m) ist der erhöhte Arbeits- und Zeitaufwand für das Zuschneiden, Stückeln und Einpassen der Dämmung vollumfänglich einzukalkulieren.

Die Dämmstoffe sind lückenlos einzubringen und dauerhaft gegen Rutschen und Herausfallen zu sichern.

Inklusive aller erforderlichen Vor- und Nebenarbeiten.

Angeb. Fabrikat:..............................
Menge: 148,500 m2
Zeitansatz: 0,55

**01.4.0003 Zulage für das Auskleiden großer Innenfenster-Öffnungen**
Zulage zur Wandbekleidung für den erhöhten Arbeitsaufwand beim Aussparen der Beplankung sowie dem fachgerechten, umlaufenden Auskleiden und Verspachteln der Laibungen an großen Innenfenster-Öffnungen.

Ausführung:
Der statische Wechselrahmen ist bereits bauseits im Zimmermanns-Fachwerk integriert. Die Leistung umfasst das Aussparen der Wandbeplankung, das 2-lagige Beplanken der umlaufenden Fensterlaibungen (Brüstung, Stürze und Seiten), das Setzen von Kantenschutzprofilen sowie das fachgerechte Beispachteln in Oberflächenqualität Q2.

Inklusive aller erforderlichen Vor- und Nebenarbeiten.
Menge: 24,500 m

**01.4.0004 Zulage für Wanddurchbruch in Fachwerk-Wandbekleidung (WD 500 x 200 mm)**
Zulage zur Hauptposition der Wandbekleidung (Trennwand zur Giebel-Fachwerkwand) für den erhöhten Lohn- und Materialaufwand zur statischen Unterbrechung der Holz-Unterkonstruktion zwecks Herstellung eines maßgenauen Mediendurchbruchs (Nennmaß Breite = 500 mm, Höhe = 200 mm) auf einer lichten Unterkantenhöhe von ca. 3,15 m über OK FFB zur Durchführung von TGA-Kabeltrassen.

Ausführung und Auswechselung:
Planmäßiges Unterbrechen der horizontalen Traglattung (30 x 50 mm) im Durchbruchsbereich. Einbau von statisch tragenden, vertikalen und horizontalen Wechseln aus technisch getrocknetem Nadelholz (Dimensionierung analog oder verstärkt zur Traglattung) zur sicheren Lastabtragung der darüber liegenden Plattenmassen bis 4,20 m Höhe. Das Einmessen hat absolut rechtssicher so zu erfolgen, dass bauseitige, tragende Fachwerk-Hauptpfosten konstruktiv nicht geschwächt oder beschädigt werden. Die zweilagige Beplankung aus Standard-Gipsbauplatten ist absolut maßgenau und spaltfrei an die lichte Öffnungskante heranzuführen.

Verspachtelung und Sichtfinish:
Da der Flurbereich komplett deckenoffen und einsehbar ausgeführt wird, verbleibt der Durchbruch vollkommen im Sichtbereich. Die umlaufenden Laibungswangen und rechtwinkligen Außenkanten des Durchbruchs sind unter Verwendung von systemkonformen Kantenschutzprofilen lot- und fluchtgerecht in Oberflächenqualität Q2 (Malerfertig bündig verspachtelt und fein geschliffen für nachfolgende Anstriche) auszuführen.

Leistungsumfang:
Der Positionspreis gilt als reiner Lohn- und Materialmehrpreis für die Holzwechsel, Befestigungsmittel, das materialspezifische Ansetzen des Eckschutzes sowie das vollständige Verspachteln und feine Schleifen der sichtbaren Laibung auf Qualitätsstufe Q2 pro Stück fertiger Öffnung. Das spätere Einlegen der Trassen oder Kabel ist kein Bestandteil.

Inklusive aller erforderlichen Vor- und Nebenarbeiten.
Menge: 1,000 St

**01.4.0005 Erschwerniszulage Wandbekleidung für Anarbeiten an Stb-Stützen**
Zulage zur Wandbekleidung für den erhöhten Arbeits- und Zeitaufwand beim Anarbeiten der Holz-Unterkonstruktion und der zweilagigen Beplankung an bauseitig vorhandene Stahlbetonstützen (Abmessung ca. 30/30 cm).

Leistungsumfang:
Einschließlich des Aussparens und Anpassens der Lattung und Traglattung, dem exakten, splitterfreien Zuschneiden der Gipsplatten an die Stützengeometrie.

Anschlussausbildung:
Das Herstellen der vertikalen Anschlussfuge zum Beton hat spachtel- und malerfertig über ein systemkonformes Kunststoff-Einfassprofil mit werkseitig integriertem, elastischem Schaumstoff-Dichtungsband (Baukörper-Anschlussprofil bzw. Anschlussprofil mit elastischer Dichtlippe) zu erfolgen.

Zum Schutz des bauseitigen Sichtbetons der Stützen ist ein Profil mit integrierter Abreiß-Schutzfolie zu verwenden. Die Fuge ist fachgerecht unter Verwendung des Profils ohne Verunreinigungen der Sichtbetonflächen in Oberflächenqualität Q2 anzuarbeiten.

Hinweis:
Die Betonstützen selbst werden im Rahmen dieser Position nicht bekleidet, sondern bleiben sichtbar.

Inklusive aller erforderlichen Vor- und Nebenarbeiten.
Menge: 7,000 St

#### Untertitel 01.05 Bauteil B+D HPL-Innentüren

**01.05.0001 B.08-IT.1, B.09-IT.1 Innen, 1-flg, Stahlzarge, HPL, 885/2135 mm**
Einflügeliges HPL-Innentürelement mit Stahlzarge als robuste Funktionseinheit gemäß den übergeordneten technischen Vorbemerkungen des Gesamtprojekts, einschl.:

Vollständiges, hohlraumfreies Hinterfüllen der Zargen und der erforderlichen mechanischen Wandbefestigungen.

Kompletter Beschlagsatz (Standard-Objekt-Einsteckschloss vorgerichtet für Profilzylinder und Objekt-Langschild-Drückergarnitur) nach den funktionalen Folgekriterien.

Zusätzliches Bearbeiten der Tür vor Übergabe, Gangbarmachen und exaktes Einstellen.

Zargen:
Ausführung als schwere Stahlblech-Umfassungszarge, Blechstärke mind. 1,5 mm, einfach gefälzt, Umbug zur Wand 10 mm.

Maulweite (passend für geplante Trockenbauwandstärke ca. 150 mm), Zargenspiegel und Gewändeanschluss sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit je zwei angeschweißten VX-Zargenkonstruktions-Aufnahmeelementen (Standard-Bandtaschen) zur Aufnahme von dreidimensional verstellbaren Objektbändern.

Türblatt (einflügelig):
Zwei Stück dreidimensional verstellbare Edelstahl-Objektbänder (passend zu den VX-Bandtaschen der Zarge).

Einfach gefälzt, Türblattdicke mind. 40 mm. Robuste, verzugsarme Einlage aus Vollspanplatte. Ausführung zwingend in Klimaklasse II (Prüfklima b) nach DIN EN 1121 und DIN EN 1530.

Die HPL-Schichtstoffbeschichtung nach DIN EN 438 und die Kantenanleimer müssen absolut stoßfest, kratzfest und beständig für den starken Objektbetrieb ausgeführt sein. Anleimer verdeckt liegend.

Beschläge & Funktion:
Einsteckschloss als robustes Klasse-3-Objektschloss nach DIN 18251-1, vorgerichtet für Profilzylinder (PZ) zur Aufnahme der bauseitigen Schließung (klassischer PZ oder elektronischer mechatronischer Schließzylinder geeignet). Ausführung für beidseitigen regulären Drückerbetrieb.

Objekt-Drückergarnitur als Langschildgarnitur, Typ U (Türdrücker mit Rückführung zum Türblatt), gelocht für Profilzylinder (PZ). Ausführung als Drücker/Drücker-Garnitur (beidseitig Klinke) für den freien Durchgang im unverschlossenen Zustand. Die Montage hat verdeckt und durchgehend zu erfolgen. In schwerer Objektausführung aus Edelstahl, Oberfläche matt gebürstet. Die Lieferung des Schließzylinders erfolgt bauseits.

Einbauort  :  B.08-IT.1, B.09-IT.1

Öffnungsrichtung  :  einflüglig, 1 x DIN rechts (DIN R)
  1 x DIN links (DIN L)

Wandkonstruktion  :  Trockenbauwand (ca. 150 mm)

Schutzziel  :  Standard-Objekttür / Klimaklasse II (Keine
  Brandschutz- oder Rauchschutzanforderungen)

Oberfläche  :  HPL kunststoffbeschichtet, nach DIN EN 438
  (Typ HGS) für den Objektbau

Farbe Türblatt  :  RAL-Farbe nach Wahl des AG

Rohbaumaß  :  885 / 2135 mm

Angeb. Fabrikat  :  ............................................................

Einschließlich aller erforderlichen Vor- und Nebenarbeiten.
Menge: 2,000 St
Zeitansatz: 3,90

**01.05.0002 B.07-IT.1 Innen, 1-flg, Stahlzarge, HPL, 1010/2135 mm, BF, mit WC-Schloss**
Einflügeliges barrierefreies HPL-Innentürelement mit Stahlzarge (rollstuhlgerecht) als robuste Funktionseinheit mit integriertem Feuchtraumschutz für den Sanitärbereich gemäß den übergeordneten technischen Vorbemerkungen des Gesamtprojekts, der DIN 18040-1, einschl.:

Vollständiges, hohlraumfreies Hinterfüllen der Zargen und der erforderlichen mechanischen Wandbefestigungen.

Kompletter, auf die Barrierefreiheit abgestimmter Beschlagsatz (Objekt-WC-Schloss für starke mechanische Beanspruchung und barrierefreie WC-Langschild-Drückergarnitur) nach den funktionalen Folgekriterien.

Zusätzliches Bearbeiten der Türen vor Übergabe, Gangbarmachen und exaktes Einstellen zur Gewährleistung der dauerhaften Leichtgängigkeit im Alltagsbetrieb.

Zargen:
Ausführung als schwere Stahlblech-Umfassungszarge in Feuchtraum-Qualität, Blechstärke mind. 1,5 mm, einfach gefälzt, Umbug zur Wand 10 mm.

Zargenspiegel (Türblatt- und Gegenseite), Gewändeanschluss sowie die exakte Maulweite (passend für die geplante Trockenbau-Fertigwandstärke von ca. 150 mm) sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit je zwei angeschweißten VX-Zargenkonstruktions-Aufnahmeelementen (Standard-Bandtaschen) zur Aufnahme von dreidimensional verstellbaren Objektbändern.

Türblatt:
Zwei Stück dreidimensional verstellbare Edelstahl-Objektbänder (passend zu den VX-Bandtaschen der Zarge).

Einfach gefälzt, Türblattdicke mind. 40 mm. Robuste, verzugsarme Einlage aus Vollspanplatte (Vollspan-Kern erfüllt die Kriterien des Blauen Engels DE-UZ 76 gemäß den Vorbemerkungen). Ausführung zwingend in Klimaklasse II (Prüfklima b) nach DIN EN 1121 und DIN EN 1530.

Die HPL-Schichtstoffbeschichtung nach DIN EN 438 und die Kantenanleimer (PU-Verklebung) müssen absolut stoßfest und beständig ausgeführt sein. Anleimer verdeckt liegend.

Beschläge & Funktion:
Einsteckschloss im Türflügel als robustes Objekt-Bad-/WC-Schloss (entsprechend Klasse 3 nach DIN 18251-1), eingerichtet für die Aufnahme einer WC-Langschildgarnitur mit Riegel, Frei-/Besetzt-Anzeige und Notöffnungsvorrichtung von außen. Ausführung für beidseitigen Drückerbetrieb.

Das Schloss muss vollumfänglich den Vorgaben der DIN 18040-1 zur Barrierefreiheit entsprechen; der Schlossmechanismus muss so leichtgängig sein, dass die maximal zulässigen Bedienkräfte der Klasse 3 nach DIN EN 12217 garantiert eingehalten werden.

Sämtliche Schlossteile sind dauerhaft feuchtigkeitsgeschützt und korrosionsbeständig für den Einsatz im Sanitärbereich auszuführen.

Barrierefreie Objekt-Bad-Langschild-Drückergarnitur, Typ U (Türdrücker mit Rückführung zum Türblatt), passend zum WC-Schloss. Die Montage hat verdeckt und durchgehend mittels Hülsenschrauben zu erfolgen. In schwerer Objektausführung aus Edelstahl, Oberfläche matt gebürstet. Auf dem Langschild innen mit massivem, barrierefreiem Verriegelungs-Olivenknopf, auf dem Außenschild mit Frei-/Besetzt-Anzeige (Rot/Grün) und integrierter Notöffnungsvorrichtung (Schlitzkopf).

Ausführung zwingend geeignet für den Einsatz in feuchten Sanitärräumen mit erhöhtem Korrosionsschutz.

Einbauort  :  B.07-IT.1

Öffnungsrichtung  :  einflüglig, 1 x DIN links (DIN L)

Wandkonstruktion  :  Trockenbau (ca. 150 mm)

Schutzziel  :  Barrierefreie Standard-Objekttür mit integriertem
  Feuchtraumschutz / Klimaklasse II (Keine Brandschutz- oder Rauchschutzanforderungen)

Oberfläche  :  HPL kunststoffbeschichtet, nach DIN EN 438
  (Typ HGS) für den Objektbau

Farbe Türblatt  :  RAL-Farbe nach Wahl des AG

Rohbaumaß  :  1010 / 2135 mm

Lichte Türbreite  :  mind. 900 mm (bei 90°-Öffnung)

Angeb. Fabrikat  :  ............................................................

Einschließlich aller erforderlichen Vor- und Nebenarbeiten.
Menge: 1,000 St
Zeitansatz: 0,70

**01.05.0003 B.11-IT.2 Innen, 2-flg, Stahlzarge, HPL, 2010/2135 mm**
Zweiflügeliges HPL-Innentürelement mit Stahlzarge als robuste Funktionseinheit für den harten Objekt- und Hallenbetrieb gemäß den übergeordneten technischen Vorbemerkungen des Gesamtprojekts, einschl.:

Vollständiges, hohlraumfreies Hinterfüllen der Zargen und der erforderlichen Befestigungen wie Dübel oder Anschweißplatten.

Kompletter Beschlagsatz (Schloss. Drückergarnitur und Standflügelverriegelung) nach den funktionalen Folgekriterien.

Zusätzliches Bearbeiten der Türen vor Übergabe, Gangbarmachen und exaktes Einstellen.

Zargen:
Ausführung als Stahlblech-Umfassungszarge, Blechstärke mind. 1,5 mm, einfach gefälzt, Umbug zur Wand 10 mm.

Zargenspiegel (Türblatt- und Gegenseite), Gewändeanschluss sowie die exakte Maulweite (passend für die geplante Trockenbau-Fertigwandstärke von ca. 150 mm) sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit den erforderlichen verstärkten Zargenkonstruktions-Aufnahmeelementen (Standard-Bandtaschen) zur Aufnahme von dreidimensional verstellbaren Objektbändern an beiden Seiten.

Türblatt (Gang- und Standflügel):
Je zwei Stück dreidimensional verstellbare Edelstahl-Objektbänder (passend zu den VX-Bandtaschen der Zarge) pro Türflügel.

Einfach gefälzt, Türblattdicke mind. 40 mm. Robuste, verzugsarme Einlage aus Vollspanplatte (Vollspan-Kern erfüllt die Kriterien des Blauen Engels DE-UZ 76 gemäß den Vorbemerkungen).

Die HPL-Schichtstoffbeschichtung nach DIN EN 438 und die Kantenanleimer (PU-Verklebung) müssen absolut stoßfest und beständig ausgeführt sein. Anleimer verdeckt liegend.

Beschläge & Funktion:
Einsteckschloss im Gangflügel als robustes Klasse-3-Objektschloss nach DIN 18251-1, vorgerichtet für Profilzylinder (PZ) zur Aufnahme der bauseitigen Schließung (klassischer PZ oder elektronischer mechatronischer Schließzylinder vorgesehen). Ausführung für beidseitigen regulären Drückerbetrieb.

Standflügel zwingend inklusive verdeckt liegender Verriegelung im Falz (Kantriegel / Falztreibriegel), nach oben und unten verriegelnd, inklusive bodenbündiger Schließmulde. Ausführung passend zur gewählten Beschlagsart. Die Montage der bodenbündigen Schließmulde darf erst nach der bauseitigen Fertigstellung des finalen Fußbodenbelags (OKFF) erfolgen; die genaue Terminierung und Höhenabstimmung ist vom Auftragnehmer eigenverantwortlich mit der Bauleitung abzustimmen.

Objekt-Drückergarnitur am Gangflügel als Langschildgarnitur, Typ U (Türdrücker mit Rückführung zum Türblatt), gelocht für Profilzylinder (PZ). Ausführung als Drücker/Drücker-Garnitur (beidseitig Klinke) für den freien Durchgang im unverschlossenen Zustand. Die Montage hat verdeckt und durchgehend zu erfolgen. In schwerer Objektausführung aus Edelstahl für den dauerhaften Einsatz im Objektbau, Oberfläche matt gebürstet. Die Lieferung des Schließzylinders erfolgt bauseits.

Einbauort  :  B.11-IT.2

Öffnungsrichtung  :  zweiflügelig, 1 x Gangflügel DIN links (DIN L)

Wandkonstruktion  :  Trockenbau (ca. 150 mm)

Schutzziel  :  Standard-Objekttür / Klimaklasse II (Keine
  Brandschutz- oder Rauchschutzanforderungen)

Oberfläche  :  HPL kunststoffbeschichtet, nach DIN EN 438
  (Typ HGS) für den Objektbau

Farbe Türblatt  :  RAL-Farbe nach Wahl des AG

Rohbaumaß  :  2010 / 2135 mm

Angeb. Fabrikat  :  ............................................................

Einschließlich aller erforderlichen Vor- und Nebenarbeiten.
Menge: 1,000 St
Zeitansatz: 3,90

**01.05.0004 B.16-IT.2 Innen 2-flg, Stahlzarge, HPL, 2010/2135 mm, NA mit Panikfunktion E**
Zweiflügeliges Innentürelement mit Stahlzarge als Funktionseinheit für den harten Objektbetrieb und den Einsatz in Rettungswegen gemäß den technischen Vorbemerkungen und dem Brandschutzkonzept, einschl.:

Vollständiges, hohlraumfreies Hinterfüllen der Zargen mit Mörtel und der erforderlichen Befestigungen wie Dübel oder Anschweißplatten.

Kompletter Beschlagsatz (selbstverriegelndes Panikschloss Funktion E am Gangflügel, manuelle Standflügelverriegelung und Wechselgarnitur Knauf/Drücker) nach den funktionalen Folgekriterien.

Zusätzliches Bearbeiten der Türen vor Übergabe, Gangbarmachen und exaktes Einstellen.

Zargen:
Ausführung als Stahlblech-Umfassungszarge, Blechstärke mind. 1,5 mm, einfach gefälzt, Umbug zur Wand 10 mm.

Zargenspiegel, Gewändeanschluss sowie die exakte Maulweite (passend für die geplante Raumtrennwand ca. 150 mm) sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit den erforderlichen verstärkten Zargenkonstruktions-Aufnahmeelementen (Standard-Bandtaschen) zur Aufnahme von dreidimensional verstellbaren Objektbändern an beiden Seiten.

Türblätter (asymmetrische Teilung, Gang- und Standflügel):
Zwei Stück dreidimensional verstellbare Edelstahl-Objektbänder (passend zu den VX-Bandtaschen der Zarge).

Einfach gefälzt, Türblattdicke mind. 40 mm. Robuste, verzugsarme Einlage aus Vollspanplatte (Vollspan-Kern erfüllt die Kriterien des Blauen Engels DE-UZ 76 gemäß den Vorbemerkungen).

Die Aufteilung der beiden Flügel hat zwingend asymmetrisch zu erfolgen. Der Hauptflügel (Gangflügel) ist vom Auftragnehmer eigenverantwortlich so breit zu dimensionieren, dass eine barrierefreie, lichte Fluchtdurchgangsbreite von mindestens 1.050 mm im lichten Durchgang (unter absolutem Abzug von Türblattdicke, Zargenfalz und Beschlagsvorstehung bei einer 90°-Öffnung) allein durch den Gangflügel garantiert ist.

Die HPL-Schichtstoffbeschichtung nach DIN EN 438 und die Kantenanleimer (PU-Verklebung) müssen absolut stoßfest und beständig ausgeführt sein. Anleimer verdeckt liegend.

Beschläge & Funktion:
Einsteckschloss im Gangflügel: Selbstverriegelndes Objekt-Panikschloss nach DIN EN 179 mit integrierter Panikfunktion E (Wechselfunktion), vorgerichtet für Profilzylinder (PZ) zur Aufnahme der bauseitigen Schließung. Das Schlosssystem muss zwingend für den Einsatz von elektronischen/mechatronischen Schließzylindern mit Getriebefreilauf (FZG-Zulassung) geeignet und zertifiziert sein. Die Fluchtfunktion muss das jederzeitige mechanische Öffnen der Tür von innen durch einfache Betätigung des Türdrückers garantieren. Nach dem Schließen des Flügels hat die Verriegelung automatisch zu erfolgen (selbstverriegelnd).

Schlosssystem am Standflügel: Manuell zu bedienende, verdeckt liegende Verriegelung im Falz (Kantriegel / Falztreibriegel), nach oben und unten verriegelnd, inklusive bodenbündiger Schließmulde. Der Standflügel dient im Alltag als Feststeller und wird nur bei Bedarf für Materialtransporte manuell entriegelt.

Objekt-Wechselgarnitur als Langschildgarnitur am Gangflügel, innen mit Türdrücker Typ U (mit Rückführung zum Türblatt), außen mit starrem Knauf. Gelocht für Profilzylinder (PZ). Die Montage hat verdeckt und durchgehend zu erfolgen. In schwerer Objektausführung aus Edelstahl, Oberfläche matt gebürstet. Zertifiziert nach DIN EN 179 als gemeinsame Funktionseinheit mit dem angebotenen Panikschloss. Die Lieferung des Schließzylinders erfolgt bauseits.

Einbauort  :  B.16-IT.2

Öffnungsrichtung  :  zweiflügelig asymmetrisch, in
  Fluchtrichtung nach rechts (in Raum B.17) öffnend, Hauptflügel/Gangflügel DIN rechts (DIN R).

Schutzziel  :  Fluchttür (Notausgang) nach DIN EN 179, dichtschließend (Anforderung „d" gemäß BSK) / Klimaklasse II

Oberfläche  :  HPL kunststoffbeschichtet, nach DIN EN 438
  (Typ HGS) für den Objektbau

Farbe Türblatt  :  RAL-Farbe nach Wahl des AG

Wandkonstruktion  :  Trockenbau (ca. 150 mm)

Rohbaumaß  :  2010 / 2135 mm

Angeb. Fabrikat  :  ............................................................

Einschließlich aller erforderlichen Vor- und Nebenarbeiten.
Menge: 1,000 St
Zeitansatz: 3,90

**01.05.0005 B.08-IT.2, B.09-IT.2 Innen, 1-flg, Stahlzarge, HPL, 760/2135 mm**
Einflügeliges HPL-Innentürelement mit Stahlzarge als robuste Funktionseinheit mit integriertem Feuchtraumschutz für den Sanitärbereich gemäß den übergeordneten technischen Vorbemerkungen des Gesamtprojekts, einschl.:

Vollständiges, hohlraumfreies Hinterfüllen der Zargen und der erforderlichen mechanischen Wandbefestigungen.

Kompletter Beschlagsatz (Standard-PZ-Objektschloss mit mitgeliefertem Blindzylinder ohne Schließfunktion und Objekt-Langschild-Drückergarnitur in korrosionsbeständiger Feuchtraum-Ausführung) nach den funktionalen Folgekriterien.

Zusätzliches Bearbeiten der Tür vor Übergabe, Gangbarmachen und exaktes Einstellen.

Zargen:
Ausführung als schwere Stahlblech-Umfassungszarge in Feuchtraum-Qualität, Blechstärke mind. 1,5 mm, einfach gefälzt, Umbug zur Wand 10 mm.

Maulweite (passend für geplante Trockenbauwandstärke ca. 150 mm), Zargenspiegel und Gewändeanschluss sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit je zwei angeschweißten VX-Zargenkonstruktions-Aufnahmeelementen (Standard-Bandtaschen) zur Aufnahme von dreidimensional verstellbaren Objektbändern.

Türblatt (einflügelig):
Je zwei Stück dreidimensional verstellbare Edelstahl-Objektbänder (passend zu den VX-Bandtaschen der Zarge).

Einfach gefälzt, Türblattdicke mind. 40 mm. Robuste, verzugsarme Einlage aus Vollspanplatte. Ausführung zwingend in Klimaklasse II (Prüfklima b) nach DIN EN 1121 und DIN EN 1530.

Die HPL-Schichtstoffbeschichtung nach DIN EN 438 und die Kantenanleimer müssen absolut stoßfest, kratzfest und beständig für den starken Objektbetrieb ausgeführt sein. Anleimer verdeckt liegend.

Beschläge & Funktion:
Einsteckschloss im Türflügel als robustes Klasse-3-Objektschloss nach DIN 18251-1, vorgerichtet für Profilzylinder (PZ). Sämtliche Schlossteile sind dauerhaft feuchtigkeitsgeschützt und korrosionsbeständig für den Einsatz im Sanitärbereich auszuführen. Ausführung für beidseitigen regulären Drückerbetrieb (Drücker/Drücker).

Lieferung und Montage eines mechanischen Blindzylinders (ohne Schließfunktion) durch das ausführende Gewerk. Ausführung in Edelstahloptik, passend zur Drückergarnitur. Die Baulänge ist vom Auftragnehmer eigenverantwortlich so zu wählen, dass der Blindzylinder nach der Montage bündig mit dem aufgesetzten Langschild-Beschlag abschließt.

Objekt-Drückergarnitur als Langschildgarnitur, Typ U (Türdrücker mit Rückführung zum Türblatt), gelocht für Profilzylinder (PZ) zur Aufnahme des mitgelieferten Blindzylinders. Ausführung als Drücker/Drücker-Garnitur (beidseitig Klinke) für den freien Durchgang. Ausführung zwingend geeignet für den Einsatz in feuchten Sanitärräumen mit erhöhtem Korrosionsschutz. Die Montage hat verdeckt und durchgehend zu erfolgen. In schwerer Objektausführung aus Edelstahl, Oberfläche matt gebürstet.

Einbauort  :  B.08-IT.2, B.09-IT.2

Öffnungsrichtung  :  einflüglig, 2 x DIN rechts (DIN R)

Wandkonstruktion  :  Trockenbauwand (ca. 150 mm)

Schutzziel  :  Standard-Objekttür / Klimaklasse II (Keine
  Brandschutz- oder Rauchschutzanforderungen)

Oberfläche  :  HPL kunststoffbeschichtet, nach DIN EN 438
  (Typ HGS) für den Objektbau

Farbe Türblatt  :  RAL-Farbe nach Wahl des AG

Rohbaumaß  :  760 / 2135 mm

Angeb. Fabrikat  :  ............................................................

Einschließlich aller erforderlichen Vor- und Nebenarbeiten.
Menge: 2,000 St
Zeitansatz: 0,70

**01.05.0006 B.11-IT.1 Innen, 1-flg, Stahlzarge, HPL, 1010/2135 mm, dichtschließend**
Einflügeliges HPL-Innentürelement mit Stahlzarge als robuste Funktionseinheit für den harten Objektbetrieb gemäß den übergeordneten technischen Vorbemerkungen des Gesamtprojekts, einschl.:

Vollständiges, hohlraumfreies Hinterfüllen der Zargen und der erforderlichen mechanischen Wandbefestigungen.

Kompletter Beschlagsatz (Standard-Objekt-Einsteckschloss vorgerichtet für Profilzylinder und Objekt-Langschild-Drückergarnitur) nach den funktionalen Folgekriterien.

Zusätzliches Bearbeiten der Tür vor Übergabe, Gangbarmachen und exaktes Einstellen.

Zargen:
Ausführung als schwere Stahlblech-Umfassungszarge, Blechstärke mind. 1,5 mm, einfach gefälzt, Umbug zur Wand 10 mm.

Maulweite (passend für geplante Trockenbauwandstärke ca. 150 mm), Zargenspiegel und Gewändeanschluss sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit je zwei angeschweißten VX-Zargenkonstruktions-Aufnahmeelementen (Standard-Bandtaschen) zur Aufnahme von dreidimensional verstellbaren Objektbändern.

Türblatt (einflügelig):
Zwei Stück dreidimensional verstellbare Edelstahl-Objektbänder (passend zu den VX-Bandtaschen der Zarge).

Einfach gefälzt, Türblattdicke mind. 40 mm. Robuste, verzugsarme Einlage aus Vollspanplatte. Ausführung zwingend in Klimaklasse II (Prüfklima b) nach DIN EN 1121 und DIN EN 1530.

Die HPL-Schichtstoffbeschichtung nach DIN EN 438 und die Kantenanleimer müssen absolut stoßfest, kratzfest und beständig für den starken Objektbetrieb ausgeführt sein. Anleimer verdeckt liegend.

Das Türblatt ist für den dichtschließenden Raumabschluss (Anforderung „d" gemäß Brandschutzkonzept zur Behinderung einer Rauchübertragung) an der bauseitigen Zargendichtung passgenau auszuführen.

Beschläge & Funktion:
Einsteckschloss im Türflügel als robustes Klasse-3-Objektschloss nach DIN 18251-1, vorgerichtet für Profilzylinder (PZ) zur Aufnahme der bauseitigen Schließung (klassischer PZ oder elektronischer mechatronischer Schließzylinder vorgesehen). Ausführung für beidseitigen regulären Drückerbetrieb (Drücker/Drücker).

Objekt-Drückergarnitur als Langschildgarnitur, Typ U (Türdrücker mit Rückführung zum Türblatt), gelocht für Profilzylinder (PZ). Ausführung als Drücker/Drücker-Garnitur (beidseitig Klinke) für den freien Durchgang im unverschlossenen Zustand. Die Montage hat verdeckt und durchgehend zu erfolgen. In schwerer Objektausführung aus Edelstahl für den dauerhaften Einsatz im Objektbau, Oberfläche matt gebürstet. Die Lieferung des Schließzylinders erfolgt bauseits.

Einbauort  :  B.11-IT.1

Öffnungsrichtung  :  einflüglig, DIN links (DIN L)

Wandkonstruktion  :  Trockenbauwand (ca. 150 mm)

Schutzziel  :  Dichtschließende Objekttür (Anforderung „d"
  gemäß BSK) / Klimaklasse II

Oberfläche  :  HPL kunststoffbeschichtet, nach DIN EN 438
  (Typ HGS) für den Objektbau

Farbe Türblatt  :  RAL-Farbe nach Wahl des AG

Rohbaumaß  :  1010 / 2135 mm

Angeb. Fabrikat  :  ............................................................

Einschließlich aller erforderlichen Vor- und Nebenarbeiten.
Menge: 1,000 St
Zeitansatz: 0,70

**01.05.0007 B.01-IT.1, B.02-IT.1, B.05-IT.1, B.06-IT.1 Innen, 1-flg, Stahlzarge, HPL, 1010/2135 mm, BF, dichtschließend**
Einflügeliges HPL-Innentürelement mit Stahlzarge als robuste Funktionseinheit für den barrierefreien Objektbetrieb mit erhöhtem Raumabschluss gemäß den übergeordneten technischen Vorbemerkungen des Gesamtprojekts, einschl.:

Vollständiges, hohlraumfreies Hinterfüllen der Zargen und der erforderlichen mechanischen Wandbefestigungen.

Kompletter Beschlagsatz (Standard-Objekt-Einsteckschloss vorgerichtet für Profilzylinder und barrierefreie Objekt-Langschild-Drückergarnitur) nach den funktionalen Folgekriterien.

Zusätzliches Bearbeiten der Tür vor Übergabe, Gangbarmachen und exaktes Einstellen.

Zargen:
Ausführung als schwere Stahlblech-Umfassungszarge, Blechstärke mind. 1,5 mm, einfach gefälzt, Umbug zur Wand 10 mm.

Maulweite (passend für geplante Trockenbauwandstärke ca. 150 mm), Zargenspiegel und Gewändeanschluss sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit je zwei angeschweißten VX-Zargenkonstruktions-Aufnahmeelementen (Standard-Bandtaschen) zur Aufnahme von dreidimensional verstellbaren Objektbändern.

Türblatt (einflügelig):
Zwei Stück dreidimensional verstellbare Edelstahl-Objektbänder (passend zu den VX-Bandtaschen der Zarge).

Einfach gefälzt, Türblattdicke mind. 40 mm. Robuste, verzugsarme Einlage aus Vollspanplatte. Ausführung zwingend in Klimaklasse II (Prüfklima b) nach DIN EN 1121 und DIN EN 1530.

Die HPL-Schichtstoffbeschichtung nach DIN EN 438 und die Kantenanleimer müssen absolut stoßfest, kratzfest und beständig für den starken Objektbetrieb ausgeführt sein. Anleimer verdeckt liegend.

Das Türblatt ist für den dichtschließenden Raumabschluss (Anforderung „d" gemäß Brandschutzkonzept zur Behinderung einer Rauchübertragung) an der bauseitigen Zargendichtung passgenau auszuführen.

Die Ausführung des Türblattes muss den Anforderungen an die Barrierefreiheit gemäß DIN 18040-1 (max. Bedienkräfte/Schließkraft Klasse 3 nach DIN EN 12217) entsprechen.

Beschläge & Funktion:
Einsteckschloss im Türflügel als robustes Klasse-3-Objektschloss nach DIN 18251-1, vorgerichtet für Profilzylinder (PZ) zur Aufnahme der bauseitigen Schließung (klassischer PZ oder elektronischer mechatronischer Schließzylinder vorgesehen). Ausführung für beidseitigen regulären Drückerbetrieb (Drücker/Drücker).

Das Schloss muss vollumfänglich den Vorgaben der DIN 18040-1 zur Barrierefreiheit entsprechen. Der Schlossmechanismus muss im Zusammenspiel mit dem Beschlag so leichtgängig sein, dass die maximal zulässigen Bedienkräfte der Klasse 3 nach DIN EN 12217 im eingebauten Zustand garantiert eingehalten werden.

Objekt-Drückergarnitur als Langschildgarnitur, Typ U (Türdrücker mit Rückführung zum Türblatt), gelocht für Profilzylinder (PZ). Ausführung als Drücker/Drücker-Garnitur (beidseitig Klinke) für den freien Durchgang im unverschlossenen Zustand. Die Montage hat verdeckt und durchgehend zu erfolgen. In schwerer Objektausführung aus Edelstahl, Oberfläche matt gebürstet. Die Lieferung des Schließzylinders erfolgt bauseits.

Einbauort  :  B.01-IT.1, B.02-IT.1, B.05-IT.1, B.06-IT.1

Öffnungsrichtung  :  einflüglig, 2 x DIN rechts (DIN R)
  2 x DIN links (DIN L)

Wandkonstruktion  :  Trockenbauwand (ca. 150 mm)

Schutzziel  :  Dichtschließende barrierefreie Objekttür
  (Anforderung „d" gemäß BSK) / Klimaklasse II

Oberfläche  :  HPL kunststoffbeschichtet, nach DIN EN 438
  (Typ HGS) für den Objektbau

Farbe Türblatt  :  RAL-Farbe nach Wahl des AG

Rohbaumaß  :  1010 / 2135 mm

Lichte Türbreite  :  mind. 900 mm (bei 90°-Öffnung)

Angeb. Fabrikat  :  ............................................................

Einschließlich aller erforderlichen Vor- und Nebenarbeiten.
Menge: 4,000 St
Zeitansatz: 0,70

**01.05.0008 B.16-IT.1, B.17-IT.1 Innen, 1-flg, Stahlzarge, HPL, 1135/2135 mm, BF, dicht, NA mit Panikfunktion E**
Einflügeliges HPL-Innentürelement mit Stahlzarge als robuste Funktionseinheit für den barrierefreien Objektbetrieb mit erhöhtem Raumabschluss gemäß den übergeordneten technischen Vorbemerkungen des Gesamtprojekts, einschl.:

Vollständiges, hohlraumfreies Hinterfüllen der Zargen und der erforderlichen mechanischen Wandbefestigungen.

Kompletter, zertifizierter Beschlagsatz (selbstverriegelndes Objekt-Panikschloss mit Panikfunktion E und barrierefreier Objekt-Wechselgarnitur Knauf/Drücker) nach den funktionalen Folgekriterien.

Zusätzliches Bearbeiten der Tür vor Übergabe, Gangbarmachen und exaktes Einstellen.

Zargen:
Ausführung als schwere Stahlblech-Umfassungszarge, Blechstärke mind. 1,5 mm, einfach gefälzt, Umbug zur Wand 10 mm.

Maulweite (passend für geplante Trockenbauwandstärke ca. 150 mm), Zargenspiegel und Gewändeanschluss sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit je zwei angeschweißten VX-Zargenkonstruktions-Aufnahmeelementen (Standard-Bandtaschen) zur Aufnahme von dreidimensional verstellbaren Objektbändern.

Türblatt (einflügelig):
Zwei Stück dreidimensional verstellbare Edelstahl-Objektbänder (passend zu den VX-Bandtaschen der Zarge).

Einfach gefälzt, Türblattdicke mind. 40 mm. Robuste, verzugsarme Einlage aus Vollspanplatte. Ausführung zwingend in Klimaklasse II (Prüfklima b) nach DIN EN 1121 und DIN EN 1530.

Die HPL-Schichtstoffbeschichtung nach DIN EN 438 und die Kantenanleimer müssen absolut stoßfest, kratzfest und beständig für den starken Objektbetrieb ausgeführt sein. Anleimer verdeckt liegend.

Das Türblatt ist für den dichtschließenden Raumabschluss (Anforderung „d" gemäß Brandschutzkonzept zur Behinderung einer Rauchübertragung) an der bauseitigen Zargendichtung passgenau auszuführen.

Die Ausführung des Türblattes muss den Anforderungen an die Barrierefreiheit gemäß DIN 18040-1 (max. Bedienkräfte/Schließkraft Klasse 3 nach DIN EN 12217) entsprechen.

Beschläge & Funktion:
Einsteckschloss als selbstverriegelndes Objekt-Panikschloss nach DIN EN 179 mit integrierter Panikfunktion E (Wechselfunktion), vorgerichtet für Profilzylinder (PZ). Das Schloss muss zwingend für den Einsatz von elektronischen/mechatronischen Schließzylindern mit Getriebefreilauf (FZG-Zulassung) geeignet und zertifiziert sein. Das sichere, rettungswegtechnische Verlassen des Raumes von innen über den Türdrücker muss rein mechanisch gewährleistet sein.

Das Schloss muss vollumfänglich den Vorgaben der DIN 18040-1 zur Barrierefreiheit entsprechen; der Schlossmechanismus muss im Zusammenspiel mit dem Beschlag so leichtgängig sein, dass die maximal zulässigen Bedienkräfte der Klasse 3 nach DIN EN 12217 im eingebauten Zustand garantiert eingehalten werden. Nach dem Schließen des Flügels hat die Verriegelung automatisch zu erfolgen..

Objekt-Wechselgarnitur als Langschildgarnitur (geeignet für Panikschlösser), innen mit barrierefreiem Türdrücker Typ U (Sicherheits-Türdrücker mit Rückführung zum Türblatt), außen mit starrem Knauf. Gelocht für Profilzylinder (PZ). Die Montage hat verdeckt und durchgehend zu erfolgen. In schwerer Objektausführung aus Edelstahl, Oberfläche matt gebürstet. Zertifiziert nach DIN EN 179 als gemeinsame Funktionseinheit mit dem angebotenen Panikschloss. Die Lieferung des Schließzylinders erfolgt bauseits.

Einbauort  :  B.16-IT.1, B.17-IT.1

Öffnungsrichtung  :  einflüglig, 1 x DIN rechts (DIN R)
  1 x DIN links (DIN L)

Wandkonstruktion  :  Trockenbauwand (ca. 150 mm)

Schutzziel  :  Fluchttür (Notausgang) nach DIN EN 179,
  dichtschließend (Anforderung „d" gemäß BSK) / barrierefrei / Klimaklasse II

Oberfläche  :  HPL kunststoffbeschichtet, nach DIN EN 438
  (Typ HGS) für den Objektbau

Farbe Türblatt  :  RAL-Farbe nach Wahl des AG

Rohbaumaß  :  1135 / 2135 mm

Lichte Türbreite  :  mind. 900 mm (bei 90°-Öffnung)

Angeb. Fabrikat  :  ............................................................

Einschließlich aller erforderlichen Vor- und Nebenarbeiten.
Menge: 2,000 St
Zeitansatz: 0,70

**01.05.0009 B.12-IT.1, B.12-IT.2, B.14-IT.1 Innen, 1-flg, Stahlzarge, HPL, 1010/2135 mm, BF, dicht, Knauf, mit Panikfunktion**
Einflügeliges HPL-Innentürelement mit Stahlzarge als robuste Funktionseinheit für den barrierefreien Objektbetrieb mit erhöhtem Raumabschluss gemäß den übergeordneten technischen Vorbemerkungen des Gesamtprojekts, einschl.:

Vollständiges, hohlraumfreies Hinterfüllen der Zargen und der erforderlichen mechanischen Wandbefestigungen.

Kompletter Beschlagsatz (Standard-Objekt-Einsteckschloss vorgerichtet für Profilzylinder/elektronische Knaufzylinder und barrierefreie Objekt-Langschild-Drückergarnitur) nach den funktionalen Folgekriterien.

Zusätzliches Bearbeiten der Tür vor Übergabe, Gangbarmachen und exaktes Einstellen.

Zargen:
Ausführung als schwere Stahlblech-Umfassungszarge, Blechstärke mind. 1,5 mm, einfach gefälzt, Umbug zur Wand 10 mm.

Maulweite (passend für geplante Trockenbauwandstärke ca. 150 mm), Zargenspiegel und Gewändeanschluss sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit je zwei angeschweißten VX-Zargenkonstruktions-Aufnahmeelementen (Standard-Bandtaschen) zur Aufnahme von dreidimensional verstellbaren Objektbändern.

Türblatt (einflügelig):
Zwei Stück dreidimensional verstellbare Edelstahl-Objektbänder (passend zu den VX-Bandtaschen der Zarge).

Einfach gefälzt, Türblattdicke mind. 40 mm. Robuste, verzugsarme Einlage aus Vollspanplatte. Ausführung zwingend in Klimaklasse II (Prüfklima b) nach DIN EN 1121 und DIN EN 1530.

Die HPL-Schichtstoffbeschichtung nach DIN EN 438 und die Kantenanleimer müssen absolut stoßfest, kratzfest und beständig für den starken Objektbetrieb ausgeführt sein. Anleimer verdeckt liegend.

Das Türblatt ist für den dichtschließenden Raumabschluss (Anforderung „d" gemäß Brandschutzkonzept zur Behinderung einer Rauchübertragung) an der bauseitigen Zargendichtung passgenau auszuführen.

Die Ausführung des Türblattes muss den Anforderungen an die Barrierefreiheit gemäß DIN 18040-1 (max. Bedienkräfte/Schließkraft Klasse 3 nach DIN EN 12217) entsprechen.

Beschläge & Funktion:
Einsteckschloss im Türflügel als robustes Klasse-3-Objektschloss nach DIN 18251-1, vorgerichtet für Profilzylinder (PZ) bzw. mechatronische/elektronische Schließsysteme. Das Schloss muss zwingend für den Einsatz von elektronischen Knaufzylindern mit Getriebefreilauf (FZG-Zulassung) geeignet sein. Ausführung für beidseitigen regulären Drückerbetrieb (Drücker/Drücker) für den freien Durchgang im unverschlossenen Zustand..

Das Schloss muss vollumfänglich den Vorgaben der DIN 18040-1 zur Barrierefreiheit entsprechen. Der Schlossmechanismus muss im Zusammenspiel mit dem Beschlag so leichtgängig sein, dass die maximal zulässigen Bedienkräfte der Klasse 3 nach DIN EN 12217 im eingebauten Zustand garantiert eingehalten werden.

Objekt-Drückergarnitur als Langschildgarnitur, Typ U (Türdrücker mit Rückführung zum Türblatt), gelocht für Profilzylinder (PZ). Ausführung als Drücker/Drücker-Garnitur (beidseitig Klinke). Die Montage hat verdeckt und durchgehend zu erfolgen. In schwerer Objektausführung aus Edelstahl, Oberfläche matt gebürstet. Das Langschild muss maßlich und konstruktiv so ausgeführt sein, dass eine freie, ungehinderte Drehbarkeit des bauseitigen Zylinderknaufs ohne mechanische Einschränkung gewährleistet ist. Die Lieferung des Schließzylinders erfolgt bauseits.

Einbauort  :  B.12-IT.1, B.12-IT.2, B.14-IT.1

Öffnungsrichtung  :  einflüglig, 1 x DIN rechts (DIN R)
  2 x DIN links (DIN L)

Wandkonstruktion  :  Trockenbauwand (ca. 150 mm)

Schutzziel  :  Dichtschließende barrierefreie Objekttür
  (Anforderung „d" gemäß BSK) / Klimaklasse II

Oberfläche  :  HPL kunststoffbeschichtet, nach DIN EN 438
  (Typ HGS) für den Objektbau

Farbe Türblatt  :  RAL-Farbe nach Wahl des AG

Rohbaumaß  :  1010 / 2135 mm

Lichte Türbreite  :  mind. 900 mm (bei 90°-Öffnung)

Angeb. Fabrikat  :  ............................................................

Einschließlich aller erforderlichen Vor- und Nebenarbeiten.
Menge: 3,000 St
Zeitansatz: 0,70

#### Untertitel 01.6 Bauteil B+D Barrierefreie Nassraumtüren

**01.6.0001 B.01.2-IT.1, B.02.2-IT.1, B.05.2-IT.1, B.06.2-IT.1 Innen, 1-flg, Stahlzarge, HPL, 1010/2135 mm, BF-Nassraum**
Einflügeliges barrierefreies HPL-Innentürelement mit Stahlzarge (rollstuhlgerecht) als robuste Funktionseinheit für den uneingeschränkten Einsatz in Nassräumen (Duschbereiche) gemäß den übergeordneten technischen Vorbemerkungen des Gesamtprojekts und der DIN 18040-1, einschl.:

Vollständiges, hohlraumfreies Hinterfüllen der Zargen und der erforderlichen mechanischen Wandbefestigungen.

Kompletter auf die Barrierefreiheit abgestimmter Beschlagsatz (Standard-PZ-Objektschloss  für starke mechanische Beanspruchung, mit mitgeliefertem Blindzylinder ohne Schließfunktion und barrierefreie Objekt-Langschild-Drückergarnitur mit erhöhtem Korrosionsschutz) nach den funktionalen Folgekriterien.

Zusätzliches Bearbeiten der Türen vor Übergabe, Gangbarmachen und exaktes Einstellen für die schwellenlose, barrierefreie Nutzung.

Öffnungswinkel der Türen: Die Konstruktion aus Bändern, Zarge und Beschlag ist vom Auftragnehmer so auf die bauseitigen Wand- und Sanitärobjektabstände abzustimmen, dass der barrierefreie Mindestöffnungswinkel von 90° zur Gewährleistung der lichten Durchgangsbreite uneingeschränkt garantiert ist.

Zargen:
Ausführung als schwere Stahlblech-Umfassungszarge aus feuerverzinktem Blech mit werkseitigem, erhöhtem Korrosionsschutz für Nassräume, Blechstärke mind. 1,5 mm, einfach gefälzt, Umbug zur Wand 10 mm.

Zargenspiegel (Türblatt- und Gegenseite), Gewändeanschluss sowie die exakte Maulweite (passend für geplante Trockenbauwandstärke ca. 150 mm) sind vom Auftragnehmer eigenverantwortlich am Bau zu prüfen.

Ausführung ohne Bodeneinstand (0 mm) für die direkte Aufsatzmontage auf den fertigen Fußbödenschichten (OKFF). Inklusive dreiseitig umlaufendem Dichtungsprofil im Falz, Bodenanschluss unten mit regulärem Bodenluftspalt nach Herstellervorgabe.

Die Oberfläche wird werksseitig hochwertig pulvergrundiert (überstreichbar für die bauseitige Endbeschichtung durch das Folgegewerk Malerarbeiten).

Ausführung mit je zwei angeschweißten VX-Zargenkonstruktions-Aufnahmeelementen (Standard-Bandtaschen) zur Aufnahme von dreidimensional verstellbaren Objektbändern..

Türblatt (einflügelig):
Zwei Stück dreidimensional verstellbare Edelstahl-Objektbänder (VX-Bänder, Ausführung zwingend in Edelstahl rostfrei / erhöhter Korrosionsschutz passend zu den Bandtaschen der Zarge).

Einfach gefälzt, Türblattdicke mind. 40 mm. Vollflächig wasserbeständiger Verbundaufbau (z. B. PU-Hartschaumkern; Röhren- oder Vollspankerne sind in diesem Nassbereich strikt unzulässig)..

Die HPL-Schichtstoffbeschichtung nach DIN EN 438 und die Kantenanleimer (PU-Verklebung) müssen absolut wasserfest und dampfbeständig ausgeführt sein. Anleimer verdeckt liegend.

Die Ausführung des Türblattes muss den Anforderungen an die Barrierefreiheit gemäß DIN 18040-1 (max. Bedienkräfte/Schließkraft Klasse 3 nach DIN EN 12217) entsprechen.

Beschläge & Funktion:
Einsteckschloss im Türflügel als robustes Klasse-3-Objektschloss nach DIN 18251-1, vorgerichtet für Profilzylinder (PZ). Sämtliche Schlossteile sind dauerhaft wassergeschützt und zwingend mit erhöhtem Korrosionsschutz für den Nassbereich auszuführen. Ausführung für beidseitigen regulären Drückerbetrieb (Drücker/Drücker).

Das Schloss muss vollumfänglich den Vorgaben der DIN 18040-1 zur Barrierefreiheit entsprechen; der Schlossmechanismus muss so leichtgängig sein, dass die maximal zulässigen Bedienkräfte der Klasse 3 nach DIN EN 12217 garantiert eingehalten werden.

Lieferung und Montage eines mechanischen Blindzylinders (ohne Schließfunktion) durch das ausführende Gewerk. Ausführung in Edelstahloptik, passend zur Drückergarnitur. Die Baulänge ist vom Auftragnehmer eigenverantwortlich so zu wählen, dass der Blindzylinder nach der Montage bündig mit dem aufgesetzten Langschild-Beschlag abschließt.

Barrierefreie Objekt-Drückergarnitur als Langschildgarnitur, Typ U (Türdrücker mit Rückführung zum Türblatt), gelocht für Profilzylinder (PZ) zur Aufnahme des mitgelieferten Blindzylinders. Ausführung als Drücker/Drücker-Garnitur (beidseitig Klinke) für den freien Durchgang. Ausführung geeignet für den uneingeschränkten Nassraumeinsatz mit erhöhtem Korrosionsschutz. Die Montage hat verdeckt und durchgehend zu erfolgen. In schwerer Objektausführung aus Edelstahl, Oberfläche matt gebürstet.

Einbauort  :  B.01.2-IT.1, B.02.2-IT.1, B.05.2-IT.1, B.06.2-IT.1

Öffnungsrichtung  :  einflüglig, 4 x DIN rechts (DIN R)

Wandkonstruktion  :  Trockenbauwand (ca. 150 mm)

Schutzziel  :  Barrierefreie Nassraumtür (wasserfest) /
  Klimaklasse III)

Farbe Türblatt  :  RAL-Standardfarbe nach Wahl des AG,
  voraussichtlich verkehrsweiß (RAL 9016)

Rohbaumaß  :  1010 / 2135 mm

Lichte Türbreite  :  mind. 900 mm (bei 90°-Öffnung)

Angeb. Fabrikat  :  ............................................................

Einschließlich aller erforderlichen Vor- und Nebenarbeiten.
Menge: 4,000 St
Zeitansatz: 0,70

**01.6.0002 Zulage Lüftungsgitter, Tür, Edelstahl, 100/200 mm**
Zulage zur Hauptposition des Türelements für das Liefern, den passgenauen Ausschnitt und den fachgerechten, wasserbeständigen Einbau eines mechanischen Lüftungs-/Überströmungsgitters in das Nassraum-Türblatt.

Einbauort  :  B.01.2-IT.1, B.02.2-IT.1, B.05.2-IT.1, B.06.2-IT.1

Anforderungen:
Ausführung als korrosionsbeständiges, nassraumtaugliches Lamellengitter (aus Edelstahl), unempfindlich gegen direkte Feuchtigkeits- und Spritzwasserbelastung. Das Gitter ist in seinen Abmessungen so zu dimensionieren, dass ein freier Lüftungsquerschnitt von mindestens 400 cm² uneingeschränkt garantiert ist.

Ausführungsart:
Ausführung als beidseitiges Set (bestehend aus Lüftungsgitter und passendem Gegenrahmen zur sauberen Abdeckung der Schnittkanten), blickdicht und formstabil ausgeführt.

Die Befestigung im Türblatt hat absolut wasserdicht, feuchtigkeitsbeständig versiegelt und reinigungsmittelresistent zu erfolgen.

Werkseitig oder vor Ort im unteren Teil des Türblattes integriert.
Menge: 4,000 St
Zeitansatz: 0,15

#### Untertitel 01.7 Bauteil B+D Stundensätze

**01.7.0001 Stundensatz Fachwerker, Trockenbauarbeiten**
Arbeiten, welche nicht in den Positionen  erfasst sind und gegen Nachweis zur Ausführung kommen.

Stundensatz:  Fachwerker
Leistungsbereich:  Trockenbauarbeiten

Stundenlohnarbeiten dürfen nur auf ausdrückliche Anweisung der Bauleitung oder des AG ausgeführt werden.

Wenn Stundenlohnarbeiten von der Bauleitung oder dem AG beauftragt wurden, sind die Stundenzettel am gleichen Tag von der Bauleitung oder dem AG abzeichnen zu lassen.

Später eingereichte Stundenzettel werden nicht anerkannt!

Zeiten für An- und Rückfahrten sowie Fahrtkosten sind mit den Stundensätzen abgegolten und können nicht gesondert berechnet werden.
Menge: 5,000 h

**01.7.0002 Stundensatz Helfer, Trockenbauarbeiten**
Arbeiten, welche nicht in den Positionen  erfasst sind und gegen Nachweis zur Ausführung kommen.

Stundensatz:  Helfer
Leistungsbereich:  Trockenbauarbeiten

Stundenlohnarbeiten dürfen nur auf ausdrückliche Anweisung der Bauleitung oder des AG ausgeführt werden.

Wenn Stundenlohnarbeiten von der Bauleitung oder dem AG beauftragt wurden, sind die Stundenzettel am gleichen Tag von der Bauleitung oder dem AG abzeichnen zu lassen.

Später eingereichte Stundenzettel werden nicht anerkannt!

Zeiten für An- und Rückfahrten sowie Fahrtkosten sind mit den Stundensätzen abgegolten und können nicht gesondert berechnet werden.
Menge: 5,000 h

### Titel 02 Titel 14.2 - Tennishalle Bauteil A + C

#### Untertitel 02.01 Bauteil A+C Baustelleneinrichtung

**02.01.0001 Baustelle für die Trockenbauarbeiten einrichten**
Baustelle für die Trockenbauarbeiten einrichten, Vorhalten für die Dauer der Arbeiten sowie Räumen der Baustelle
nach Abschluss der Arbeiten.
Baubüros, Unterkünfte, Werkstätten,
Lagerräume, Magazine und dergleichen, soweit
erforderlich, an- und abtransportieren,
aufbauen und einrichten.
Alle zur ordnungsgemäßen und vertragsgemäßen Durchführung der Bauleistungen erforderlichen Leistungsumfänge sind in dieser Position einzurechnen.
Geräte, Werkzeuge und sonstige Betriebsmittel auf die Baustelle bringen,
bereitstellen und soweit sie nicht in nachfolgenden Einzelpositionen erfasst sind,
betriebsfertig aufstellen einschl.
der dafür notwendigen Arbeiten, insbesondere:
-  Krane und Hebewerkzeuge
-  leichtes und schweres Gerät
-  Maschinen aller Art
-  Messgeräte aller Art
-  Absperrungen, Sicherungen
-  Ordnung auf Baustellengelände aufrechterhalten
-  Baustellenbeleuchtung
-  begehbare Abdeckungen
-  Schutzgeländer

Vorhaltedauer: gemäß den vorgesehenen Ausführungsterminen
Menge: 1,000 psch

#### Untertitel 02.02 Bauteil A+C Brandschutzbekleidungen, Brandschutzinnenfenster

**02.02.0001 Plan-Pos. 10: Bekleidung, GM-FH2 2x 12,5 mm, EI 60, Holzwandkonstruktion**
Brandschutzbekleidung, zweilagig, aus faserverstärkten Gips-Feuerschutzplatten mit Vliesarmierung, auf Holzwandkonstruktion, ohne zusätzliche Unterkonstruktion.
Oberflächenausbildung in Standardverspachtelung, Qualitätsstufe Q2 (Grundverspachtelung plus Nachverspachtelung/Finish). Evtl. Fugenbewehrung gemäß Herstellerangaben.

Art des Untergrunds: Holzwandkonstruktion
Art der Unterkonstruktion: ohne
Art der Platte: Feuerschutzplatte
Material Kaschierung: Vlies
Kantenausbildung:.....
Oberflächenqualität: Q2 (Standard)
Anzahl Lagen, Beplankung je Seite: 2-lagig
Dicke Beplankung je Seite: 12,5 mm
Typ Platte:  GM-FH2
Brandverhalten Platte (DIN EN 13501-1):A1
Feuerwiderstandsklasse (DIN EN 13501-2):EI 60

Angeb. Fabrikat:..........
Menge: 304,000 m2
Zeitansatz: 0,40

**02.02.0002 Plan-Pos. 10: Mineralwolleplatten, 100 mm, 040, Trennwand**
Liefern und lückenloses Einbauen eines 1-lagigen Dämmstoffes im Hohlraum der bauseitigen Giebel-Fachwerkwand, (Pfostendicke / Tiefe: 100 mm) vor dem Schließen durch die Brandschutzbekleidung aus Pos. 02.02, raumhoch und gefachbündig.

Ausführung:
Einpassen des Dämmstoffes in die bauseitige Fachwerkstruktur. Der Einbau erfolgt kreuzweise bzw. mit versetzten Plattenstößen der beiden Lagen, dicht gestoßen, vollflächig klemmend zwischen den Holzständern, ohne Fehlstellen oder Hohlräume an den Flanken.

Die Dämmstoffe sind lückenlos einzubringen und dauerhaft gegen Rutschen und Herausfallen zu sichern.

Inklusive aller erforderlichen Vor- und Nebenarbeiten.

Einbauort:  Bauteil C2
Bauteil:  Holzskelettbauwand EI 60
Wärmedämmung: Mineralwolleplatten
Wärmeleitfähigkeit (Bemessungswert):  0,040 W/(mK)
Anwendungstyp: WTR
Brandverhalten (DIN EN 13501-1):A1
Rohdichte:  min. 40 kg/m³
Dicke Dämmstoff: 100 mm
Gesamtdicke Wand: 150 mm

Angeb. Fabrikat:..........
Menge: 304,000 m2
Zeitansatz: 0,12

**02.02.0003 Plan-Pos. F-C11: Innenfenster in Holzskelettbauwand, EI 60, 1860/1400 mm**
Innenfenster aus Leichtmetallrahmenprofilen, pulverbeschichtet, zum Einbau in bauseitiger Holzskelettbauwand mit beidseitiger Brandschutz-GKF-Vorsatzschale aus Pos. 2.3.2, mit Brandschutzanforderung EI 60, feststehend, inkl. Verglasung mit ballwurfsicherem Klarglas, Herstellung der Öffnungen und Anschlüsse sowie Einbau der erforderlichen Wechsel in der beidseitigen Brandschutzbekleidung.

Größe  :  b/h=1860/1400 mm
Feuerwiderstandsklasse: EI 60
Verglasung:  Klarglas, ballwurfsicher

Angeb. Fabrikat:..........
Menge: 1,000 St
Zeitansatz: 3,00

**02.02.0004 Plan-Pos. F-C12 bis 14: Innenfenster in Holzskelettbauwand, EI 60, 2760/1400 mm**
Innenfenster aus Leichtmetallrahmenprofilen, pulverbeschichtet, zum Einbau in bauseitiger Holzskelettbauwand mit beidseitiger Brandschutzbekleidung aus Pos. 2.2.1, mit Brandschutzanforderung EI 60, feststehend, inkl. Verglasung mit ballwurfsicherem Klarglas, Herstellung der Öffnungen und Anschlüsse sowie Einbau der erforderlichen Wechsel in der beidseitigen Brandschutzbekleidung.

Größe  :  b/h=2760/1400 mm
Feuerwiderstandsklasse: EI 60
Verglasung:  Klarglas, ballwurfsicher

Angeb. Fabrikat:..........
Menge: 3,000 St
Zeitansatz: 3,00

**02.02.0005 Plan-Pos. F-C12 bis 14: Bekleidung Fensteröffnungen, Trennwand, 150 mm, EI 60**
Brandschutzbekleidung von Leibungen, Oberseite Brüstung und Unterseite Sturz an Fensteröffnungen in Holzskelettbauwand mit beidseitiger Brandschutzbekleidung aus Pos. 02.03, aus Plattenmaterial, einschl. Befestigungsmaterialien und Verspachtelung.

Einbauort:  Bauteil C2
Wandaufbau:  Holzpfosten 100 mm, bauseitig
  beidseitig beplankt mit
  2x 12,5 mm GM-FH2
Wanddicke:  150 mm
Beplankung Leibung: 2x 12,5 mm GM-FH2
Öffnungsgröße: B x H: 2,76 m x 1,40 m
Brandschutz:  EI 60
Oberflächen/Fugen: Q2
Menge: 25,000 m
Zeitansatz: 0,55

**02.02.0006 Plan-Pos. F-C11: Bekleidung Fensteröffnung, Trennwand, 280 mm, EI 60**
Brandschutzbekleidung von Leibungen, Oberseite Brüstung und Unterseite Sturz an Fensteröffnungen in Holzskelettbauwand mit  beidseitiger Brandschutz-GKF-Vorsatzschale aus Pos. 02.01, aus Plattenmaterial, einschl. Befestigungsmaterialien und Verspachtelung.

Einbauort:  Bauteil C2
Wandaufbau:  Holzpfosten 100 mm,
  beidseitig beplankt  mit GKF-Vorsatzschale
  EI 60, d= 2 x 75 mm
Wanddicke:  280 mm
Beplankung Leibung: 2x 12,5 mm DFIR
Öffnungsgröße: B x H: 1,86 m x 1,40 m
Brandschutz:  EI 60
Oberflächen/Fugen: Q2
Menge: 6,520 m
Zeitansatz: 0,55

**02.02.0007 Plan-Pos. 11: Bekleidung Holzleimbinder, GM-F 1x 20 mm, EI 60**
Brandschutzbekleidung von Holzleimbindern mit faserverstärkten Gips-Feuerschutzplatten, mit Glasvlies ummantelt, einlagig, ohne zusätzliche Unterkonstruktion.
Oberflächenausbildung in Standardverspachtelung, Qualitätsstufe Q2 (Grundverspachtelung plus Nachverspachtelung/Finish). Evtl. Fugenbewehrung gemäß Herstellerangaben.

Art des Untergrunds: Holzleimbinder
Art der Unterkonstruktion: ohne
Art der Platte: Feuerschutzplatte
Material Kaschierung: Vlies
Kantenausbildung:  .....
Oberflächenqualität: Q2 (Standard)
Anzahl Lagen, Beplankung je Seite: 1-lagig
Dicke Beplankung je Seite: 20 mm
Typ Platte:  GM-F
Brandverhalten Platte (DIN EN 13501-1):A1
Feuerwiderstandsklasse (DIN EN 13501-2):EI 60

Angeb. Fabrikat:..........

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Menge: 60,000 m2
Zeitansatz: 0,35

**02.02.0008 Bekleidung Holzbalken, GM-F 1x 20 mm, EI 60**
Brandschutzbekleidung von horizontal verlaufenden Holzbalken mit faserverstärkten Gips-Feuerschutzplatten, mit Glasvlies ummantelt, einlagig, ohne zusätzliche Unterkonstruktion.
Oberflächenausbildung in Standardverspachtelung, Qualitätsstufe Q2 (Grundverspachtelung plus Nachverspachtelung/Finish). Evtl. Fugenbewehrung gemäß Herstellerangaben.

Art des Untergrunds: Holzbalken
  ca. 18 cm x 18 cm
Art der Unterkonstruktion: ohne
Art der Platte:  Feuerschutzplatte
Material Kaschierung: Vlies
Kantenausbildung:  .....
Oberflächenqualität: Q2 (Standard)
Anzahl Lagen, Beplankung je Seite: 1-lagig
Dicke Beplankung je Seite: 20 mm
Typ Platte:  GM-F
Brandverhalten Platte (DIN EN 13501-1):A1
Feuerwiderstandsklasse (DIN EN 13501-2):EI 60

Angeb. Fabrikat:..........
Menge: 20,000 m2
Zeitansatz: 0,35

**02.02.0009 Plan-Pos. 12: Bekleidung Stahlstütze, GKF 1x 15 mm, EI 60**
Brandschutzbekleidung von schräg verlaufenden Stahlprofilen, 3-seitig, aus Gips-Feuerschutzplatten, in folgender Ausführung:

-  Kanten der Platten versetzt stoßen und klammern
-  Stöße mit Streifen, 100 mm breit, hinterlegen
-  Oberflächenausbildung in Standardverspachtelung, Qualitätsstufe Q2 (Grundverspachtelung plus Nachverspachtelung/Finish). Evtl. Fugenbewehrung gemäß Herstellerangaben.

Bauteil:  Stahlstütze
Art des Profils: HEB 340
Abwicklung:  1000 mm
Verhältnis U/A Stahlprofil: max. 300 1/m
Art der Platte: Feuerschutzplatte
Anzahl Seiten: 3-seitig
Anzahl Plattenlagen: 1-lagig
Dicke Platte: 15 mm
Typ Platte:  DF
Brandverhalten (DIN EN 13501-1):A2-s1,d0
Feuerwiderstandsklasse (DIN EN 13501-2):EI 60
Oberflächenqualität: Q2 (Standard)

Angeb. Fabrikat:..........
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Menge: 19,500 m2
Zeitansatz: 0,80

**02.02.0010 Bekleidung Stahlstrebe, GKF 1x 15 mm, EI 60**
Brandschutzbekleidung von schräg verlaufenden Stahlstreben, 4-seitig, aus Gips-Feuerschutzplatten, in folgender Ausführung:

-  Kanten der Platten versetzt stoßen und klammern
-  Stöße mit Streifen, 100 mm breit, hinterlegen
-  Oberflächenausbildung in Standardverspachtelung, Qualitätsstufe Q2 (Grundverspachtelung plus Nachverspachtelung/Finish). Evtl. Fugenbewehrung gemäß Herstellerangaben.

Bauteil:  Stahlstrebe
Art des Profils: Quadratprofil
  ca. 40 mm x 40 mm
Abwicklung:  ca. 160 mm
Art der Platte: Feuerschutzplatte
Anzahl Seiten: 4-seitig
Anzahl Plattenlagen: 1-lagig
Dicke Platte: 15 mm
Typ Platte:  DF
Brandverhalten (DIN EN 13501-1):A2-s1,d0
Feuerwiderstandsklasse (DIN EN 13501-2):EI 60
Oberflächenqualität: Q2 (Standard)

Angeb. Fabrikat:..........

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Menge: 9,000 m
Zeitansatz: 0,80

**02.02.0011 GKF-Bekleidung, EI 60, Sturz Außenwand, 2x 12,5 mm**
Bekleidung des Fenstersturzes mit Gips-Feuerschutzplatten, zweiseitig, mit Unterkonstruktion aus Metallprofilen, Platten stumpf stoßen, Ecke mit Kantenschutzprofilen; Oberflächenausbildung in Standardverspachtelung, Qualitätsstufe Q2 (Grundverspachtelung plus Nachverspachtelung/Finish). Evtl. Fugenbewehrung gemäß Herstellerangaben.

Einbauort:  Bauteil C2 Außenwand
Bauteil:  Sturz
Tiefe Sturz: 300 mm
Abwicklung:  1500 mm
Art der Platte: Feuerschutzplatte
Art der Unterkonstruktion:  Metallunterkonstruktion
Anzahl Seiten: 2-seitig
Brandverhalten Platte (DIN EN 13501-1):
  A2-s1,d0
Typ Platte:  DF
Oberflächenqualität: Q2 (Standard)
Anzahl Plattenlagen: 2-lagig
Dicke Platte: 12,5 mm
Feuerwiderstandsklasse (DIN EN 13501-2):
  EI 60
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
Angeb. Fabrikat:..........

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Menge: 24,000 m
Zeitansatz: 0,50

#### Untertitel 02.03 Bauteil A+C Wandkonstruktionen

**02.03.0001 Gleitender Bauteilanschluss an angrenzende Bauteile mit Trennstreifen**
Herstellung einer kontrollierten, gleitenden Trennung an den Anschlussfugen von Trockenbaukonstruktionen

(z. B. Deckenbekleidungen, Unterdecken oder Montagewänden) an angrenzende massive Bauteile, Holzbauteile oder andere Trockenbauflächen gemäß DIN 18340 zur Vermeidung unkontrollierter Rissbildung.
Liefern und fachgerechtes Aufkleben eines spezialbeschichteten, 65 mm breiten Papierstreifens mit gerastertem
Haftklebestoff an einem Rand direkt auf das angrenzende, glatte Bauteil.
Der Trennstreifen muss auch bei Feuchtigkeit formstabil bleiben.
Die Fuge zwischen der Beplankungskante und dem Trennstreifen ist mit Systemfugenspachtelmasse planeben und hohlraumfrei zu verspachten.
Nach vollständiger Austrocknung und Erhärtung der Spachtelmasse ist der überstehende Teil des Trennstreifens sauber und bündig abzuschneiden.

Material:  Spezialbeschichteter Papierstreifen mit einseitigem Kleberand
Breite:  65 mm
Menge: 50,000 m
Zeitansatz: 0,01

**02.03.0002 Plan-Pos. 9: GKF-Vorsatzschale, EI 60, d=75 mm, 2x 12,5 mm, MW 40 mm**
Gipsplatten-Vorsatzschale, als Brandschutzverkleidung auf Holzskelettbauwand
montieren, mit Spezial-Gipsplatten mit besonderer Stabilität, Druckfestigkeit und Auszugsfestigkeit, mit Ständerwerk aus verzinkten Stahlprofilen und Mineralwolledämmung.
Oberflächenausbildung in Standard-verspachtelung, Qualitätsstufe Q2 (Grundverspachtelung plus Nachverspachtelung/Finish). Evtl. Fugenbewehrung gemäß Herstellerangaben.

Bauteil:  Vorsatzschale
Art der Unterkonstruktion:  Metallunterkonstruktion
Typ Profil:  CW/UW 50/50(40)/06
Achsabstand: 625 mm
Anzahl Plattenlagen: beidseitig 2-lagig
Dicke Platte: 12,5 mm
Typ Platte:  DFIR
Brandverhalten Platte (DIN EN 13501-1):A2-s1,d0
Brandverhalten Dämmstoff (DIN EN 13501-1):A1
Schmelzpunkt Dämmstoff: 1000 °C
Feuerwiderstandsklasse (DIN EN 13501-2):EI 60
Rohdichte Platte: ca. 975 kg/m³
Wärmedämmung: Mineralwolle
Dicke Dämmstoff: 40 mm
Anwendungstyp: WTR
Oberflächenqualität: Q2 (Standard)
Dicke Vorsatzschale: 75 mm
Höhe:  6,80 m
Angeb. Fabrikat:..........
Menge: 237,860 m2
Zeitansatz: 0,90

**02.03.0003 Plan-Pos. 9a: GKF-Vorsatzschale, EI 30, d=75 mm, 2x 12,5 mm, MW 40 mm**
Gipsplatten-Vorsatzschale, als Brandschutzverkleidung auf Holzskelettbauwand
montieren, mit Gipsplatten, mit Ständerwerk aus verzinkten Stahlprofilen und Mineralwolledämmung.
Oberflächenausbildung in Standard-verspachtelung, Qualitätsstufe Q2 (Grundverspachtelung plus Nachverspachtelung/Finish). Evtl. Fugenbewehrung gemäß Herstellerangaben.

Bauteil:  Vorsatzschale
Art der Unterkonstruktion:  Metallunterkonstruktion
Typ Profil:  CW/UW 50/50(40)/06
Achsabstand: 625 mm
Anzahl Plattenlagen: beidseitig 2-lagig
Dicke Platte: 12,5 mm
Typ Platte:  DF
Brandverhalten Platte (DIN EN 13501-1):A2-s1,d0
Brandverhalten Dämmstoff (DIN EN 13501-1):A1
Schmelzpunkt Dämmstoff: 1000 °C
Feuerwiderstandsklasse (DIN EN 13501-2):EI 30
Rohdichte Platte: ca. 975 kg/m³
Wärmedämmung: Mineralwolle
Dicke Dämmstoff: 40 mm
Anwendungstyp: WTR
Oberflächenqualität: Q2 (Standard)
Dicke Vorsatzschale: 75 mm
Höhe:  6,80 m
Angeb. Fabrikat:..........
Menge: 36,000 m2
Zeitansatz: 0,90

**02.03.0004 Dampfbremse, variabel, sd-Wert 0,25 - >10,0 m**
Dampfbremse aus Polyethylenfolie und Polypropylenvlies mit feuchtevariablem Diffusionswiderstand, auf Holzwandinnenseite
anbringen, Überlappungen mit Dichtungsband abkleben. Alle Anschlüsse und Durchdringungen dauerhaft luftdicht herstellen.

Einbauort:  Bauteil A1
Ausführung:  Dampfbremse, variabel
Material Dichtbahn: Dichtvlies PP/PE
sd-Wert:  0,25 - >10,0 m
Dicke Folie:  0,2 mm
Brandverhalten (DIN EN 13501-1):E
Höhenüberdeckung: min. 150 mm
Seitenüberdeckung: min. 200 mm
Breite Dichtband: min. 100 mm
Anzahl Durchdringungen:.....

Angeb. Fabrikat:..........
Menge: 28,000 m2
Zeitansatz: 0,06

**02.03.0005 Mineralwolle-Dämmung, zwischen Holzwandkonstruktion, 240 mm**
Mineralwolle-Wärmedämmung aus Dämmplatten zwischen Holzwandkonstruktion in Einstellmontage.
Dämmbahn mit 1 cm Übermaß zuschneiden, dicht stoßen sowie passgenau und fugenfrei einbauen.

Einbauort:  Bauteil A1
Einbaukonstruktion: Holzskelettbauwand
Gef. Baustoffklasse: A1
Brandverhalten DIN EN 13501:A1
Material:  Faserdämmstoff
WLG  :  040
Anzahl der Lagen:  1-lagig
Dämmdicke:  240 mm
Bezeichnung:  MW-WH-040-A1-240

Angeb. Fabrikat:  ..........
Menge: 59,000 m2
Zeitansatz: 0,20

**02.03.0006 GKBi-Vorsatzschale, 2x 12,5 mm, MW, d=100 mm**
Gipsplatten-Vorsatzschale, für Installationen der Teeküche, für Feuchträume, mit imprägnierten Platten und Ständerwerk aus verzinkten Stahlprofilen, inkl. Dampfsperre,
liefern und an EI 60 Bekleidung der Holzständerwand montieren.
Oberflächenausbildung in Standardverspachtelung, Qualitätsstufe Q2 (Grundverspachtelung plus Nachverspachtelung/Finish). Evtl. Fugenbewehrung gemäß Herstellerangaben.

Einbauort:  Bauteil C1
Bauteil:  Vorsatzschale
Art der Unterkonstruktion: Metallunterkonstruktion
Typ Profil:  CW/UW 75/50(40)/06
Achsabstand:  625 mm
Art der Platte: Gipsbauplatte imprägniert
Anzahl Plattenlagen: 2-lagig
Dicke Platte: 12,5 mm
Typ Platte:  H2
Kantenausbildung:.....
Brandverhalten Platte (DIN EN 13501-1):A2-s1,d0
Wärmedämmung: Mineralwolle
Dicke Dämmstoff: 60 mm
Rohdichte Dämmstoff: 20 kg/m³
Anwendungstyp: WTR
Oberflächenqualität: Q2 (Standard)
Feuerwiderstandsklasse (DIN EN 13501-2):.....
Dicke Trennwand: 100 mm
Höhe  :  2,90 m

Angeb. Fabrikat:..........
Menge: 8,700 m2
Zeitansatz: 0,50

**02.03.0007 GKBi-Schachtwand, 2-lagig 12,5 mm, MW 40 mm, H.= 3,00 m**
Installationsschachtbekleidung aus Gipsplatten, feuchtraumgeeignet, zweiseitig, inkl. Unterkonstruktion aus Stahlprofilen, der Dämmstoffeinlage, sowie den Rand- und Anschlussstreifen, liefern und an EI 60 Bekleidung der Holzständerwand montieren. Oberflächenausbildung in Standardverspachtelung, Qualitätsstufe Q2 (Grundverspachtelung plus Nachverspachtelung/Finish). Evtl. Fugenbewehrung gemäß Herstellerangaben.

Einbauort:  Bauteil C1
Bauteil:  Schachtwand
Art der Unterkonstruktion:  Metallunterkonstruktion
Typ Profil:  CW/UW 75/50(40)/06
Art der Platte: Gipsbauplatte imprägniert
Anzahl Lagen: 2-lagig
Dicke Platte: 12,5 mm
Typ Platte:  H2
Kantenausbildung:.....
Brandverhalten Platte (DIN EN 13501-1):A2-s1,d0
Wärmedämmung: Mineralwolle
Dicke Dämmstoff: 40 mm
Rohdichte Dämmstoff: 50 kg/m³
Brandverhalten Dämmstoff (DIN EN 13501-1):A1
Anwendungstyp: WZ
Oberflächenqualität: Q2 (Standard)
Höhe Schachtwand: 3,00 m
Dicke Schachtwand: 100 mm

Angeb. Fabrikat:..........
Menge: 2,420 m2
Zeitansatz: 0,90

**02.03.0008 GKF-hart-Schachtwand, 2-lagig 12,5 mm, MW 80 mm, H.= 7,00 m**
Installationsschachtbekleidung aus Spezial-Gipsplatten, hart, dreiseitig, inkl. Unterkonstruktion aus Stahlprofilen, der Dämmstoffeinlage, sowie den Rand- und Anschlussstreifen, liefern und an EI 60 Bekleidung der Holzständerwand montieren. Oberflächenausbildung in Standardverspachtelung, Qualitätsstufe Q2 (Grundverspachtelung plus Nachverspachtelung/Finish). Evtl. Fugenbewehrung gemäß Herstellerangaben.

Einbauort:  Bauteil A2
Bauteil:  Schachtwand
Art der Unterkonstruktion:  Metallunterkonstruktion
Typ Profil:  CW/UW 100/50(40)/06
Art der Platte: Gipsbauplatte
Anzahl Lagen: 2-lagig
Dicke Platte: 12,5 mm
Typ Platte  :  DFIR
Kantenausbildung:.....
Brandverhalten Platte (DIN EN 13501-1):A2-s1,d0
Wärmedämmung: Mineralwolle
Dicke Dämmstoff: 80 mm
Rohdichte Dämmstoff: 50 kg/m³
Brandverhalten Dämmstoff (DIN EN 13501-1):A1
Anwendungstyp: WZ
Oberflächenqualität: Q2 (Standard)
Höhe Schachtwand: 7,00 m
Dicke Schachtwand: 125 mm

Angeb. Fabrikat:..........
Menge: 35,000 m2
Zeitansatz: 0,90

**02.03.0009 Anschluss Installation an Schachtwand, D = 25 mm - 50 mm**
Anschluss der Schachtwand aus vorheriger Position an übereinander an der Wand montierten Installationsrohren, inkl. evtl. nötiger Auswechslung der Unterkonstruktion und Anarbeiten der Beplankung.

Rohrdurchmesser: 25 mm bis 50 mm
Art der Schachtwand: DFIR
Feuerwiderstandsklasse (DIN EN 13501-2):keine
Menge: 17,000 St
Zeitansatz: 0,20

**02.03.0010 Abschlusskanten an offenen Gipsplattenkanten, Göppinger Profil**
Herstellung von sauberen, geraden Abschlusskanten an offenen Gipsplattenkanten
oder im Bereich von gleitenden Decken- und Wandanschlüssen.
Liefern und fachgerechtes Ansetzen eines glatten, einseitig gelochten Abschlussprofils aus Aluminium (Typ „Göppinger Profil").
Das Profil ist passend zur Plattendicke im Spachtelbett anzusetzen, mechanisch auszurichten und flächeneben vollflächig einzuspachteln.
Die gelochte Schenkelseite dient zur sicheren Aufnahme der Spachtelmasse.
Ausführung der Verspachtelung im System nach Herstellervorschrift und entsprechend der geforderten Oberflächengüte Q2.
Menge: 20,000 m
Zeitansatz: 0,12

**02.03.0011 Plan-Pos. 13: GK-Trennwand, MW 60 mm, d= 125 mm, GK 2x 12,5 mm**
Gipsplatten-Trennwand, nicht tragend, bestehend aus:
-  einfachem Ständerwerk aus verzinkten Stahlprofilen, einschl. Anschluss- dichtung an andere Bauteile
-  beidseitiger Beplankung mit Gipsplatten, einschl. starrem Anschluss mit Anspachtelung an andere Bauteile
-  Oberflächenausbildung in Standardverspachtelung, Qualitätsstufe Q2 (Grundverspachtelung plus Nachverspachtelung/Finish). Evtl. Fugenbewehrung gemäß Herstellerangaben
-  plattenförmiger Dämmschicht aus Mineralwolle, dicht und abgleitsicher im Zwischenraum eingebaut

Art des Untergrunds: Zementestrich unten
  Holzbalkendecke oben
Art der Unterkonstruktion:  Metallunterkonstruktion
Oberflächenqualität: Q2 (Standard)
Wärmedämmung: Mineralwolleplatten
Dicke Dämmstoff: 60 mm
Typ Profil:  CW/UW 70/50(40)/06
Art der Platte: Gipsplatte, D = 12,5 mm
Anzahl Lagen, Beplankung je Seite: 2-lagig
Typ Platte:  A
Brandverhalten Platte (DIN EN 13501-1):A2-s1,d0
Anwendungstyp: WTR
Längenbezogener Strömungswiderstand: min. 5 kPa · s/m²
Brandverhalten Dämmstoff (DIN EN 13501-1):A2-s1,d0
Schalldämmmaß: Rw,R 56 dB
Dicke Trennwand: 125 mm
Höhe  :  3,60 m
Angeb. Fabrikat:..........
Menge: 123,380 m2
Zeitansatz: 0,90

**02.03.0012 Plan-Pos. 14: GKF-hart-Trennwand, EI 30, d=125 mm, GK 2x 12,5 mm, MW 60 mm**
Trennwand aus Spezial-Gipsplatten, hart, nicht tragend, obere Wandkante freistehend / nicht befestigt, geeignet für Aufnahme einer freitragenden Gipsplattendecke, bestehend aus:

-  einfachem Ständerwerk aus verzinkten Stahlprofilen, einschl. Anschlussdichtung an andere Bauteile
-  beidseitiger Beplankung mit Spezial-Gipsplatten, hart, einschl. starrem Anschluss mit Anspachtelung an andere Bauteile
-  Oberflächenausbildung in Standardverspachtelung, Qualitätsstufe Q2 (Grundverspachtelung plus Nachverspachtelung/Finish). Evtl. Fugenbewehrung gemäß Herstellerangaben
-  plattenförmiger Dämmschicht aus Mineralwolle, dicht und abgleitsicher im Zwischenraum eingebaut

Art des Untergrunds: Stahlbeton
Art der Unterkonstruktion:  Metallunterkonstruktion
Oberflächenqualität: Q2 (Standard)
Wärmedämmung: Mineralwolleplatten
Dicke Dämmstoff: 60 mm
Typ Profil:  CW/UW 75/50(40)/06
Art der Platte: Gipsplatte, D = 12,5 mm
Anzahl Lagen, Beplankung je Seite: 2-lagig
Typ Platte:  DFIR
Brandverhalten Platte (DIN EN 13501-1):A2-s1,d0
Anwendungstyp: WTR
Rohdichte Dämmstoff: min. 30 kg/m³
Längenbezogener Strömungswiderstand: min. 5 kPa · s/m²
Brandverhalten Dämmstoff (DIN EN 13501-1):A1
Schmelzpunkt Dämmstoff: 1000 °C
Schalldämmmaß: Rw,R 52 dB
Feuerwiderstandsklasse (DIN EN 13501-2):EI 30
Dicke Trennwand: 125 mm
Höhe:  2,75 m

Angeb. Fabrikat:..........
Menge: 18,500 m2
Zeitansatz: 0,90

**02.03.0013 Wandanschluss an Trennwand, T-Verbindung**
Anschluss einer querlaufenden Trennwand an die bestehende Trennwand (T-Verbindung), inkl. evtl. Verstärkung mit verzinkten Stahl-Profilen.
Menge: 14,000 m
Zeitansatz: 0,12

**02.03.0014 Türöffnung in GK-Trennwand, Maulweite 125 mm**
Türöffnung in Gips- bzw. Gipsfaserplatten-Trennwand mit Türpfosten aus UA-Ständer-profilen, inkl. aller erforderlichen Verstärkungsprofile sowie Sturzprofil und Fußwinkel.

Bauteil:  Türöffnung
Breite/Höhe (Baurichtmaß):1010/2135 mm
Dicke Trennwand:  125 mm
Menge: 5,000 St
Zeitansatz: 0,85

**02.03.0015 Plan-Pos. A.01-IT.1: Türöffnung in Vorsatzschale, 75 mm, EI 60**
Türöffnung in Brandschutz-GKF-Vorsatzschale aus Pos. 02.01 mit Türpfosten aus CW- bzw. UA-Ständerprofilen, inkl. aller erforderlichen Verstärkungsprofile sowie Sturzprofil und Fußwinkel.

Bauteil:  Türöffnung
Breite/Höhe (Baurichtmaß):1010/2135 mm
Dicke Vorsatzschale: ca. 75 mm
Gesamtdicke Wand:  ca. 400 mm
Feuerwiderstandsklasse (DIN EN 13501-2):EI 60
Menge: 1,000 St
Zeitansatz: 0,85

**02.03.0016 Anpassung GK-Trennwand an Holzleimbinder**
Anpassung der Trennwand oder Vorsatzschale/Bekleidung an runden Bestands-
Holzleimbinder, inkl. aller erforderlicher Arbeiten.

Radius: ca. 6,00 m - 7,40 m
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Menge: 15,000 m
Zeitansatz: 0,10

**02.03.0017 Aussparung in Trennwand, rechteckig, bis 400 mm x 200 mm, EI 60**
Öffnung in Gips- bzw. Gipsfaserplatten-Trennwand, einschl. Verstärkungsprofile,
mit Auskleidung für Anschluss eines bauseitigen Brandschotts. Abrechnung für beide Plattenlagen.

Einbauort  :  Bauteil C2
Bauteil  :  Trennwand Plan-Pos. 9
Art der Platte: GKFI
Anzahl Lagen: 2 Lagen beidseitig
Dicke Platte: 12,5 mm
Wanddicke  :  150 mm
Feuerwiderstandsklasse (DIN EN 13501-2):EI 60
Größe Aussparung B x H:ca. 400 mm x 200 mm
Menge: 1,000 St
Zeitansatz: 0,12

**02.03.0018 Aussparung in Trennwand, rechteckig, bis 400 mm x 200 mm**
Öffnung in Gips- bzw. Gipsfaserplatten-Trennwand, einschl. Verstärkungsprofile. Abrechnung für beide Plattenlagen.

Einbauort  :  Bauteil C2
Bauteil  :  Trennwand Plan-Nr. 13
Art der Platte: GKB
Anzahl Lagen: 2 Lagen beidseitig
Dicke Platte: 12,5 mm
Wanddicke  :  125 mm
Größe Aussparung B x H:ca. 400 mm x 200 mm
Menge: 7,000 St
Zeitansatz: 0,12

#### Untertitel 02.04 Bauteil A+C Abhangdecken

**02.04.0001 Gipsplattenunterdecke, GKF 2x 12,5 mm, freitragend, EI 30**
Gipsplatten-Decke, freitragend, bestehend aus
-  Unterkonstruktion aus Stahlprofilen; Tragprofile Rücken an Rücken verschraubt
-  untere und obere Decklage aus Gips-Feuerschutzplatten.
-  Oberflächenausbildung in Standardverspachtelung, Qualitätsstufe Q2 (Grundverspachtelung plus Nachverspachtelung/Finish). Evtl. Fugenbewehrung gemäß Herstellerangaben.
-  Mineralwolledämmung, in Profile eingelegt

Einbauort:  Bauteil A: BMA-Raum
Deckensystem: Gipsplattenunterdecke
Art der Unterdecke: freitragend
Spannweite:  1,50 m
Typ Profil:  CD/UD 75/50(40)/06
Art der Platte: Feuerschutzplatte
Dicke Platte: 12,5 mm
Beplankung:  beidseitig
Anzahl Lagen je Seite: 2-lagig
Typ Platte:  DF
Brandverhalten (DIN EN 13501-1):A2-s1,d0
Kantenausbildung:.....
Wärmedämmung: Mineralwolle
Dicke Dämmstoff: 60 mm
Rohdichte Dämmstoff: 50 kg/m³
Schmelzpunkt Dämmstoff: 1000 °C
Brandverhalten Dämmstoff (DIN EN 13501-1):A1
Feuerwiderstandsklasse (DIN EN 13501-2)
von oben und unten: EI 30

Angeb. Fabrikat:..........
Menge: 5,000 m2
Zeitansatz: 0,90

**02.04.0002 Gipsplattenunterdecke, GKF 2x 20 mm, abgehängt, EI 60, MW 40 mm**
Gipsplatten-Decke, abgehängt, hochfeuerhemmend, geeignet für die Aufnahme einer Akustikdecke, bestehend aus:

-  Unterkonstruktion aus einem Tragerost aus Stahlprofilen als Grund- und Tragprofil an der Holzdeckenkonstruktion befestigt
-  Decklage aus Gips-Feuerschutzplatten.
-  Verspachtelung nur nach Brandschutz-anforderungen(Grundverspachtelung),
  keine sichtbare Oberfläche
-  Eventuelle Fugenbewehrung gemäß Herstellerangaben.
-  Dämmung aus Mineralwollematten, dicht gestoßen, lose eingelegt, inkl. 150 mm breiten Dämmstreifen über Grund-Profil verlegt

Einbauort:  Bauteil C1 und C2
Bauteil:  Holzbalkendecke
  Holzfachwerkträgerdecke
Deckensystem: Gipsplattenunterdecke, geeignet für die Aufnahme einer Akustikdecke unterhalb der Feuerschutzplatten
Art der Unterkonstruktion:  Metallunterkonstruktion
Typ Profil:  CD 60/27/06, UA 50/40/06
Achsabstand:  400 mm
Art der Unterdecke: abgehängt
Art des Abhängers:.....
Abhängehöhe:  so wenig wie möglich  abgehängt
Art der Platte: Feuerschutzplatte
Anzahl Plattenlagen: 2-lagig
Dicke Platte: 2 x 20 mm
Typ Platte:  DF
Brandverhalten Platte (DIN EN 13501-1):A2-s1,d0
Kantenausbildung:.....
Wärmedämmung: Mineralwolle
Dicke Dämmstoff: 40 mm
Anwendungstyp: DI
Rohdichte:  min. 40 kg/m³
Brandverhalten Dämmstoff (DIN EN 13501-1):A1
Schmelzpunkt Dämmstoff: 1000 °C
Feuerwiderstandsklasse (DIN EN 13501-2):EI 60 (a<->b)
Beanspruchungsklasse: Klasse A
Biegezugfestigkeit:.....
Oberflächenqualität: keine

Angeb. Fabrikat:..........
Menge: 312,000 m2
Zeitansatz: 0,95

**02.04.0003 MW-Unterdecke, Rasterdecke, sichtbare Unterkonstruktion, schalldämmend, 625/625 mm**
Mineralwolle-Unterdecke, schallabsorbierend, in Einlegemontage, mit einer sichtbaren, beschichteten Metallunterkonstruktion aus Tragprofilen, mit Schnellabhänger bzw. Schlitzbandstahl von der hochfeuerhemmenden Gipsplattenunterdecke aus der Vorposition über zugelassene Dübel und Schrauben abgehängt und planeben ausgerichtet.

Einbauort:  Bauteil C1 und C2
Bauteil:  Unterdecke
Zusätzliche Eigenschaft: schalldämmend
Abhängehöhe:  ca. 250 mm
Unterkonstruktion: sichtbar
Art der Platte: Mineralwolleplatte
Brandverhalten (DIN EN 13501-1):A2-s1,d0
Kantenausbildung: gerade Kante
Farbe  :  weiß
Dekor/Design: feine Lochung
Schallabsorptionsgrad: 0,6
Achsraster:  625/625 mm
Dicke Platte: ca. 30 mm

Angeb. Fabrikat:..........
Menge: 249,000 m2
Zeitansatz: 0,50

**02.04.0004 Erschwerniszulage Rasterdecke für Anarbeiten an Holzleimbinder**
Zulage zur Rasterdecke (Pos. 2.4.3) für den erhöhten Arbeits- und Zeitaufwand beim Anarbeiten der Deckenunterkonstruktion und der Gips-Einlegekassetten an die vorhandenen Holz-
Leimbinder im Deckenbereich.

Abmessung: ca. 16 / 175 cm

Leistungsumfang:
Einschließlich des Auswechselns und Anpassens der weißen T-Haupt- und Querprofile, dem umlaufenden Liefern und Montieren von zusätzlichen weißen L-Wandwinkelprofilen an den Stützenflanken sowie dem exakten, splitterfreien Ausklinken und Zuschneiden der Gips-Einlegeplatten an die Stützengeometrie.

Hinweis:
Die Holzleimbinder selbst werden im Rahmen dieses LV's brandschutzbekleidet.

Inklusive aller erforderlichen Vor- und Nebenarbeiten.
Menge: 6,000 St

**02.04.0005 Zulage für runde Ausschnitte, bis d=300 mm, in Gips-Einlegekassetten**
Herstellen von kreisrunden Öffnungen in den fertig beschichteten Gipskarton-Rasterkassetten für den nachträglichen Einbau von technischen Komponenten (z. B. Decken-Präsenzmelder, runde Abluftventile Ø 100 mm).

Leistungsumfang:
Einmessen, Anzeichnen und staubarmes, kreisrundes Ausschneiden der Öffnungen vor dem Einlegen der Platten bis zu einem maximalen Durchmesser von 300 mm.

Besondere Leistung:
Die Schnitte müssen splitterfrei ausgeführt werden, damit die werkseitige Weißbeschichtung der Plattenvorderseite im Sichtbereich nicht beschädigt wird.

Eine zusätzliche Verspachtelung oder Kantenversiegelung entfällt, da keine Anforderungen an Brand-, Schallschutz oder Wassereinwirkung W2-I vorliegen.

Inklusive aller erforderlichen Vor- und Nebenarbeiten.
Menge: 4,000 St

**02.04.0006 Absorberbaffel, Mineralwolle + Holzwolle, 1200/600 mm**
Schallabsorberelemente in Baffeln von Decke abgehängt, rechteckig, aus Mineralwolle, beidseitig kaschiert mit mineralisch gebundener Holzwolle, in verzinkten Stahlrahmen befestigt.

Einbauort:  Bauteil A
Bauteil:  Decke
Deckensystem:  Absorberbaffel
Abmessung Platte:  1200/600 mm
Schalldämmung:  Mineralwolle
Dicke Dämmstoff:  25 mm
Material Kaschierung: Holzwolle
Brandverhalten (DIN EN 13501-1):A2-s1,d0
Farbe  :  weiß / hellgrau
Schallabsorptionsgrad:.....

Angeb. Fabrikat:  ..........
Menge: 96,000 St
Zeitansatz: 0,90

#### Untertitel 02.05 Bauteil A+C Brandschutz der Holzdecken von oben

**02.05.0001 Deckenschalung, OSB/2, Dicke 22 mm, über Balken**
Deckenschalung aus OSB/2-Platten, allseitig Nut und Feder, liefern und mit geeigneten Befestigungsmuitteln auf Holzfachwerk-trägerbalken und Holzbalkendecke montieren.

Einbauort:  Bauteil C1 und C2
Plattentyp:  OSB/2
Plattendicke: 22 mm

Angeb. Fabrikat:..........
Menge: 290,000 m2
Zeitansatz: 0,22

**02.05.0002 Trockenestrich, Gipsfaserplatte, 2-lagig verleimt, 25 mm**
Trockenestrich-Elemente aus Gipsfaserplatten mit Stufenfalz, als hochfeuerhemmenden Brandschutz der Holzfachwerkträgerdecke und der Holzbalkendecke von oben, auf die Deckenschalung aus vorheriger Position montieren.

Einbauort:  Bauteil C1 und C2
Konstruktionshöhe: ca. 25 mm
Art der Platte, Trockenestrich: Gipsfaserplatte
Anzahl Lagen: 2-lagig verleimt
Dicke Platte: 12,5 mm
Baustoffklasse (DIN 4102-1):A2
Feuerwiderstandsklasse (DIN EN 13501-2):EI 60

Angeb. Fabrikat:..........
Menge: 290,000 m2
Zeitansatz: 0,25

#### Untertitel 02.06 Bauteil A+C Innenliegende Rinne: Dämmung, Dampsperre und Bekleidung

**02.06.0001 Mineralwolle-Dämmung, zwischen Balken, 1-lagig, 160 mm**
Mineralwolle-Wärmedämmung als Bahn zwischen Deckenbalken liefern und dicht gestoßen einbauen.
Bei mehreren Lagen ist die Dämmung mit versetzten Stößen zu verlegen.
Dämmbahn mit 1 cm Übermaß zuschneiden, passgenau und fugenfrei einbauen.

Einbauort:  Bauteil A - Tennishalle
Bauteil:  Holzbalkendecke unter  innenliegender Rinne
Einbauort:  Holz- Deckenbalken
Balkenabstand: 400 mm
Material:  Faserdämmstoff
WLG  :  040
Brandverhalten DIN EN 13501:A2-s1,d0
Anzahl der Lagen: 1-lagig
Dämmdicke:  160 mm
Bezeichnung:  MW-DZ-040-A2-160

Angeb. Fabrikat:..........
Menge: 46,000 m2
Zeitansatz: 0,18

**02.06.0002 Dampfbremse, variabel, sd-Wert 0,25 - >10,0 m**
Dampfbremse aus Polyethylenfolie und Polypropylenvlies mit feuchtevariablem Diffusionswiderstand, auf Raumseite unter Wärmedämmung, Überlappungen mit Dichtungsband abkleben, für gedämmte, nicht belüftete Holzbalkendecke.
Herstellen der dauerhaft luftdichten Anschlüsse und Durchdringungen in gesonderter Position.

Einbauort:  Bauteil A - Tennishalle
Bauteil:  Holzbalkendecke unter  innenliegender Rinne
Ausführung:  Dampfbremse, variabel
Material Dichtbahn: Dichtvlies PP/PE
sd-Wert:  0,25 - >10,0 m
Dicke Folie:  0,2 mm
Brandverhalten (DIN EN 13501-1):E
Höhenüberdeckung: min. 150 mm
Seitenüberdeckung: min. 200 mm
Breite Dichtband: min. 100 mm
Anzahl Durchdringungen:.....
Angeb. Fabrikat:..........
Menge: 75,000 m2
Zeitansatz: 0,06

**02.06.0003 Randabschluss Dampfbremse, mit Dichtungsband**
Randabschluss, luftdicht, der Dampfbremse aus Vorposition, mit komprimierbarem Dichtungsband und Presslatte gemäß Herstellervorschrift.

Material Dichtband:.....

Material Profil:.....

Breite Dichtband:.....
Menge: 77,000 m
Zeitansatz: 0,08

**02.06.0004 Durchdringung Dampfbremse, herstellen und abdichten**
Durchdringung der Dampfbremse aus Vorposition, für Flachdachgulli-Abläufe herstellen und in der Luftdichtheitsebene sorgfältig abkleben, auf Material der Dampfsperre abgestimmt.

Durchmesser Durchdringung: 60 mm
Menge: 6,000 St
Zeitansatz: 0,18

**02.06.0005 Gipsplattenunterdecke, GK 1x 12,5 mm, abgehängt, Holzunterkonstruktion**
Gipsplatten-Unterdecke, bestehend aus:

-  Unterkonstruktion aus Holzlatten, an der bestehenden geraden Holzbalkendecke unter der Dampfsperre direkt befestigt
-  Decklage aus Gipsplatten.
  Oberflächenausbildung in Standardverspachtelung,Qualitätsstufe Q2 (Grundverspachtelung plus Nachverspachtelung/Finish). Evtl. Fugenbewehrung gemäß Herstellerangaben.

Einbauort:  Bauteil A - Tennishalle
Bauteil:  Holzbalkendecke unter  innenliegender Rinne
Deckensystem: Gipsplattenunterdecke
Oberflächenqualität: Q2 (Standard)
Art der Unterkonstruktion:  Holzunterkonstruktion
Höhe Latte:  30 mm
Breite Latte: 50 mm
Beanspruchungsklasse: Klasse A
Art der Platte: Gipsplatte
Typ Platte:  A
Brandverhalten Platte (DIN EN 13501-1):A2-s1,d0
Anzahl Plattenlagen: 1-lagig
Dicke Platte: 12,5 mm
Abhängehöhe: Lattung direkt unter  Dampfsperre / Holzbalkendecke

Angeb. Fabrikat:..........
Menge: 46,000 m2
Zeitansatz: 0,60

**02.06.0006 Zulage für runde Ausschnitte, bis d=100 mm, in Gipsplattenunterdecke**
Herstellen von kreisrunden Öffnungen in der  Gipsplattenunterdecke für den Einbau der Decke um die Regenwasserleitungen der Dachgullies.

Leistungsumfang:
Einmessen, Anzeichnen und staubarmes, kreisrundes Ausschneiden der Öffnungen vor dem Einlegen der Platten bis zu einem maximalen Durchmesser von 100 mm.

Besondere Leistung:
Die Schnitte müssen splitterfrei ausgeführt werden.

Anschluss an die Regenwasserleitungen mit geeigneten flexiblem Matrial.

Inklusive aller erforderlichen Vor- und Nebenarbeiten.
Menge: 6,000 St

#### Untertitel 02.7 Bauteil A+C HPL-Innentüren

**02.7.0001 C.02-IT.1, C.03-IT.1 Innentür,1-flg, Stahlzarge, HPL, 635/2010 mm, WC-Schloss**
Einflügeliges HPL-Innentürelement mit Stahlzarge als robuste Funktionseinheit mit integriertem Feuchtraumschutz für den Sanitärbereich gemäß den übergeordneten technischen Vorbemerkungen des Gesamtprojekts, einschl.:

Vollständiges, hohlraumfreies Hinterfüllen/Vergießen der Zargen und der erforderlichen mechanischen Wandbefestigungen.

Kompletter Beschlagsatz (Objekt-WC-Schloss am Türflügel und Langschild-Drückergarnitur mit Bad-Verriegelung) nach den funktionalen Folgekriterien.

Zusätzliches Bearbeiten der Tür vor Übergabe, Gangbarmachen und exaktes Einstellen..

Zargen:
Ausführung als schwere Stahlblech-Umfassungszarge in Feuchtraum-Qualität, Blechstärke mind. 1,5 mm, einfach gefälzt, Umbug zur Wand ca. 10 mm.

Maulweite (passend für vorhandene Mauerwerk-Bestandswandstärke ca. 200 mm), Zargenspiegel und Gewändeanschluss sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit je zwei angeschweißten VX-Zargenkonstruktions-Aufnahmeelementen (Standard-Bandtaschen) zur Aufnahme von dreidimensional verstellbaren Objektbändern.

Türblatt (einflügelig):
Zwei Stück dreidimensional verstellbare Edelstahl-Objektbänder (passend zu den VX-Bandtaschen der Zarge).

Einfach gefälzt, Türblattdicke mind. 40 mm. Verzugsarme, feuchtigkeitsbeständige Einlage. Ausführung zwingend als Feuchtraumtür (Klasse III) nach RAL-RG 426 für den Einsatz in Räumen mit kurzzeitig erhöhter Luftfeuchtigkeit. Klimaklasse II (Prüfklima b) nach DIN EN 1121 und DIN EN 1530.

Die HPL-Schichtstoffbeschichtung nach DIN EN 438 und die Kantenanleimer müssen absolut stoßfest, kratzfest und feuchtigkeitsbeständig ausgeführt sein. Anleimer verdeckt liegend.

Beschläge & Funktion:
Einsteckschloss als robustes Objekt-Bad-/WC-Schloss (entsprechend Klasse 3 nach DIN 18251-1), eingerichtet für die Aufnahme einer bauseitigen WC-Langschildgarnitur mit Riegel, Frei-/Besetzt-Anzeige und Notöffnungsvorrichtung von außen. Ausführung für beidseitigen Drückerbetrieb.

Sämtliche Schlossteile sind dauerhaft feuchtigkeitsgeschützt und korrosionsbeständig für den Einsatz im Sanitärbereich auszuführen.

Objekt-Bad-Langschild-Drückergarnitur, Typ U (Türdrücker mit Rückführung zum Türblatt). Die Montage hat verdeckt und durchgehend zu erfolgen. In schwerer Objektausführung aus Edelstahl für den dauerhaften Einsatz im Objektbau, Oberfläche matt gebürstet. Auf dem Langschild innen mit massivem Verriegelungs-Olivenknopf, auf dem Außenschild mit Frei-/Besetzt-Anzeige (Rot/Grün) und integrierter Notöffnungsvorrichtung (Schlitzkopf). Geeignet für Feuchträume mit erhöhtem Korrosionsschutz.

Einbauort  :  C.02-IT.1, C.03-IT.1

Öffnungsrichtung  :  einflügelig, 2 x DIN rechts (DIN R)

Wandkonstruktion  :  Bestandswand (Mauerwerk MW ca. 200 mm)

Schutzziel  :  Standard-Objekttür mit integriertem
  Feuchtraumschutz / Klimaklasse II (Keine Brandschutz- oder Rauchschutzanforderungen)

Oberfläche  :  HPL kunststoffbeschichtet, nach DIN EN 438
  (Typ HGS) für den Objektbau

Farbe Türblatt  :  RAL-Farbe nach Wahl des AG

Rohbaumaß  :  635 / 2010 mm

Angeb. Fabrikat  :  ............................................................

Einschließlich aller erforderlichen Vor- und Nebenarbeiten.
Menge: 2,000 St
Zeitansatz: 3,90

**02.7.0002 C.05-IT.1, C.07-IT.1 Innen, 1-flg, Stahlzarge, HPL, 1010/2135 mm**
Einflügeliges HPL-Innentürelement mit Stahlzarge als robuste Funktionseinheit für den harten Objektbetrieb gemäß den übergeordneten technischen Vorbemerkungen des Gesamtprojekts, einschl.:

Vollständiges, hohlraumfreies Hinterfüllen der Zargen und der erforderlichen mechanischen Wandbefestigungen.

Kompletter Beschlagsatz (Standard-Objekt-Einsteckschloss vorgerichtet für Profilzylinder und Objekt-Langschild-Drückergarnitur) nach den funktionalen Folgekriterien.

Zusätzliches Bearbeiten der Tür vor Übergabe, Gangbarmachen und exaktes Einstellen.

Zargen:
Ausführung als schwere Stahlblech-Umfassungszarge, dreiseitig, Blechstärke mind. 1,5 mm, einfach gefälzt, Umbug zur Wand ca. 10 mm.

Maulweite (passend für geplante Trockenbauwand ca. 125 mm), Zargenspiegel und Gewändeanschluss sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten)..

Ausführung mit je zwei angeschweißten VX-Zargenkonstruktions-Aufnahmeelementen (Standard-Bandtaschen) zur Aufnahme von dreidimensional verstellbaren Objektbändern.

Türblatt (einflügelig):
Zwei Stück dreidimensional verstellbare Edelstahl-Objektbänder (passend zu den VX-Bandtaschen der Zarge).

Einfach gefälzt, Türblattdicke mind. 40 mm. Robuste, verzugsarme Einlage aus Vollspanplatte. Ausführung zwingend in Klimaklasse II (Prüfklima b) nach DIN EN 1121 und DIN EN 1530.

Die HPL-Schichtstoffbeschichtung nach DIN EN 438 und die Kantenanleimer müssen absolut stoßfest, kratzfest und beständig für den starken Objektbetrieb ausgeführt sein. Anleimer verdeckt liegend.

Beschläge & Funktion:
Einsteckschloss im Türflügel als robustes Klasse-3-Objektschloss nach DIN 18251-1, vorgerichtet für Profilzylinder (PZ) zur Aufnahme der bauseitigen Schließung (klassischer PZ oder elektronischer mechatronischer Schließzylinder vorgesehen). Ausführung für beidseitigen regulären Drückerbetrieb (Drücker/Drücker) für den freien Durchgang im unverschlossenen Zustand.

Objekt-Drückergarnitur als Langschildgarnitur, Typ U (Türdrücker mit Rückführung zum Türblatt), gelocht für Profilzylinder (PZ). Ausführung als Drücker/Drücker-Garnitur (beidseitig Klinke). Die Montage hat verdeckt und durchgehend zu erfolgen. In schwerer Objektausführung aus Edelstahl für den dauerhaften Einsatz im Objektbau, Oberfläche matt gebürstet. Die Lieferung des Schließzylinders erfolgt bauseits.

Einbauort  :  C.05-IT.1, C.07-IT.1

Öffnungsrichtung  :  einflügelig, 2 x DIN links (DIN L)

Wandkonstruktion  :  Trockenbauwand (ca. 125 mm)

Schutzziel  :  Standard-Objekttür / Klimaklasse II (Keine
  Brandschutz- oder Rauchschutzanforderungen)

Oberfläche  :  HPL kunststoffbeschichtet, nach DIN EN 438
  (Typ HGS) für den Objektbau

Farbe Türblatt  :  RAL-Farbe nach Wahl des AG

Rohbaumaß  :  1010 / 2135 mm

Lichte Türbreite  :  mind. 900 mm (bei vollständiger Öffnung)

Angeb. Fabrikat  :  ............................................................

Einschließlich aller erforderlichen Vor- und Nebenarbeiten.
Menge: 2,000 St
Zeitansatz: 3,90

**02.7.0003 C.06-IT.1, C.06-IT.2, C.08-IT.1, Innen, 1-flg, Stahlzarge, HPL, 1010/2135 mm, NA mit Panikfunktion E**
Einflügeliges HPL-Innentürelement mit Stahlzarge als robuste Funktionseinheit für den harten Objektbetrieb und den Einsatz in Rettungswegen gemäß den übergeordneten technischen Vorbemerkungen des Gesamtprojekts, einschl.:

Vollständiges, hohlraumfreies Hinterfüllen der Zargen und der erforderlichen mechanischen Wandbefestigungen.

Kompletter, zertifizierter Beschlagsatz (selbstverriegelndes Objekt-Panikschloss mit Panikfunktion E und Objekt-Wechselgarnitur Knauf/Drücker) nach den funktionalen Kriterien für Fluchtwege.

Zusätzliches Bearbeiten der Tür vor Übergabe, Gangbarmachen und exaktes Einstellen.

Zargen:
Ausführung als schwere Stahlblech-Umfassungszarge, dreiseitig, Blechstärke mind. 1,5 mm, einfach gefälzt, Umbug zur Wand ca. 10 mm.

Maulweite (passend für geplante Trockenbauwand ca. 125 mm), Zargenspiegel und Gewändeanschluss sind vom Auftragnehmer eigenverantwortlich am Bau zu prüfen.

Ausführung ohne Bodeneinstand (0 mm) für die direkte Aufsatzmontage auf den fertigen Fußbödenschichten (OKFF). Inklusive dreiseitig umlaufendem Dichtungsprofil im Falz, Bodenanschluss unten mit regulärem Bodenluftspalt nach Herstellervorgabe.

Gefertigt aus feuerverzinktem Stahlblech. Die Oberfläche wird werksseitig hochwertig pulvergrundiert (überstreichbar für die bauseitige Endbeschichtung durch das Folgegewerk Malerarbeiten).

Ausführung mit je zwei angeschweißten VX-Zargenkonstruktions-Aufnahmeelementen (Standard-Bandtaschen) zur Aufnahme von dreidimensional verstellbaren Objektbändern.

Türblatt (einflügelig):
Zwei Stück dreidimensional verstellbare Edelstahl-Objektbänder (passend zu den VX-Bandtaschen der Zarge).

Einfach gefälzt, Türblattdicke mind. 40 mm. Robuste, verzugsarme Einlage aus Vollspanplatte. Ausführung zwingend in Klimaklasse II (Prüfklima b) nach DIN EN 1121 und DIN EN 1530.

Die HPL-Schichtstoffbeschichtung nach DIN EN 438 und die Kantenanleimer müssen absolut stoßfest, kratzfest und beständig für den starken Objektbetrieb ausgeführt sein. Anleimer verdeckt liegend.

Beschläge & Funktion:
Einsteckschloss als selbstverriegelndes Objekt-Panikschloss nach DIN EN 179 mit integrierter Panikfunktion E (Wechselfunktion), vorgerichtet für Profilzylinder (PZ). Das Schloss muss zwingend für den Einsatz von elektronischen/mechatronischen Schließzylindern mit Getriebefreilauf (FZG-Zulassung) geeignet und zertifiziert sein. Das sichere, rettungswegtechnische Verlassen des Raumes von innen über den Türdrücker muss rein mechanisch gewährleistet sein. Nach dem Schließen des Flügels hat die Verriegelung automatisch zu erfolgen (selbstverriegelnd).

Objekt-Wechselgarnitur als Langschildgarnitur (geeignet für Panikschlösser), innen mit Türdrücker Typ U (Sicherheits-Türdrücker mit Rückführung zum Türblatt), außen mit starrem Knauf. Gelocht für Profilzylinder (PZ). Die Montage hat verdeckt und durchgehend zu erfolgen. In schwerer Objektausführung aus Edelstahl, Oberfläche matt gebürstet. Zertifiziert nach DIN EN 179 als gemeinsame Funktionseinheit mit dem angebotenen Panikschloss. Die Lieferung des Schließzylinders erfolgt bauseits.

Einbauort  :  C.06-IT.1, C.06-IT.2, C.08-IT.1

Öffnungsrichtung  :  einflüglig, 2 x DIN rechts (DIN R),
  1 x DIN links (DIN L)

Wandkonstruktion  :  Trockenbauwand (ca. 125 mm)

Schutzziel  :  Notausgang / Fluchttür (2. Rettungsweg nach
  DIN EN 179), Klimaklasse II (nach DIN EN 1121)

Oberfläche  :  HPL kunststoffbeschichtet, nach DIN EN 438
  (Typ HGS) für den Objektbau

Farbe Türblatt  :  RAL-Farbe nach Wahl des AG

Rohbaumaß  :  1010 / 2135 mm

Lichte Türbreite  :  mind. 900 mm (bei vollständiger Öffnung)

Angeb. Fabrikat  :  ............................................................

Einschließlich aller erforderlichen Vor- und Nebenarbeiten.
Menge: 3,000 St
Zeitansatz: 3,90

#### Untertitel 02.8 Bauteil A+C Holzrahmentür

**02.8.0001 C.01-IT.1 Innen, mit Seitenelementen, 1-flg./3-tlg., Holz-Glas-Rahmentür, 1.850 / 2.100 mm, NA mit Panikfunktion E**
Einflügeliges Holz-Glas-Rahmentürelement, 3-teilig, inklusive passender Holz-Blockrahmenkonstruktion, als bauaufsichtlich zertifiziertes Funktionselement (Schutzziel dicht- und selbstschließend / d+s) für den Einsatz in Rettungswegen (Notausgang) gemäß den übergeordneten technischen Vorbemerkungen und dem Brandschutzkonzept, einschl.:

Fachgerechte, statisch bemessene Montage des gesamten Elements in die vorhandene Bestands-Holzfachwerkwand inklusive aller zugelassenen Befestigungsmittel und dichtschließender Versiegelung der Anschlussfugen (vertragliche Hauptleistung).

Kompletter, zertifizierter Beschlagsatz (selbstverriegelndes PZ-Panikschloss Funktion E nach DIN EN 179, Objekt-Langschild-Wechselgarnitur Knauf/Drücker und hydraulisches Obentürschließersystem) nach den funktionalen Folgekriterien.

Zusätzliches Bearbeiten der Tür vor Übergabe, Gangbarmachen und exaktes Einstellen für die schwellenlose Fluchtwegnutzung.

Konstruktion & Zarge:
Ausführung als 3-teilige Holz-Rahmenkonstruktion (1 Türflügel seitlich, flankiert von 2 festverglasten Seitenteilen im Gesamtrahmen integriert).

Schwere Holz-Blockrahmenkonstruktion (Blockzarge), passend für die vorhandene Holzfachwerkwand (Bestandswandstärke ca. 180 mm). Gewändeanschluss sowie die exakten Anschlussmaße sind vom Auftragnehmer eigenverantwortlich am Bau zu prüfen.

Ausführung ohne Bodeneinstand (0 mm) für die direkte Aufsatzmontage auf den fertigen Fußbödenschichten (OKFF). Inklusive dreiseitig umlaufendem Dichtungsprofil im Falz zur Gewährleistung des baurechtlich geforderten dichtschließenden Raumabschlusses („d"). Bodenanschluss unten mit regulärem Bodenluftspalt nach Herstellervorgabe.

Türflügel & Verglasung:
Türflügel als Holz-Rahmenflügel, einfach gefälzt, Rahmenstärken und Profile herstellerseitig geprüft und zertifiziert für das Schutzziel d+s.

Oberfläche des gesamten Elements (Rahmen, Zarge, Glasleisten) werkseitig endbeschichtet (hochwertig lackiert) im RAL-Standardfarbton nach Wahl des AG, voraussichtlich verkehrsweiß (RAL 9016).

Das einflügelige Türelement ist vom Auftragnehmer eigenverantwortlich so zu dimensionieren, dass eine lichte Fluchtdurchgangsbreite von mindestens 1.050 mm im lichten Durchgang (unter absolutem Abzug von Türblattdicke, Zargenfalz und Beschlagsvorstehung bei einer 90°-Öffnung) allein durch den geöffneten Türflügel garantiert ist.

Verglasung im Türblatt und in beiden Seitenteilen zwingend als zertifiziertes Sicherheitsglas (VSG oder ESG nach Herstellervorgabe für dichtschließende Elemente), Ausführung als Klarglas, splitterbindend für den uneingeschränkten Einsatz in Rettungswegen von Sportstätten.

Beschläge & Funktion:
Türbänder dreidimensional justierbar (3-D-Bänder), schwere Objektausführung, für dichtschließende Türen zugelassen.

Einsteckschloss im Türflügel zwingend als selbstverriegelndes Objekt-Panikschloss nach DIN EN 179 mit integrierter Panikfunktion E (Wechselfunktion). Das Schloss muss zwingend für den Einsatz von elektronischen/mechatronischen Schließzylindern mit Getriebefreilauf (FZG-Zulassung) geeignet und zertifiziert sein. Vorgerichtet für Profilzylinder (PZ) zur Aufnahme der bauseitigen Schließung. Die mechanische Funktion muss garantieren, dass die Tür von innen jederzeit durch einfache Betätigung des Türdrückers im Zuge des Rettungsweges geöffnet werden kann. Nach dem Schließen des Flügels hat die Verriegelung automatisch über den Schlossmechanismus zu erfolgen (selbstverriegelnd).

Schließfunktion: Ausführung zwingend mit einem hydraulischen Gleitschienen-Obentürschließersystem (OTS), geprüft nach DIN EN 1154, zur Gewährleistung der bauaufsichtlich geforderten Selbstschließung („s"). Das Schließersystem ist so einzustellen, dass ein sicheres Schließen aus jedem Öffnungswinkel garantiert ist.

Objekt-Wechselgarnitur als Langschildgarnitur am Türflügel (geeignet für Panikschlösser), innen mit Türdrücker Typ U (mit Rückführung zum Türblatt), außen mit starrem Knauf. Gelocht für Profilzylinder (PZ). Die Montage hat verdeckt und durchgehend zu erfolgen. In schwerer Objektausführung aus Edelstahl, Oberfläche matt gebürstet. Zertifiziert nach DIN EN 179 als gemeinsame Funktionseinheit mit dem angebotenen Panikschloss. Die Lieferung des Schließzylinders erfolgt bauseits.

Einbauort  :  C.01-IT.1

Öffnungsrichtung  :  1 x einflügelig (im 3-teiligen Element), DIN links
  (DIN L)

Wandkonstruktion  :  Bestand, Holzfachwerkwand (ca. 180 mm) mit
  direkter Befestigung im Tragwerk

Schutzziel  :  Dicht- und selbstschließend (d+s) /
  Notausgang (NA) nach DIN EN 179

Oberfläche  :  Werkseitig endbeschichtet (hochwertig
  deckend lackiert)

Farbe Türblatt  :  RAL-Farbe nach Wahl des AG

Rohbaumaß  :  ca. 1.850 / 2.100 mm

Lichte Türbreite  :  mind. 1.050 mm (am Türflügel bei 90°-Öffnung)

Angeb. Fabrikat  :  ............................................................

Einschließlich aller erforderlichen Vor- und Nebenarbeiten.
Menge: 1,000 St
Zeitansatz: 3,20

#### Untertitel 02.9 Bauteil A+C Stundensätze

**02.9.0001 Stundensatz Meister, Trockenbauarbeiten**
Arbeiten, welche nicht in den Positionen erfasst sind und gegen Nachweis zur Ausführung kommen.
Stundensatz: Meister

Stundenlohnarbeiten dürfen nur auf ausdrückliche Anweisung der Bauleitung oder des AG ausgeführt werden.
Wenn Stundenlohnarbeiten von der Bauleitung oder dem AG beauftragt wurden, sind die Stundenzettel am gleichen Tag von der Bauleitung oder dem AG abzeichnen zu lassen. Später eingereichte Stundenzettel werden nicht anerkannt!
Zeiten für An- und Rückfahrten sowie Fahrtkosten sind mit den Stundensätzen abgegolten und können nicht gesondert berechnet werden.
Menge: 5,000 h

**02.9.0002 Stundensatz Helfer, Trockenbauarbeiten**
Arbeiten, welche nicht in den Positionen erfasst sind und gegen Nachweis zur Ausführung kommen.
Stundensatz: Helfer
Stundenlohnarbeiten dürfen nur auf ausdrückliche Anweisung der Bauleitung oder des AG ausgeführt werden.
Wenn Stundenlohnarbeiten von der Bauleitung oder dem AG beauftragt wurden, sind die Stundenzettel am gleichen Tag von der Bauleitung oder dem AG abzeichnen zu lassen. Später eingereichte Stundenzettel werden nicht anerkannt!
Zeiten für An- und Rückfahrten sowie Fahrtkosten sind mit den Stundensätzen abgegolten und können nicht gesondert berechnet werden.
Menge: 5,000 h

**02.9.0003 Stundensatz Fachwerker, Trockenbauarbeiten**
Arbeiten, welche nicht in den Positionen erfasst sind und gegen Nachweis zur Ausführung kommen.
Stundensatz: Fachwerker

Stundenlohnarbeiten dürfen nur auf ausdrückliche Anweisung der Bauleitung oder des AG ausgeführt werden.
Wenn Stundenlohnarbeiten von der Bauleitung oder dem AG beauftragt wurden, sind die Stundenzettel am gleichen Tag von der Bauleitung oder dem AG abzeichnen zu lassen. Später eingereichte Stundenzettel werden nicht anerkannt!
Zeiten für An- und Rückfahrten sowie Fahrtkosten sind mit den Stundensätzen abgegolten und können nicht gesondert berechnet werden.
Menge: 5,000 h
